# SEB - Anbau Altersmedizin
Angebotsaufforderung (GAEB DA XML 3.3, DA83)
Projekt: 22353
Währung: EUR
Auftraggeber: St. Elisabeth-Hospital GmbH, Elisabethstraße 10, 59269 Beckum
Ausführungsort: Anbau Bettenhaus II - Altersmedizin
Erstellt mit: BUILDUP, BUILDUP v30.2.0.0, 03.09.2026

## 001 M401: KG410 - Sanitärtechnik

### 1 M401: KG410 - Sanitärtechnik

*Hinweis: Vorbemerkungen zum Projekt*
Allgemeine Vorbemerkungen zum Projekt

Auftraggeber;  St. Elisabeth-Hospital GmbH, Elisabethstraße 10, 59269 Beckum
Baumaßnahme:  Anbau Bettenhaus, Altersmedizin

Bei der geplanten Baumaßnahme handelt es sich um den Anbau eines Bettenhauses am St. Elisabeth-Hospital in Beckum

Die Maßnahme ist in zwei Abschnitte untergliedert:
Abschnitt 1.1 - FÖ1 - Erweiterungsbaukörper Bettenhaus „UG bis 1.OG"
Abschnitt 1.2 - FÖ2 - Erweiterungsbaukörper Bettenhaus „2.OG"

Gebäudeabmessungen Neubaus: L x B 48,60 m x 21,75 m
Nutzungen Anbau / Neubau:

Kellergeschoss:  Technikzentralen, nicht ausgebaute Bereiche
Erdgeschoss:  Patientenzimmer / Pflegestation
1. Obergeschoss:  Patientenzimmer  / Pflegestation
2. Obergeschoss:  Patientenzimmer  / Pflegestation

0.1.1 Lage und Anfahrt zur Baustelle
Die Baustelle liegt im Stadtbereich von 59269 Beckum, Elisabethstraße 10, auf dem Gelände des St. Elisabeth-Hospitals.

Die Zufahrt zur Baustelle erfolgt über die Elisabethstraße und dann folgend über krankenhausinterne Verkehrsflächen, die auch von der Feuerwehr, Mitarbeitern und Passanten genutzt werden. Die ungehinderte Durchfahrt für Feuerwehrfahrzeuge ist jederzeit zu gewährleisten.

Der Baubereich ist vom Klinikgelände vollständig durch einen Bauzaun abgegrenzt.
Als Übersicht über den Baubereich und die Baustellenzufahrt dienen die beigefügten Planunterlagen (Lageplan bzw. Baustelleneinrichtungsplan).

0.1.2 Verkehrsverhältnisse auf dem Gelände
Parken im Bereich der Baustelle ist nicht erlaubt. An- und Ablieferung ist zulässig, allerdings müssen die Fahrer unverzüglich erreichbar sein. Werkstattwagen können in begrenztem Umfang und nur nach vorheriger Abstimmung mit der Bauleitung auf der Baustelle parken. Die Feuerwehrbewegungsflächen sind ständig frei zu halten. Alle Notausgänge aus den Bestandsgebäuden sind ständig frei zu halten.

0.1.3 Art der baulichen Anlage
Die Bauweise ist den beigefügten Planunterlagen zu entnehmen.
In Stichworten:

- Gründung: Fundamente und Sohle aus Stahlbeton
- Außenwände: Stahlbetonwände / -pfeiler / Mauerwerk
- Innenwände: Stahlbetonwände / -pfeiler / Mauerwerk / Trockenbau
- Decken: Stahlbetondecken
- Dach: Flachdach als Warmdachkonstruktion mit Bitumeneindeckung
- Fassade: WDVS
- Außenfenster / -türen aus Aluminium
- Abhangdecken: Trockenbau
- Innentüren: Holz / Alu-Glas / Stahl
- Wandbeläge: Tapete / Fliese auf Trockenbau / Gips- / Kalkzementputz
- Fußboden: Vinyl-Belag / Fliese auf schwimmendem Estrich

Die Gebäudehöhen sind den beigefügten Planunterlagen zu entnehmen:
In Stichworten:
Bezugshöhe:  0,00 =  + 111,60 m ü. NN

- OK vorh. Gelände:  -1,22 bis 0,00 =  110,38 bis 111,60 m ü. NN
- OKFF Untergeschoss:  -3,06 =  + 108,54 m ü. NN
- OKFF Erdgeschoss:  +0,00 =  + 111,60 m ü. NN
- OKFF 1. Obergeschoss  +4,47 =  + 116,07 m ü. NN
- OKFF 2. Obergeschoss  +8,98 =  + 120,60 m ü. NN
- OKFF Dach Attika über 2. OG  +13,73 =  + 121,05 m ü. NN

0.1.4 Baustrom, Bauwasser, Sanitärcontainer

Für Rechnung des Auftraggebers werden durch das Gewerk Rohbau auf der Baustelle Anschlüsse für Baustrom und Bauwasser hergestellt. Es werden gemeinsame Sanitäreinrichtungen zur Verfügung gestellt. Die Bauwasserentnahmestelle für die Baustelle wird auf dem Baufeld an zentraler Stelle zur Verfügung gestellt. Baustromverteiler werden durch das Gewerk Rohbau zentral auf dem Baufeld und nach Baufortschritt jeweils in den Geschossen zur Verfügung gestellt. Für eine ausreichende Beleuchtung am jeweiligen Arbeitsplatz hat der Auftragnehmer selbst zu sorgen.

0.1.5 Aufenthalts- und Lagerräume, Lagerplätze

Lagerräume werden vom Auftraggeber nicht zur Verfügung gestellt. Die Erstellung von Lagerräumen wird vom AG nicht vergütet. Die Kosten hierfür sind in die Einheitspreise mit einzukalkulieren. Der AG stellt aufgrund der limitierten Platzverhältnisse für alle Firmen einen gemeinsamen Aufenthaltscontainer. Grundsätzlich dürfen keine Räumlichkeiten auf der Baustelle für Lager- und Aufenthaltszwecke genutzt werden. Falls doch, kann dies nur nach vorheriger Abstimmung mit dem AG erfolgen. Die Aufstellung von Containern hat in Abstimmung mit dem AG zu erfolgen. Lagerflächen auf dem Baufeld sind nur geringfügig vorhanden. Die Anlieferung von Material ist entsprechend zu organisieren und falls erforderlich mit der örtlichen Bauleitung abzustimmen.

0.1.6 Lärmschutz, Staubschutz, Arbeitszeiten

Die Arbeiten finden unter Aufrechterhaltung des laufenden Klinikbetriebes statt. Alle sich aus diesen Erschwernissen ergebenden Kosten sind in die entsprechenden Einheitspreise einzukalkulieren. Alle Arbeiten müssen mit größter Sorgfalt und Rücksicht auf die Patienten, Besucher und Mitarbeiter und Mitarbeiterinnen durchgeführt werden. Als Arbeitszeit ist  Montag bis Freitag von 7:15 - 16:45 Uhr einzuhalten. In der Zeit zwischen 12:00 und 13:00 Uhr dürfen grundsätzlich keine lärmintensiven Arbeiten ausgeführt werden. Für Arbeiten an Samstagen ist die vorherige Zustimmung des Bauherren einzuholen.

Unmittelbar neben der Baumaßnahme befinden sich weitere Dienstbereiche und Abteilungen. Staubentwicklungen sind aus hygienischen Gründen mit geeignetem Gerät und sonstigen Schutzmaßnahmen zu unterbinden bzw. zu vermeiden. Der Betrieb in diesen Bereichen und Abteilungen darf durch die Arbeiten des Bieters nicht beeinträchtigt werden. Bei den Arbeiten ist die Entwicklung von Emissionen wie Staub, Erschütterung und Lärm durch geeignete Mittel, welche dem Stand der Technik entsprechen, zu vermeiden bzw. auf ein unbedingt notwendiges Maß zu reduzieren. Störende Arbeiten, wie z.B. Stemm-, Flex- oder Bohrarbeiten dürfen nur in Abstimmung mit der örtlichen Bauleitung ausgeführt werden. Die ständige Sauberhaltung der Flurbereiche während der Arbeiten ist zu gewährleisten. In Einzelfällen kann es nach vorheriger Ankündigung durch die Bauleitung zur Anordnung von Arbeitsunterbrechungen lärmintensiver Arbeiten kommen. Auf Grund des Krankenhausbetriebes können durch die Bauleitung auch kurzfristige Unterbrechungen angeordnet werden.

0.1.7 Meterriss

Für das Geschoss der Baustelle wird der bindende Meterriss bauseits für alle Gewerke festgelegt. Sollte dieser beschädigt, nicht einwandfrei ablesbar, oder fehlend sein, ist die Bauleitung umgehend zu informieren.

0.1.8 Allgemeine Technische Vertragsbedingungen

Die Einheitspreise des Angebotes sind vertragliche Festpreise und gelten für fachgerechte, fertige und vollständige (gebrauchsfertige) Ausführung einschließlich aller dazu erforderlichen Lieferungen, bzw. bei Erd- und Abbrucharbeiten sämtliche Entsorgungskosten incl. der Deponiegebühren, sofern nicht ausdrücklich anderes bestimmt ist. Für Abbrucharbeiten sind die entsprechenden Entsorgungsnachweise vorzulegen.  Sämtliches Abbruchmaterial wird Eigentum des AN.

Die Bauzeichnungen sowie die Angaben der Bauleitung sind vom AN rechtzeitig vor Beginn der Ausführung, spätestens an der Baustelle zu prüfen. Bedenken sind schriftlich vorzubringen. Die Prüfpflicht umfasst auch den Vergleich der verschiedenen Pläne des Architekten, des Tragwerkplaners, sowie sonstiger Fachingenieure untereinander sowie die genaue Beurteilung der Vorleistung anderer am Bau Tätiger AN, auf der der AN aufbaut.

Die Baustelle ist aufgeräumt und gereinigt zu unterhalten und zu hinterlassen. Bauschutt ist sofort (Arbeitstäglich) abzufahren.

Für Leistungen, die nach weiterem Baufortschritt nicht mehr eindeutig erfasst und aufgemessen werden können, hat der AN rechtzeitig bei der Bauleitung das gemeinsame Aufmaß zu beantragen. Erfolgt dies nicht, so gilt für die Vergütung das Ermessen der Bauleitung.

Grundsätzlich sind zur Erstellung der Leistung und für alle Lieferungen, sofern nicht anderweitig vereinbart, alle bautechnischen und baurechtlichen Gesetze, Richtlinien, Regeln, Normen etc. in der gültigen Fassung, sowie der allgemein anerkannten Stand der Technik zu Grunde zu legen.

In die Einheitspreise ist mit einzukalkulieren dasdie Arbeiten in mehreren Schritten ausgeführt werden. Die Wände können erst nur einseitig beplankt werden. Erst nach Fertigstellung der Installationen können die Wände geschlossen und die Decken montiert werden.

Es wird dem Bieter empfohlen sich vor Angebotsabgabe, ggf. in Abstimmung mit der Bauleitung, mit den örtlichen Gegebenheiten vertraut zu machen.

Der Bieter hat die Möglichkeit vor der Angebotsabgabe die Örtlichkeiten zu besichtigen. Dies ist vonseiten des Bauherrn empfohlen.

*Hinweis: KG410 - Technische Vorbemerkungen*
Technische Vorbemerkungen

1. Technische Vorbemerkungen
Sämtliche nachfolgend aufgeführten Leistungen verstehen sich einschließlich Lieferung und Einbau bzw. Montage sowie aller erforderlichen Materialien, Geräte, Maschinen, Gerüste, etc. Mit den Angaben im Leistungsverzeichnis sind zudem Herstellungsvorgang und -ablauf bis zur fertigen Leistung abgegolten.

In die Angebotspreise sind alle Kriterien und Faktoren einzukalkulieren, die zur vollständigen, fach- und sachgemäßen sowie funktionstüchtigen/betriebsfertigen Ausführung der Leistungen und Lieferungen notwendig sind. Insbesondere sind darin auch alle Nebenleistungen gemäß VOB Teil C und ferner alle Leistungen und Aufwendungen, die nach der Verkehrssitte, den einschlägigen Vorschriften und DIN/ EN-Normen, dem heutigen Stand der Technik, den behördlichen Vorschriften/ Baugenehmigung sowie den Vertragsanlagen zu den geforderten Leistung gehören enthalten.

Es dürfen nur Baustoffe mit bauaufsichtlicher Zulassung eingebaut werden. Der AN liefert hierzu unaufgefordert entsprechende Nachweise.

2. Planungsfabrikate
Zur Sicherstellung des gewünschten Qualitätsstandards der St.-Franziskus-Stiftung und ihrer internen Vorgaben sind im Leistungsverzeichnis Planungsfabrikate benannt. Andere, technisch gleichwertige Produkte können angeboten werden. Die Bezugnahme zu technischen Spezifikationen von Planungsfabrikaten soll in keinem Falle dieselben begünstigen oder andere, gleichwertige Produkte ausschließen. Sie dient nur dem besseren Verständnis und der damit verbundenen Preisfindung. Die Gleichwertigkeit ist vom Bieter nachzuweisen.

Die Bieterangaben einschl. der Nachweise sind in jedem Fall zusammen mit dem Angebot vorzulegen.

3. Allgemeine technische Vorschriften
Für alle Leistungen sind die VOB/B und VOB/C als Gesamtwerk zugrunde zu legen: Bei der Planung und Ausführung ist der aktuelle Stand des Wissens und der anerkannten Regeln der Technik zu berücksichtigen. Insbesondere sind folgende Normen und Richtlinien in jeweils neuester Fassung zu berücksichtigen.

DIN 4102  Brandverhalten von Baustoffen und Bauteilen
DIN 4109  Schallschutz im Hochbau
DIN 18 299  Allgemeine Technische Vertragsbedingungen
DIN 1988  Technische Regeln für Trinkwasser-Installationen
DIN 2000  Zentrale Trinkwasserversorgung
DIN 18 381  Gas- Wasser- und Installationsanlagen
DIN 18 421  Dämmarbeiten
DIN 18 386  Gebäudeautomation
DIN EN 806  Techinsche Regeln für Trinkwasser-Installationen
DIN EN 1717  Schutz des Trinkwassers

DVGW W 291  Reinigung und Desinfektion von Wasserversorgungsanlagen
DVGW W 551  Trinkwassererwärmungs- und Trinkwasserleitungsanlagen
DVGW W 553  Bemessung von Zirkulationssystemen

VDI 6023  Hygiene in Trinkwasser-Installationen

DIN 1986-100  Entwässerungsanlagen für Gebäude und Grundstücke
DIN EN 12056  Schwerkraftentwässerungsanlagen für Gebäude
DIN EN 752  Entwässerungssysteme außerhalb von Gebäuden
DIN EN 1253  Abläufe für Gebäude

TrinkwV  Trinkwasserverordnung
KRINKO  Kommission für Krankehaushygiene und Infektionspräv. beim RKI
AwSV  Verordnung über Anlagen zum Umgang mit wassergef. Stoffen
BIMSchG  Bundesimmsionsschutzgesetz
TA Lärm  Techn. Anleitung zum Schutz gegen Lärm
TRGS  Techn. Regeln für Gefahrstoffe
ASR  Techn. Regeln Arbeiststätten

*Hinweis: KG410 - Technische Anlagenbeschreibung*
Technische Anlagenbeschreibung der Sanitärtechnik

Hinweis: Der Anlagenaufbau ist den Grundrissen sowie dem Sanitär-Schema zu entnehmen. Die Sanitärobjekte werden im Trockenbau und/oder mit vorgesetzten Vorsatzschalen geplant und ausgeführt. Hierzu sind entsprechende Trockenbauelemente für alle Objekte ausgeschrieben. Sämtliche Bäder, bzw. Duschen werden üger Bodenabläufe entwässert. Für die Abwasserinstallationen wird schallgedämmtes PE-Rohr für die Sammelanschlussleitungen und schalloptimiertes PP-Rohr für die Stockwerksinstallation verwendet. Deckendurchführungen sind mit Brandrohrschalen zu ummanteln und die Durchführungen entsprechend der MLAR zum Schutz gegen Brandüberschlag zu verschließen und nach DIN 4102 zu kennzeichnen. Die Trinkwasserleitungen sind in Edelstahl-Rohr geplant. Alle Trinkwasserleitungen sind entsprechend aktuellem Gebäudeenergiegesetz (GEG) sowie technischer Regel DIN 1988-200 zu dämmen.

Kaltwasser
Die Leitungsführung des Kaltwassersystems für den Ausbau der Geschosse wird in Ring- und Reihenleitungssystemen ausgeführt, um Stagnation zu vermeiden. An geeigneten Stellen werden sog. Hygienespülstationen eingesetzt, um eine geplante Zwangsspülung des Leitungsnetzes zu ermöglichen.
Die Anbindung an das Kaltwassernetz erfolgt in der bestehenden Technikzentrale. Die Zuleitung in den Neubau wird von dort über eine erdverlegte Trinkwasserleitung realisiert.

Warmwasser/Zirkulation
Bei der geplanten Warmwasserrohrführung handelt es sich um eine Zapfstellenzirkulation zur Verminderung des Legionellenwachstums in den Versorgungsleitungen; hierbei werden Warmwasserleitung und Zirkulation im Ring verlegt, sodass eine ständige Durchströmung bis zur Entnahmearmatur gewährleistet wird. Die Warmwasserversorgung erfolgt über eine kaskadierte Frischwasserstation, die in der neuen Technikzentrale im Kellergeschoss installiert wird.

Entwässerung/Entlüftung
Sämtliche Entwässerungsleitung werden in PE-HD, oder, in den Bädern, in PP-Rohr ausgeführt.
Die Fallleitungen aus den Geschossen werden im Kellergeschoß gesammelt und an zwei Stellen aus Gebäude geführt. Die Anbindung an die Grundleitung außerhalb des Gebäudes für durch den Aussenalanlagenplaner übernommen.

#### 1.1 Sanitärtechnik, FÖ 1, KG bis 1.OG

##### 1.1.1 Warmwasserbereitung

**1.1.1.10 Frischwasserstation 2er-Kaskade, Volledelstahl**
Frischwasserstation,
2er-Kaskade, Volledelstahl,
Figur 925, als zentraler Trinkwassererwärmer nach dem Durchflussprinzip, Volledelstahl-Plattenwärmeübertrager, zur hygienisch einwandfreien Erwärmung der tatsächlichen Warmwasserverbrauchsmengen sowie zur Deckung der Zirkulationswärmeverluste nach DIN 1988-300, mediumberührte Teile auf der Trinkwasserseite aus Rotguss, Edelstahl und trinkwasserzugelassenen Kunststoffen, Werkstoff Plattenwärmeübertrager Edelstahl 1.4401/1.4404, inkl. Möglichkeit zur thermischen Desinfektion nach DVGW W 551, integrierte Pumpe zur Förderung des Heizwasser-Volumenstromes, Pulsweitenmodulation zur
Leistungsregelung der Hocheffizienzpumpe, eingesetzte
Werksstoffe sind für den Einsatz im Trinkwasser sowie im Heizungsbereich geeignet, Kalkschutz durch patentierte Schrägstellung des Plattenwärmeübertragers, Reglereinheit
zur Regelung der Trinkwassererwärmung mit konstanter Trinkwarmwassertemperatur und Nachladung des Pufferspeichers, integrierte MASTER/SLAVE-Technik für Kaskadenrotation, mediumberührte Teile auf der Heizungsseite aus Rotguss, Edelstahl, Grauguss und Messing, mit Ausgleichsmöglichkeit gegen Versatz in Wänden, Dämmhaube aus EPP mit getrennten Warm- und Kaltbereichen zur Vermeidung von Wärmelasten auf das Kaltwasser sowie zum Schutz der Regler- und Pumpenelektronik vor hohen Temperaturen, mit patentiertem Kamineffekt zur effizienten Ausnutzung der Pumpenlebensdauer, lernfähig gestalteter Regler für eine hohe Regelgüte im Betrieb, inkl. zwei Temperatursensoren mit 7 Meter Leitungslänge für die Montage am Pufferspeicher, Pumpe mit Antiblockierfunktion, nachrüsten weiterer Frischwasserstationen möglich (max. 8 Geräte), Serienmäßig GLT-fähig über RS485 Schnittstelle (ModBus-RTU), mit patentierter Messstrecke zu Erfassung des Volumenstroms bereits ab 1,6 l/min, inkl. zweier Vortex-Strömungssensoren mit integriertem Pt1000 2-Leiter, inkl. werkseitig verbauten 10 bar Membran-Sicherheitsventil,
mit Möglichkeit zur Nachrüstung eines Probenahmeventils, inkl. vier Vollstromabsperrventilen in DN 32 mit Dämmschalen, mit Möglichkeit zur Einbindung einer Spülgruppe zur Vermeidung von Stagnation in der Kaltwasserzuleitung bei Betriebsunterbrechungen, elektrischer Anschluss mit Schukostecker Typ F, inkl. integriertem 32 GB Datenlogger zur Einhaltung der Betreiberpflichten, inkl. Inbetriebnahmeassistent, inkl. Optimierungsfunktion mit Vorschlag zur Absenkung der Vorlauftemperatur zur Energieeinsparung, inkl. Fühler zur Erfassung der Rücklauftemperatur, Regelbereich für 60 °C Trinkwasser bereits ab 2 K Übertemperatur, mit Möglichkeit zum Anschluss weiterer Sensoren zur Erfassung der Kaltwasser- und Zirkulationseintrittstemperatur, Einstellbare Warmwassertemperatur für Rohrleitungsinhalte < 3 l bis 30 °C möglich, nach UBA-Bewertungsgrundlage, Baustoffklasse B2 nach DIN 4102, CE-Kennzeichnung, VDE Konformitätserklärung, RoHS Zulassung, Einstellbereich PWH-Temperatur 30 °C bis 70 °C, Einstellbereich thermische Desinfektion 70°C bis 90 °C, max. Betriebstemperatur HZG-Seite 95 °C, max. Betriebstemperatur PWC/PWH-Seite 80 °C, max. Betriebsdruck 1 MPa, angegebene Entnahmevolumenströme bei PWH = 60 °C mit PWC = 10 °C und Wassertemperatur im Pufferspeicher = 80 °C

2-er Kaskade M, 150 l/min, Volledelstahl
Höhe:  749 mm
Breite:  550 mm
Tiefe:  388 mm
Gewicht:  je 56 kg
min. Entnahmevolumenstrom:  1,6 l/min
max. Entnahmevolumenstrom:  150 l/min
kv-Wert Primärkreis:  14,2 m³/h
kv-Wert Sekundärkreis:  14 m³/h
Leistung:  524 kW

Fabr. der Planung:  Kemper KTS
Art.-Nr.:  9252010200

Bieterangaben:

angebotenes Fabrikat: '........................................................'

angebotener Typ: '.......................................................'

liefern und betriebsfertig montieren
Menge: 1,000 St

**1.1.1.20 Probenahmeventil aus Rotguss AG G1/4 DN8**
Probenahmeventil aus Rotguss, zur Probenahme von Trinkwasser, Bestimmung mikrobiologischer Parameter nach TrinkwV, mediumberührte Metallteile aus entzinkungsfreiem und korrosionsbeständigem Rotguss, beständig gegen aggressives Wasser, abflammbarer und drehbarer Edelstahl-Auslaufbogen, Dreikant-Bedienschlüssel gegen unbefugte Wasserentnahme, Ventilkörper 360° drehbar, PTFE-Sitzdichtung, passend für alle Armaturen und Verschraubungen mit Entleerungsbohrung, absperrbar mit Dreikantschlüssel, totraumfrei, für waagerechten und senkrechten Einbau geeignet, DVGW-Zulassung, Kunststoffteile mit KTW- und W 270-Zulassung, nach UBA-Bewertungsgrundlage, Druckstufe PN 16, max. Betriebstemperatur 90 °C

Fabr.:  Kemper
Art.-Nr.:  1870000600

Bieterangaben:

angebotenes Fabrikat: '........................................................'

angebotener Typ: '.......................................................'

liefern und betriebsfertig montieren
Menge: 2,000 St

**1.1.1.30 Inbetriebnahme ThermoSystem, 2er-Kaskade**
KEMPER Inbetriebnahme KTS-System (innerhalb von Deutschland), unter Berücksichtigung der Herstellerangaben, Vorraussetzungen für die Inbetriebnahme müssen erfüllt sein, Inbetriebnahme und Parametrierung des Systems, Einweisung in das System, Durchführung und Protokollierung aller erforderten Tests, Durchführung der Sichtkontrolle (soweit bauseits möglich)

Fabr.:  Kemper
Art.-Nr.:  9936102

Bieterangaben:

angebotenes Fabrikat: '........................................................'

angebotener Typ: '.......................................................'

liefern und betriebsfertig montieren
Menge: 1,000 St

**1.1.1.40 Temperaturfühlerset für Frischwasserstationen**
Temperaturfühlerset für Frischwasserstationen, zum Anschluss an die Frischwasserstation, zur Erfassung der Zirkulations- und Kaltwassereintrittstemperatur, Toleranzklasse A, 2 Leitertechnik, Schutzart IP67, Arbeitsbereich 0°C bis 100 °C

Fabr.:  Kemper
Art.-Nr.:  9160202100

Bieterangaben:

angebotenes Fabrikat: '........................................................'

angebotener Typ: '.......................................................'

liefern und betriebsfertig montieren
Menge: 1,000 St

**1.1.1.50 BACnet Gateway Frischwasserstation**
BACnet Gateway für Frischwasserstation, Gerät zur Schnittstellenerweiterung der Frischwasserstation, für die Anbindung der Anlage an die Gebäudeleittechnik über BACnet IP, Montage auf DIN-Hutschiene TS35 nach EN60715, CE-Kennzeichnung, BTL zertifiziert, min. Umgebungstemperatur 0 °C, max. Umgebungstemperatur 45 °C, zulässige Umgebungsfeuchte 20 - 80 % rF, nicht kondensierend, Betriebsspannung 12
- 24 V AC/DC

Fabr.:  Kemper
Art.-Nr.:  9160202200

Bieterangaben:

angebotenes Fabrikat: '........................................................'

angebotener Typ: '.......................................................'

liefern und betriebsfertig montieren
Menge: 1,000 St

**1.1.1.60 3-Wege-Umschaltventil IG DN50, für Frischwasserstation**
3-Wege-Umschaltventil, DN 50, geeignet für den Einsatz im Medium Heizungswasser, zur temperaturabhängigen Rücklaufeinschichtung, zur Optimierung der Schichtbildung im Pufferspeicher in Kombination mit Frischwasserstationen, Innengewinde, Druckstufe PN 40, max. Betriebstemperatur 130 °C

Fabr.:  Kemper
Art.-Nr.:  9160203200

Bieterangaben:

angebotenes Fabrikat: '........................................................'

angebotener Typ: '.......................................................'

liefern und betriebsfertig montieren
Menge: 1,000 St

**1.1.1.70 Anschluss-Set für ThermoTank 1500l**
Anschluss-Set für ThermoTank, bei Einsatz eines 3-Wege-Umschaltventil, zum Anschluss an den ThermoTank im Betrieb mit 3-Wege-Umschaltventil (nicht im Lieferumfang enthalten), bestehend aus 5 x Kugelhähnen nach DIN EN 10242 inkl. abnehmbarer und wiederverwendbarer Dämmschalen aus expandiertem Polypropylen (EPP), 6 x Langnippel nach DIN 2982 aus schwarzem Stahl, den dazu benötigten Stopfen und einem T-Stück nach DIN EN 10242 sowie einem Entleerungsventil Figur 185 03, zum Anschluss an den KTS ThermoTank an den Primärkreis HZG als auch zum Anschluss des Heizungskreises, zur Absperrung für Wartungs- und Instandhaltungsarbeiten, Druckstufe PN 10, max. Betriebstemperatur 90 °C

Fabr.:  Kemper
Art.-Nr.:  9550502000

Bieterangaben:

angebotenes Fabrikat: '........................................................'

angebotener Typ: '.......................................................'

liefern und betriebsfertig montieren
Menge: 1,000 St

**1.1.1.80 ThermoTank S, 1500 l PN6 Durchmesser 1000 mm**
ThermoTank S, 1500 l
Heizungspufferspeicher PN 6, gedämmter Heizungspufferspeicher, zur Bevorratung von erwärmtem Heizungswasser, Leitblech zur turbulenzarmen Beladung, Speicher verfügt über 8 seitliche Anschlüsse und 1 oberen Anschluss, Innengewinde, Baustoffklasse B1 nach DIN 4102, Druckstufe PN 6, max. Betriebstemperatur 95 °C, Wärmeleitfähigkeit 0,0316 W/mK

Volumen:  1500 l
Anschlüsse:  G 1 1/2
Bauhöhe:  2274 mm
Durchmesser:  1000 mm
Kippmaß:  2400 mm
Gewicht:  337 kg
Hinweis:  Maße ohne Dämmung

Fabrikat der Planung:
Fabr.:  Kemper
Art.-Nr.:  9600150000

Bieterangaben:

angebotenes Fabrikat: '........................................................'

angebotener Typ: '.......................................................'

liefern und betriebsfertig montieren
Menge: 1,000 St

##### 1.1.2 Rohrleitungen Trinkwasser

*Hinweis: Verlegung der Rohrleitungen*
Verlegung der Rohrleitungen:
Die Verlegung der Rohrleitungen erfolgt bis zu einer Höhe von 4,10 m, einschließlich Ablängen, Ausrichten, Biegen und Befestigen.
Für diese Befestigungen ist entsprechendes Material zu berücksichtigen.
Einschl. Gestellung von Gerüsten und Hubsteigern.

Kosten für Erschwernis bei Rohrisolierungsarbeiten, sofern aus Platzgründen gemäß DIN 4140, Teil 1 die Abstände zwischen fertig isolierten Rohrleitungen und den Decken, Fußböden und Wänden nicht eingehalten werden können, werden nicht anerkannt. Sie sind in die Einheitspreise einzukalkulieren.

Die Befestigung erfolgt mit einem einheitlichem Befestigungssystem in verzinkter Ausführung mit Schallschutz-Gummieinlagen und Metalldübeln.

Maßnahmen zum Ausgleich temperaturbedingter Längendehnung der Rohrleitungen, das fachgerechte Spülen und die Dichtheitsprobe, einschl. entsprechender Protokolle, ist ebenfalls in die Einheitspreise mit einzurechnen.

Wand- und Deckendurchbrüche sind bereits angelegt oder als separate Position beschrieben.

Alle in diesen Vorbemerkungen genannten Aufwendungen sind in die Einheitspreise einzukalkulieren und werden nicht gesondert vergütet.

**1.1.2.10 Edelstahlrohr Trinkwasser AD 15mm WD 1mm**
*** Bezugsbeschreibung
Rohrleitung aus Edelstahlrohr DIN EN 10088, für
Trinkwasser, mit Eignungsnachweis gemäß DIN 1988, in Stangen, Außendurchmesser 15-54 mm,
Verbindung durch Pressen nach DVGW GW 2, Verlegung in Gebäuden und Zentralen, Montagehöhe über Gelände/Fußboden bis 3,5 m,
Form- und Verbindungsstücke werden gesondert vergütet.

Fabrikat:  Viega
Typ:  Sanpress Inox
Dimension:  DN 12 ,da*s = 15 x 1

Bieterangaben:

angebotenes Fabrikat: '........................................................'

angebotener Typ: '.......................................................'

liefern und betriebsfertig montieren
Menge: 420,000 m

**1.1.2.20 Edelstahlrohr Trinkwasser AD 18mm WD 1mm**
*** wie Position 1.1.2.10
DN 15 ,da*s = 18 x 1
Menge: 750,000 m

**1.1.2.30 Edelstahlrohr Trinkwasser AD 22mm WD 1,2mm**
*** wie Position 1.1.2.10
DN 20 ,da*s = 22 x 1,2
Menge: 240,000 m

**1.1.2.40 Edelstahlrohr Trinkwasser AD 28mm WD 1,2mm**
*** wie Position 1.1.2.10
DN 25 ,da*s = 28 x 1,2
Menge: 115,000 m

**1.1.2.50 Edelstahlrohr Trinkwasser AD 35mm WD 1,5mm**
*** wie Position 1.1.2.10
DN 32 ,da*s = 35 x 1,5
Menge: 110,000 m

**1.1.2.60 Edelstahlrohr Trinkwasser AD 42mm WD 1,5mm**
*** wie Position 1.1.2.10
DN 40 ,da*s = 42 x 1,5
Menge: 60,000 m

**1.1.2.70 Edelstahlrohr Trinkwasser AD 54mm WD 1,5mm**
*** wie Position 1.1.2.10
DN 50 ,da*s = 54 x 1,5
Menge: 50,000 m

**1.1.2.80 Edelstahlrohr Trinkwasser AD 64mm WD 2,0mm**
*** wie Position 1.1.2.10
DN 50 ,da*s = 54 x 1,5
Menge: 20,000 m

**Ausführungsbeschreibung 1 Formteile aus Edelstahl als Pressfitting, mit Pressmuffe**
*Formteile aus Edelstahl als Pressfitting, mit Pressmuffe*
Formteile aus Edelstahl als Pressfitting, mit Pressmuffe/ Aufsteckende, für Rohrleitung aus Edelstahl DIN EN 10088

Fabrikat:  Viega
Typ:  Sanpress Inox

Angaben des Bieters:

Fabr.: '....................'

Typ: '....................'

liefern und betriebsfertig montieren

**1.1.2.90 Bogen, Edelstahl AD 15mm**
*** gemäß Ausführungsbeschreibung 1
Rohrbogen alle Winkelgrade
AD 15mm
Menge: 400,000 St

**1.1.2.100 Bogen, Edelstahl AD 18mm**
*** gemäß Ausführungsbeschreibung 1
Rohrbogen, alle Winkelgrade
AD 18mm
Menge: 620,000 St

**1.1.2.110 Bogen, Edelstahl AD 22mm**
*** gemäß Ausführungsbeschreibung 1
Rohrbogen, alle Winkelgrade
AD 22mm
Menge: 190,000 St

**1.1.2.120 Bogen, Edelstahl AD 28mm**
*** gemäß Ausführungsbeschreibung 1
Rohrbogen, alle Winkelgrade
AD 28mm
Menge: 95,000 St

**1.1.2.130 Bogen, Edelstahl AD 35mm**
*** gemäß Ausführungsbeschreibung 1
Rohrbogen, alle Winkelgrade
AD 35mm
Menge: 75,000 St

**1.1.2.140 Bogen, Edelstahl AD 42mm**
*** gemäß Ausführungsbeschreibung 1
Rohrbogen, alle Winkelgrade
AD 42mm
Menge: 50,000 St

**1.1.2.150 Bogen, Edelstahl AD 54mm**
*** gemäß Ausführungsbeschreibung 1
Rohrbogen, alle Winkelgrade
AD 54mm
Menge: 45,000 St

**1.1.2.160 Bogen, Edelstahl AD 64mm**
*** gemäß Ausführungsbeschreibung 1
Rohrbogen, alle Winkelgrade
AD 64mm
Menge: 10,000 St

**1.1.2.170 T-Stück Edelstahl AD 15mm**
*** gemäß Ausführungsbeschreibung 1
T-Stück, AD 15mm
Menge: 40,000 St

**1.1.2.180 T-Stück Edelstahl AD 18mm**
*** gemäß Ausführungsbeschreibung 1
T-Stück, AD 18mm
Menge: 140,000 St

**1.1.2.190 T-Stück Edelstahl AD 22mm**
*** gemäß Ausführungsbeschreibung 1
T-Stück, AD 22mm
Menge: 56,000 St

**1.1.2.200 T-Stück Edelstahl AD 28mm**
*** gemäß Ausführungsbeschreibung 1
T-Stück, AD 28mm
Menge: 20,000 St

**1.1.2.210 T-Stück Edelstahl AD 35mm**
*** gemäß Ausführungsbeschreibung 1
T-Stück, AD 35mm
Menge: 12,000 St

**1.1.2.220 T-Stück Edelstahl AD 42mm**
*** gemäß Ausführungsbeschreibung 1
T-Stück, AD 42mm
Menge: 10,000 St

**1.1.2.230 T-Stück Edelstahl AD 54mm**
*** gemäß Ausführungsbeschreibung 1
T-Stück, AD 54mm
Menge: 6,000 St

**1.1.2.240 T-Stück Edelstahl AD 64mm**
*** gemäß Ausführungsbeschreibung 1
T-Stück, AD 64mm
Menge: 4,000 St

**1.1.2.250 Reduzierstück Edelstahl AD 18mm**
*** gemäß Ausführungsbeschreibung 1
Reduzierung, AD 18mm
Menge: 60,000 St

**1.1.2.260 Reduzierstück Edelstahl AD 22mm**
*** gemäß Ausführungsbeschreibung 1
Reduzierung, AD 22mm
Menge: 70,000 St

**1.1.2.270 Reduzierstück Edelstahl AD 28mm**
*** gemäß Ausführungsbeschreibung 1
Reduzierung, AD 28mm
Menge: 20,000 St

**1.1.2.280 Reduzierstück Edelstahl AD 35mm**
*** gemäß Ausführungsbeschreibung 1
Reduzierung, AD 35mm
Menge: 10,000 St

**1.1.2.290 Reduzierstück Edelstahl AD 42mm**
*** gemäß Ausführungsbeschreibung 1
Reduzierung, AD 42mm
Menge: 10,000 St

**1.1.2.300 Reduzierstück Edelstahl AD 54mm**
*** gemäß Ausführungsbeschreibung 1
Reduzierung, AD 54mm
Menge: 4,000 St

**1.1.2.310 Reduzierstück Edelstahl AD 64mm**
*** gemäß Ausführungsbeschreibung 1
Reduzierung, AD 54mm
Menge: 4,000 St

**1.1.2.320 Muffe Edelstahl AD 15mm**
*** gemäß Ausführungsbeschreibung 1
Muffe, AD 15mm
Menge: 100,000 St

**1.1.2.330 Muffe Edelstahl AD 18mm**
*** gemäß Ausführungsbeschreibung 1
Muffe, AD 18mm
Menge: 80,000 St

**1.1.2.340 Muffe Edelstahl AD 22mm**
*** gemäß Ausführungsbeschreibung 1
Muffe, AD 22mm
Menge: 80,000 St

**1.1.2.350 Muffe Edelstahl AD 28mm**
*** gemäß Ausführungsbeschreibung 1
Muffe, AD 28mm
Menge: 50,000 St

**1.1.2.360 Muffe Edelstahl AD 35mm**
*** gemäß Ausführungsbeschreibung 1
Muffe, AD 35mm
Menge: 50,000 St

**1.1.2.370 Muffe Edelstahl AD 42mm**
*** gemäß Ausführungsbeschreibung 1
Muffe, AD 42mm
Menge: 30,000 St

**1.1.2.380 Muffe Edelstahl AD 54mm**
*** gemäß Ausführungsbeschreibung 1
Muffe, AD 54mm
Menge: 20,000 St

**1.1.2.390 Muffe Edelstahl AD 64mm**
*** gemäß Ausführungsbeschreibung 1
Muffe, AD 64mm
Menge: 10,000 St

**1.1.2.400 Verschlusskappe Edelstahl 15mm**
*** gemäß Ausführungsbeschreibung 1
Verschlusskappe, 15mm
Menge: 10,000 St

**1.1.2.410 Verschlusskappe Edelstahl 18mm**
*** gemäß Ausführungsbeschreibung 1
Verschlusskappe, 18mm
Menge: 10,000 St

**1.1.2.420 Verschlusskappe Edelstahl 22mm**
*** gemäß Ausführungsbeschreibung 1
Verschlusskappe, 22mm
Menge: 10,000 St

**1.1.2.430 Verschlusskappe Edelstahl 28mm**
*** gemäß Ausführungsbeschreibung 1
Verschlusskappe, 28mm
Menge: 10,000 St

**1.1.2.440 Verschraubung, Edelstahl, 15mm**
*** Bezugsbeschreibung
Inox-Verschraubung
Stahl nichtrostend,
Pressanschlüsse
flachdichtend
einschl. Dichtelemente EPDM, Flachdichtung EPDM,
Überwurfverschraubung, Mehrkant
Die Überwurfmutter besteht aus Messing.
d= 15mm

liefern und betriebsfertig installieren
Menge: 10,000 St

**1.1.2.450 Verschraubung, Edelstahl, 18mm**
*** wie Position 1.1.2.440
d= 18mm
Menge: 20,000 St

**1.1.2.460 Verschraubung, Edelstahl, 22mm**
*** wie Position 1.1.2.440
d= 22mm
Menge: 20,000 St

**1.1.2.470 Verschraubung, Edelstahl, 28mm**
*** wie Position 1.1.2.440
d= 28mm
Menge: 20,000 St

**1.1.2.480 Verschraubung, Edelstahl, 35mm**
*** wie Position 1.1.2.440
d= 35mm
Menge: 20,000 St

**1.1.2.490 Verschraubung, Edelstahl, 42mm**
*** wie Position 1.1.2.440
d= 42mm
Menge: 20,000 St

**1.1.2.500 Verschraubung, Edelstahl, 54mm**
*** wie Position 1.1.2.440
d= 54mm
Menge: 20,000 St

**1.1.2.510 Wandscheibe 15xRp 1/2"**
*** Bezugsbeschreibung
Wandscheibe
Stahl nichtrostend
Pressanschluss, Rp-Gewinde
Dichtelement EPDM, Befestigungsflansch
DN15 - Rp: 1/2
Menge: 160,000 Stck

**1.1.2.520 Wandscheibe 18xRp 1/2"**
*** wie Position 1.1.2.510
DN18 - Rp: 1/2
Menge: 10,000 Stck

**1.1.2.530 Übergangsstück Rotguss AD 15mm**
*** Bezugsbeschreibung
Übergangsstück als Pressfitting, aus Rotguss, für Rohrleitung aus Edelstahl nach DIN EN 10088,

AD 15 mm
Menge: 12,000 St

**1.1.2.540 Übergangsstück Rotguss AD 18mm**
*** wie Position 1.1.2.530
AD 18 mm
Menge: 16,000 St

**1.1.2.550 Übergangsstück Rotguss AD 22mm**
*** wie Position 1.1.2.530
AD 22 mm
Menge: 6,000 St

**1.1.2.560 Übergangsstück Rotguss AD 28mm**
*** wie Position 1.1.2.530
AD 28 mm
Menge: 6,000 St

**1.1.2.570 Übergangsstück Rotguss AD 35mm**
*** wie Position 1.1.2.530
AD 35 mm
Menge: 4,000 St

**1.1.2.580 Übergangsstück Rotguss AD 42mm**
*** wie Position 1.1.2.530
AD 42 mm
Menge: 8,000 St

**1.1.2.590 Übergangsstück Rotguss AD 54mm**
*** wie Position 1.1.2.530
AD 54 mm
Menge: 10,000 St

**1.1.2.600 Übergangsstück Rotguss AD 64mm**
*** wie Position 1.1.2.530
AD 64 mm
Menge: 8,000 St

**1.1.2.610 Rohraufhängung Stahl verz. DN15**
*** Bezugsbeschreibung
Rohraufhängung, aus Stahl, verzinkt, mit schalldämmenden Einlagen aus EPDM, Anforderungen entsprechend DIN 4109, Temperaturbereich -40 °C bis +100 °C, Brandverhalten nach DIN 4102: Klasse B2. Befestigung über Gewindestäbe, an bauaufsichtlich zugelassenen Dübeln, für Trinkwasserleitung DN 15
liefern und montieren.
Menge: 950,000 St

**1.1.2.620 Rohraufhängung Stahl verz. DN20**
*** wie Position 1.1.2.610
für Trinkwasserleitung DN 20
Menge: 350,000 St

**1.1.2.630 Rohraufhängung Stahl verz. DN25**
*** wie Position 1.1.2.610
für Trinkwasserleitung DN 25
Menge: 170,000 St

**1.1.2.640 Rohraufhängung Stahl verz. DN32**
*** wie Position 1.1.2.610
für Trinkwasserleitung DN 32
Menge: 140,000 St

**1.1.2.650 Rohraufhängung Stahl verz. DN40**
*** wie Position 1.1.2.610
für Trinkwasserleitung DN 40
Menge: 70,000 St

**1.1.2.660 Rohraufhängung Stahl verz. DN50**
*** wie Position 1.1.2.610
für Trinkwasserleitung DN 50
Menge: 50,000 St

**1.1.2.670 Anschluss an Bestand DN40 bis DN65**
Bis DN 40 bis 65 in fertiger Arbeit,
einschließlich Form und Verbindungsstücke bestehend aus:
-entleeren
-abisolieren
-anschließen
-nachisolieren
-befüllen

liefern und betriebsfertig montieren
Menge: 2,000 St

**1.1.2.680 Baustopfen, Abdrückstofen**
Baustopfen, Abdrückstopfen
für Dichtheitsprüfung aus Kunststoff
G-Gewinde, heißwasserbeständig
einschl. Dichtung, Metallgewindeeinsatz
G: 1/2"
Menge: 100,000 St

**1.1.2.690 Hahnverlängerung 1/2" x 50mm**
Hahnverlängerung aus Rotguss, Siliziumbronze oder Kupfer-
Silizium-Legierung
R-Gewinde, Rp-Gewinde
einschl. Stopfen, Innenvielkant
R: 1/2
Rp: 1/2
L: 50
Rp-Gewinde kürzbar
Menge: 100,000 St

*Hinweis: Erdverlegte Trinkwasserleitung*
Zur Anbindung an die Trinkwasser-Hauptleitung muss die Zuleitung des Neubaus von der bestehenden Technikzentrale durch den Innenhof in den Neubau verlegt weden.
Dafür wird ein Graben erstellt, welcher alle geannnten Medienleitungen vom Verbindungspunkt in der Technikzentrale zum Neubau führt.
Grabentiefe, Grabenausführung und Verfüllung werden durch das Gewerk "Außenanlagenbau" umgesetzt. Die zeitliche Durchführung der Verlegearbeiten sind mit der Projektleitung abzustimmen; Umschlussarbeiten an Bestandsleitungen sind mit der Betriebstechnik abzustimmen.

Leistungsspülung sowie Probenahme zur Sicherstellung der einwandfreien Installation und Beschaffenheit des Trinkwassers werden gemeinsam mit der Fachbauleitung abgestimmt.

**1.1.2.700 Flexibles Kunststoffrohr für Außenverlegung, DN 50**
Flexibles, vorgedämmtes Kunststoffrohr zur Außenverlegung im Erdreich, selbstkompensierend, aus vernetzem PE-Xa-Polyethylen. Hergestellt gem. DIN EN 15875. Innere Dämmschicht aus geschlossenzelligem PEX-Polyethylen-Schaum; dauerelastisch und alterungsbeständig. Mantelrohr aus korrugiertem PE-HD-Polytheylen. Mit DVGW-Zertifizierung.

Zum Transport von Trinkwasser bis 95° C; max. Druck 10 bar. Dauerhafte Betriebstemperatur 70 °C.
Biegeradius ca. 0,45 m

Außendruchmesser:  ca. 140 mm
Rohr-Innendurchmesser:  ca. 50 mm
Rohr-Wandstärke:  ca. 4,6 mm

Einzelleitung:  50 x 4,6/140

Liefern und im bauseits hergestellten Graben inkl. aller Klein- und Dichtmaterialien montieren.

Fabrikat der Planung:  Uponor
Typ:  Ecoflex VIP Aqua

Bieterangaben:

angebotenes Fabrikat: '...........................................'

angebotener Typ: '...........................................'
Menge: 26,000 m

**1.1.2.710 Verbindungskupplung**
Messing-Verbindungskupplung, entzinkungsbeständig und korrosionsbeständig, zur Verbindung vorgenannter, außenverlegter PE-Kunststoffrohre. Dichtung per O-Ring, Fixierung mittels Klemmhülsen und Edelstahlschrauben. Maximale Temperatur 95° C. Eine Nachisolierung der Verbindung ist einzupreisen. Verbinder und Rohr verfügen über eine Systemzertifizierung. Liefern und inkl. aller notwendigen Klein- und Dichtmaterialien montieren.
Menge: 2,000 St

**1.1.2.720 Längsisolierstück**
Längsisolierstück zur Isolierung und Abdichtung von Längsverbindungen im Außenbereich. Gefertigt aus 2 Dämm-Halbschalen; Fixierung mittels Edelstahlschrauben. Verkehrslast bis SLW 60 (60 Tonnen). Systemzertifiziert. Liefern und inkl. aller Klein- und Dichtmaterialien montieren.
Menge: 2,000 St

**1.1.2.730 Anschluss an Bestand DN 50**
Anschluss herstellen, an vorh. Rohrleitung, Medium Trinkwasser, durch Press-/Gewindeübergänge an Kupferrohr bzw. Schraub-/Quetschverschraubungen an Kunststoffrohr.

Bei Herstellung der Verbindungen im Außen- und Innenbereich ist die Sauberkeit der Rohrleitungen und ihrer Verbindungen durch hygienische Maßnahmen sicherzustellen. Nenndurchmesser DN 50. Inkl. aller erforderlichen Klein-, Dicht- und Befestigungsmaterialien.
Die vorhandene Dämmung aus Mineralwolle ist in dem Anschlussbereich anzupassen und an die neue Dämmung anzuarbeiten.
Menge: 1,000 St

**1.1.2.740 Dichtigkeitsprüfung**
Dichtigkeitsprüfung der erdverlegten Außenleitungen inkl. Protokollierung, Dokumentation in den Revisionsunterlagen.
Menge: 1,000 psch

**1.1.2.750 Mediendurchführung, einfach, DN 50, durch Kellerwand D 25-40cm**
Mediendurchführung, einfach, rund,
in Außenwand, aus Beton, Wanddicke über 25 bis 40 cm, in vorh. Kernbohrung, Durchmesser 200 mm, Außendurchmesser Medienrohr über 63 bis 110 mm, dicht gegen drückendes Wasser, geschlossene Ausführung.
Menge: 2,000 St

##### 1.1.3 Technische Wärmedämmung

*Hinweis: Rohrdämmung innerhalb des Gebäudes*
Wärmedämmung an  Trinkwasserrohrleitungen innerhalb des Gebäudes nach GEG; in Schächten, Wänden, Trockenbauwänden sowie frei verlegt. Oberkante Dämmung über Gelände/Fußboden bis 4,20 m, für Rohrleitungen aus Edelstahl/Kupfer; Rohrverbindungen als Pressfittings. Ausführung der Dämmarbeiten nach DIN 4140.

Dämmung von Steig- und Verteilleitungen:
Fugendichtes Anbringen der Rohrschalen an den Rohrleitungen inkl. anschließendem Verkleben der Längsschlitze. Rundnähte und Endrosetten werden mit Aluminiumklebeband verschlossen und verklebt. Lagesicherung der Dämmschalen erfolgt mit verzinktem Bindedraht auf der Außenseite; 6-8 Windungen pro Meter.

Dämmung aus Mineralwolle, Baustoffklasse EN 13501-1 = A (nichtbrennbar), als Schale, Wärmeleitfähigkeit für haustechnische Anlagen nach GEG (Wärmeleitfähigkeit 0,035 W/(mK) / WLG 035), Schmelzpunkt > 1000 °C, Wärmedämmung 100 % nach GEG 2024, Dämmschichtdicke 20-50 mm.

Dämmung von Stockwerksleitungen in Trockenbauwänden:
Dämmung von Trinkwasserleitungen in Trockenbauwänden von Nasszellen und Funktionsräumen mittels Schlauchdämmung 50% nach GEG. Verkleben von Stößen und Formteilverbindungen mittels materialidentischem Klebeband.

Dämmung von Stockwerksleitungen in Trockenbauwänden:
Dämmung von Trinkwasserleitungen in Zwischendecken mittels Schlauchdämmung 100% nach GEG. Verkleben von Stößen und Formteilverbindungen mittels materialidentischem Klebeband.

Schaumstoff-Wärmedämmung aus Kautschuk-Basis, synthetisch und mit geschlossenzelliger Materialstruktur. Baustoffklasse nach EN 13501-1 = C (schwer entflammbar), Wärmeleitfähigkeit für haustechnische Anlagen nach GEG (Wärmeleitfähigkeit 0,035 W/mK / WLG 035), Anwendungstemperatur von -50 °C bis +110 °C. Dämmschichtdicke 9-19 mm.

**Ausführungsbeschreibung 2 Flexdämmschlauch 100%**
*Flexdämmschlauch 100%*
Flexdämmschlauch
zur Wärmedämmung von Rohren für Warm- und Kaltwasserleitungen aus geschlossenzelligem und flexiblem Schaum auf Basis synthetischen Kautschuks ausreichender Wasserdampf-Diffusionswiderstand für Kaltwasserrohre
Wärmeleitfähigkeit WLG 035, schwerentflammbar BL-s3,d0
mit antibakteriellen Zusatzstoffen
inkl. Abkleben der Nähte und Stöße mit entspr. Systemklebeband
inkl. Zubehör und Kleinmaterial
Dämmschichtdicke GEG 100%
Dämmung gem. DIN 1988-200, VDI 4100 und DIN 4109
Oberkante Dämmung über Fußboden bis 4,10 m

Bieterangaben:

angebotenes Fabrikat: '........................................................'

angebotener Typ: '.......................................................'

liefern und betriebsfertig montieren

**1.1.3.10 Flexdämmschlauch für Rohr DN 12 (da15), 100%**
*** gemäß Ausführungsbeschreibung 2
Flexdämmschlauch für Rohr DN 12 (da15)
Menge: 140,000 m

**1.1.3.20 Flexdämmschlauch für Rohr DN 15 (da18), 100%**
*** gemäß Ausführungsbeschreibung 2
Flexdämmschlauch für Rohr DN 15 (da18)
Menge: 250,000 m

**1.1.3.30 Flexdämmschlauch für Rohr DN 20 (da22), 100%**
*** gemäß Ausführungsbeschreibung 2
Flexdämmschlauch für Rohr DN 20 (da22)
Menge: 60,000 m

**1.1.3.40 Flexdämmschlauch für Rohr DN 25 (da28), 100%**
*** gemäß Ausführungsbeschreibung 2
Flexdämmschlauch für Rohr DN 25 (da28)
Menge: 25,000 m

**1.1.3.50 Flexdämmschlauch für Rohr DN 32 (da35), 100%**
*** gemäß Ausführungsbeschreibung 2
Flexdämmschlauch für Rohr DN 32 (da35)
Menge: 10,000 m

**1.1.3.60 Flexdämmschlauch für Rohr DN 40 (da42), 100%**
*** gemäß Ausführungsbeschreibung 2
Flexdämmschlauch für Rohr DN 40 (da42)
Menge: 10,000 m

**1.1.3.70 Flexdämmschlauch für Rohr DN 50 (da54), 100%**
*** gemäß Ausführungsbeschreibung 2
Flexdämmschlauch für Rohr DN 50 (da54)
Menge: 10,000 m

**Ausführungsbeschreibung 3 Flexdämmschlauch 50%**
*Flexdämmschlauch 50%*
Flexdämmschlauch
für Wärmedämmung von Rohren
für Warm- und Kaltwasserleitungen
aus geschlossenzelligem und flexiblem Schaum auf Basis synthetischen Kautschuks
ausreichender Wasserdampf-Diffusionswiderstand für Kaltwasserrohre
Wärmeleitfähigkeit WLG 035
schwerentflammbar BL-s3,d0
mit antibakteriellen Zusatzstoffen
inkl. Abkleben der Nähte und Stöße mit entspr. System-Klebeband
inkl. Zubehör und Kleinmaterial
Dämmschichtdicke GEG 50%
Dämmung gem. DIN 1988-200, VDI 4100 und DIN 4109
Oberkante Dämmung über Fußboden bis 4,10 m

Bieterangaben:

angebotenes Fabrikat: '........................................................'

angebotener Typ: '.......................................................'

liefern und betriebsfertig montieren

**1.1.3.80 Flexdämmschlauch für Rohr DN 12 (da15), 50%**
*** gemäß Ausführungsbeschreibung 3
Flexdämmschlauch für Rohr DN 12 (da15)
Menge: 140,000 m

**1.1.3.90 Flexdämmschlauch für Rohr DN 15 (da18), 50%**
*** gemäß Ausführungsbeschreibung 3
Flexdämmschlauch für Rohr DN 15 (da18)
Menge: 250,000 m

**1.1.3.100 Flexdämmschlauch für Rohr DN 20 (da22), 50%**
*** gemäß Ausführungsbeschreibung 3
Flexdämmschlauch für Rohr DN 20 (da22)
Menge: 60,000 m

**1.1.3.110 Flexdämmschlauch für Rohr DN 25 (da28), 50%**
*** gemäß Ausführungsbeschreibung 3
Flexdämmschlauch für Rohr DN 25 (da28)
Menge: 10,000 m

**1.1.3.120 Flexdämmschlauch für Rohr DN 32 (da35), 50%**
*** gemäß Ausführungsbeschreibung 3
Flexdämmschlauch für Rohr DN 32 (da35)
Menge: 6,000 m

**1.1.3.130 Flexdämmschlauch für Rohr DN 40 (da42), 50%**
*** gemäß Ausführungsbeschreibung 3
Flexdämmschlauch für Rohr DN 40 (da42)
Menge: 4,000 m

**Ausführungsbeschreibung 4 Mineralwolle, alukaschiert, 100%**
*Mineralwolle, alukaschiert, 100%*
Rohrdämmung zur Wärmedämmung nach GEG aus nichtbrennbarer Mineralwolle, kaschiert mit gitternetzverstärkter Aluminiumfolie. Wärmeleitfähigkeit 0,035 W/(mK) bei 40° C. Schmelzpunkt > 1000° C, Baustoffklasse A2L-s1 gem. DIN 13501-1.

Rohrdämmschale mit Längsschlitz zur einfachen Montage. Rundstöße sind mit geeignetem Klebeband zu verschließen. Formteile wie Bögen und Abzweige sowie Anpassungen an Rohrschellen sind in die Arbeiten einzukalkulieren. Fixierung mit verzinktem Bindedraht; etwa 0,6 mm Durchmesser, ca. 6-8 Windungen pro lfd. Meter. Liefern und inkl. aller nötigen Klein- und Befestigungsmaterialien montieren.
Oberkante Dämmung über Fußboden bis 4,10 m

Bieterangaben:

angebotenes Fabrikat: '........................................................'

angebotener Typ: '.......................................................'

**1.1.3.140 Mineralwolle, alukaschiert DN 12, 100%**
*** gemäß Ausführungsbeschreibung 4
Nenndurchmesser:  DN 12
Innendurchmesser:  15 mm
Dämmstärke:  20 mm
Menge: 140,000 m

**1.1.3.150 Mineralwolle, alukaschiert DN 15, 100%**
*** gemäß Ausführungsbeschreibung 4
Nenndurchmesser:  DN 15
Innendurchmesser:  18 mm
Dämmstärke:  20 mm
Menge: 250,000 m

**1.1.3.160 Mineralwolle, alukaschiert DN 20, 100%**
*** gemäß Ausführungsbeschreibung 4
Nenndurchmesser:  DN 20
Innendurchmesser:  22 mm
Dämmstärke:  20 mm
Menge: 120,000 m

**1.1.3.170 Mineralwolle, alukaschiert DN 25, 100%**
*** gemäß Ausführungsbeschreibung 4
Nenndurchmesser:  DN 25
Innendurchmesser:  28 mm
Dämmstärke:  30 mm
Menge: 80,000 m

**1.1.3.180 Mineralwolle, alukaschiert DN 32, 100%**
*** gemäß Ausführungsbeschreibung 4
Nenndurchmesser:  DN 32
Innendurchmesser:  35 mm
Dämmstärke:  30 mm
Menge: 100,000 m

**1.1.3.190 Mineralwolle, alukaschiert DN 40, 100%**
*** gemäß Ausführungsbeschreibung 4
Nenndurchmesser:  DN 40
Innendurchmesser:  42 mm
Dämmstärke:  40 mm
Menge: 50,000 m

**1.1.3.200 Mineralwolle, alukaschiert DN 50, 100%**
*** gemäß Ausführungsbeschreibung 4
Nenndurchmesser:  DN 50
Innendurchmesser:  54 mm
Dämmstärke:  50 mm
Menge: 40,000 m

**1.1.3.210 Mineralwolle, alukaschiert DN 65, 100%**
*** gemäß Ausführungsbeschreibung 4
Nenndurchmesser:  DN 50
Innendurchmesser:  64 mm
Dämmstärke:  50 mm
Menge: 20,000 m

**Ausführungsbeschreibung 5 Mineralwolle, PVC-Mantel, alukaschiert, 100%**
*Mineralwolle, PVC-Mantel, alukaschiert, 100%*
Rohrdämmung zur Wärmedämmung, 100%, nach GEG aus nichtbrennbarer Mineralwolle, kaschiert mit gitternetzverstärkter Aluminiumfolie. Wärmeleitfähigkeit 0,035 W/(mK) bei 40° C. Schmelzpunkt > 1000° C, Baustoffklasse A2L-s1 gem. DIN 13501-1.
Ummantelung aus harter Kunststofffolie, die Nähte sind zu verkleben.

Rohrdämmschale mit Längsschlitz zur einfachen Montage. Rundstöße sind mit geeignetem Klebeband zu verschließen. Formteile wie Bögen und Abzweige sowie Anpassungen an Rohrschellen sind in die Arbeiten einzukalkulieren. Fixierung mit verzinktem Bindedraht; etwa 0,6 mm Durchmesser, ca. 6-8 Windungen pro lfd. Meter. Liefern und inkl. aller nötigen Klein- und Befestigungsmaterialien montieren.
Oberkante Dämmung über Fußboden bis 4,10 m

Bieterangaben:

angebotenes Fabrikat: '........................................................'

angebotener Typ: '.......................................................'

**1.1.3.220 Mineralwolle, PVC-Mantel, alukaschiert, DN 12, 100%**
*** gemäß Ausführungsbeschreibung 5
Nenndurchmesser:  DN 12
Innendurchmesser:  15 mm
Dämmstärke:  20 mm
Menge: 10,000 m

**1.1.3.230 Mineralwolle, PVC-Mantel, alukaschiert, DN 15, 100%**
*** gemäß Ausführungsbeschreibung 5
Nenndurchmesser:  DN 15
Innendurchmesser:  18 mm
Dämmstärke:  20 mm
Menge: 10,000 m

**1.1.3.240 Mineralwolle, PVC-Mantel, alukaschiert, DN 20, 100%**
*** gemäß Ausführungsbeschreibung 5
Nenndurchmesser:  DN 20
Innendurchmesser:  22 mm
Dämmstärke:  20 mm
Menge: 20,000 m

**1.1.3.250 Mineralwolle, PVC-Mantel, alukaschiert, DN 25, 100%**
*** gemäß Ausführungsbeschreibung 5
Nenndurchmesser:  DN 25
Innendurchmesser:  28 mm
Dämmstärke:  30 mm
Menge: 20,000 m

**1.1.3.260 Mineralwolle, PVC-Mantel, alukaschiert, DN 32, 100%**
*** gemäß Ausführungsbeschreibung 5
Nenndurchmesser:  DN 32
Innendurchmesser:  35 mm
Dämmstärke:  30 mm
Menge: 25,000 m

**1.1.3.270 Mineralwolle, PVC-Mantel, alukaschiert, DN 40, 100%**
*** gemäß Ausführungsbeschreibung 5
Nenndurchmesser:  DN 40
Innendurchmesser:  42 mm
Dämmstärke:  40 mm
Menge: 20,000 m

**1.1.3.280 Mineralwolle, PVC-Mantel, alukaschiert, DN 50, 100%**
*** gemäß Ausführungsbeschreibung 5
Nenndurchmesser:  DN 50
Innendurchmesser:  54 mm
Dämmstärke:  50 mm
Menge: 20,000 m

**1.1.3.290 Mineralwolle, PVC-Mantel, alukaschiert, DN 65, 100%**
*** gemäß Ausführungsbeschreibung 5
Nenndurchmesser:  DN 50
Innendurchmesser:  64 mm
Dämmstärke:  50 mm
Menge: 10,000 m

**Ausführungsbeschreibung 6 Mineralwolle, Blech-Mantel, alukaschiert, 100%**
*Mineralwolle, Blech-Mantel, alukaschiert, 100%*
Rohrdämmung zur Wärmedämmung, 100%, nach GEG aus nichtbrennbarer Mineralwolle, kaschiert mit gitternetzverstärkter Aluminiumfolie. Wärmeleitfähigkeit 0,035 W/(mK) bei 40° C. Schmelzpunkt > 1000° C, Baustoffklasse A2L-s1 gem. DIN 13501-1.
Ummantelung aus nicht profiliertem Blech, Stahl, aluminiert,  Überlappungen verschrauben.

Rohrdämmschale mit Längsschlitz zur einfachen Montage. Rundstöße sind mit geeignetem Klebeband zu verschließen. Formteile wie Bögen und Abzweige sowie Anpassungen an Rohrschellen sind in die Arbeiten einzukalkulieren. Fixierung mit verzinktem Bindedraht; etwa 0,6 mm Durchmesser, ca. 6-8 Windungen pro lfd. Meter. Liefern und inkl. aller nötigen Klein- und Befestigungsmaterialien montieren.
Oberkante Dämmung über Fußboden bis 4,10 m

Bieterangaben:

angebotenes Fabrikat: '........................................................'

angebotener Typ: '.......................................................'

**1.1.3.300 Mineralwolle, Blech-Mantel, alukaschiert, DN 12, 100%**
*** gemäß Ausführungsbeschreibung 6
Nenndurchmesser:  DN 12
Innendurchmesser:  15 mm
Dämmstärke:  20 mm
Menge: 10,000 m

**1.1.3.310 Mineralwolle, Blech-Mantel, alukaschiert, DN 15, 100%**
*** gemäß Ausführungsbeschreibung 6
Nenndurchmesser:  DN 15
Innendurchmesser:  18 mm
Dämmstärke:  20 mm
Menge: 10,000 m

**1.1.3.320 Mineralwolle, Blech-Mantel, alukaschiert, DN 20, 100%**
*** gemäß Ausführungsbeschreibung 6
Nenndurchmesser:  DN 20
Innendurchmesser:  22 mm
Dämmstärke:  20 mm
Menge: 10,000 m

**1.1.3.330 Mineralwolle, Blech-Mantel, alukaschiert, DN 25, 100%**
*** gemäß Ausführungsbeschreibung 6
Nenndurchmesser:  DN 25
Innendurchmesser:  28 mm
Dämmstärke:  30 mm
Menge: 10,000 m

**1.1.3.340 Mineralwolle, Blech-Mantel, alukaschiert, DN 32, 100%**
*** gemäß Ausführungsbeschreibung 6
Nenndurchmesser:  DN 32
Innendurchmesser:  35 mm
Dämmstärke:  30 mm
Menge: 10,000 m

**1.1.3.350 Mineralwolle, Blech-Mantel, alukaschiert, DN 40, 100%**
*** gemäß Ausführungsbeschreibung 6
Nenndurchmesser:  DN 40
Innendurchmesser:  42 mm
Dämmstärke:  40 mm
Menge: 10,000 m

**1.1.3.360 Mineralwolle, Blech-Mantel, alukaschiert, DN 50, 100%**
*** gemäß Ausführungsbeschreibung 6
Nenndurchmesser:  DN 50
Innendurchmesser:  54 mm
Dämmstärke:  50 mm
Menge: 20,000 m

**1.1.3.370 Mineralwolle, Blech-Mantel, alukaschiert, DN 65, 100%**
*** gemäß Ausführungsbeschreibung 6
Nenndurchmesser:  DN 50
Innendurchmesser:  64 mm
Dämmstärke:  50 mm
Menge: 10,000 m

##### 1.1.4 Armaturen und Zubehör

*Hinweis: Trinkwasserhygiene*
Die Sicherstellung der Trinkwasserhygiene und qualitative Gewährleistung der Trinkwasserqualität ist die Grundlage der Planung und Maßgabe zum bestimmungsgemäßen Betrieb einer jeden Trinkwasser-Installation. Bei der Planung werden verschiedene Strategien erfolgt, um eine wirtschaftliche und effiziente Stagnationsvermeidung sicherzustellen. Abschnittsweise werden Trinkwasserleitungen im  Reihen- und Ringsystem geführt, ergänzt durch dynamische Strömungsteiler zur zwangsweisen Durchströmung der Ringleitungen. Endständig werden Hygienespüleinrichtungen verbaut, um für eine Zwangsdurchströmung in allen vorherigen Anlagenteilen zu sorgen.

**1.1.4.10 Kaltwasser - Hygienespülung**
Hygienespülung mit Durchflusssensor, mit einem Anschluss,
besonders geeignet für hygienerelevante Gebäude, für automatisch auslösende Wasserwechsel zur Sicherstellung des bestimmungsgemäßen Betriebs, ermöglicht turbulenten Wasserwechsel in Trinkwasserleitungen bis DN 50, mit einem Anschluss (Wasserwechselgruppe) für Trinkwasser kalt (PWC), mediumberührte Metallteile aus entzinkungsfreiem und korrosionsbeständigem Rotguss, beständig gegen aggressives Wasser, Edelstahl und trinkwasserzugelassenen Kunststoffen, zum Einbau für alle Einbausituationen (Auf- und Unterputz), zum Einbau im Nassbau oder in Vorwandsystemen, kleines Einbaumaß, schnelle Montage mittelst Bohrschablone, Einbaurahmen (inkl. Tiefenausgleich) und Befestigungsmaterial, Wechseldeckel (inkl. Deckelsicherung) mit Push-to-open Magnetschnapper Funktion, großzügige Revisionsöffnung, Außengewinde für flachdichtende Verschraubungen, mit Absperrfunktion zur Wartung, Magnetventil mit integriertem Feinsieb, Durchfluss- und Temperaturmessamatur (Pt1000) zur Erfassung von Spülmengen, Durchfluss 10l/min (5l/min oder 15l/min mit optionalem Zubehör), werkseitig montiertes Spül-Set für Inbetriebnahme, alle funktionellen Bauteile werkzeugfrei wartbar, integrierte Überlaufüberwachung, integrierter Siphon (> 45 l/min) mit entnehmbarer Geruchsverschlusskappe, Freier Ablauf nach DIN EN 1717, Sperrwasserhöhe 50mm nach DIN 1986-100, Abflussnennweite (DN 40 und DN 50), Steuereinheit PRO, Bedienung über WLAN (abschaltbar) mittels moderner Access-Point-Technologie, Sieben Timer für individuelle Spülstrategie, intervall-, zeit- und volumengesteuerte Spülmaßnahmen, temperatur- und nutzungsgesteuerte Spülmaßnahmen, digitaler Inbetriebnahme- und Wartungsassistent, Auslesen von Analysen und Protokollen über WLAN und USB, visualisierte Spülhistorie, bis zu 100.000 Ereigniseinträge zum Nachweis des bestimmungsgemäßen Betriebes, potentialfreier Störmeldekontakt, Einbindung in GLT (BACnet & Modbus),, Anbindung an GLT über Digital I/O, automatische Erkennung und Überprüfung aller funktionalen Bauteile, Erfassung der Medientemperatur, Summer für Störmeldungen (in drei Lautstärkestufen), LED-Statusanzeige, externe Verbindungen ausnahmslos als Festanschluss im Gehäuse (keine externen Anschlussdosen notwendig), Regler im Gehäuse vormontiert (Ausgangskabel Länge 5m), erweiterbar um eine zweite Wasserwechselgruppe z.B. für Trinkwasser warm (PWH), DVGW-Zulassung, SVGW-Zulassung, WRAS-Zulassung, KIWA-Zulassung, BELGAQUA-Zulassung, nach UBA-Bewertungsgrundlage, Schallschutzzulassung nach DIN EN ISO 3822 Klasse 1 (bis 30 l/min), Druckstufe PN 10, max. Betriebstemperatur 70 °C, Schutzart IP44, Spannungsversorgung 230 V AC, elektrische Leistungsaufnahme 4,5 W, Leistungsaufnahme Standby 3,9 W

Fabr. der Planung:  Kemper
Typ:  KHS PRO
Figur:  689 03 007

Bieterangaben:

angebotenes Fabrikat: '........................................................'

angebotener Typ: '.......................................................'

liefern und betriebsfertig montieren
Menge: 2,000 St

**1.1.4.20 Aufputz-Rahmenabdeckung für Hygienespülung, Edelstaht**
Aufputz-Rahmenabdeckung mit Zugriffsschutz
passend für Hygienespülung
umlaufende Aufputz-Rahmenabdeckung inkl. Befestigungsmaterial zum nachrüsten bei zuvor verbauter Hygienespülung Unterputz
großzügige Revisionsöffnung
Material Edelstahl geschliffen

Fabr. der Planung:  Kemper
Typ:  KHS PRO
Figur:  689 04 029

Bieterangaben:

angebotenes Fabrikat: '........................................................'

angebotener Typ: '.......................................................'

liefern und betriebsfertig montieren
Menge: 2,000 St

**1.1.4.30 Inbetriebnahme Hygienespülung**
Inbetriebnahme und Parametrierung der Hygienespülung,
Einweisung in das System, Durchführung und Protokollierung aller erforderten Tests, Durchführung der Sichtkontrolle (soweit bauseits möglich)
Menge: 1,000 St

**1.1.4.40 Temperaturmessarmatur Pt1000**
Temperaturmessarmatur Pt1000, Gehäuse mit Volldurchgang, zum Anschluss die Hygienespülung oder zur Anbindung an die Gebäudeleittechnik GLT für die Spülart Temperatursteuerung
Außengewinde für flachdichtende Verschraubungen, mediumberührte Metallteile aus entzinkungsfreiem und korrosionsbeständigem Rotguss, beständig gegen aggressives Wasser, totraumfrei, inkl. Messelement Pt1000 4 oder 2-Leiter, WRAS-Zulassung, nach UBA-Bewertungsgrundlage, DIN EN 60751, ÜA-Reg.-Nr. R-15.2.3-21-17048, WIEN-ZERT, Druckstufe PN 16, min. Betriebstemperatur 0 °C, max. Betriebstemperatur 105 °C, Anschlusskabellänge 1 m, Kabelquerschnitt 4 x 0,22 mm², Sensordurchmesser 6 mm, Toleranzklasse A

Fabr. der Planung:  Kemper
Typ:  Figur 628 0G

Bieterangaben:

angebotenes Fabrikat: '........................................................'

angebotener Typ: '.......................................................'

liefern und betriebsfertig montieren
Menge: 2,000 St

**1.1.4.50 Venturi-Strömungsteiler DN15/15/15**
*** Bezugsbeschreibung
Venturi-Strömungsteiler-Gruppe -dynamisch-, zur AP-Montage, Durchgang IG
verhindert Stagnation in Ringleitungsinstallationen durch Zwangsdurchströmung bei nachgeschalteten Entnahmen, einsetzbar in Trinkwasser kalt (PWC) und Trinkwasser warm (PWH), Strömungsteiler nach dem Venturi-Prinzip, einschließlich dynamischer Kartusche, mit Nasszellenzu- und Nasszellenrückleitung, mediumberührte Metallteile aus entzinkungsfreiem und korrosionsbeständigem Rotguss, beständig gegen aggressives Wasser, Strömungsteiler-Durchgang mit Innengewinde, Nasszellenzuleitung mit Innengewinde, Nasszellenrückleitung mit Innengewinde, wartungsfrei, totraumfrei,
inkl. VAV Vollstrom-Absperrventile mit Innengewinde, wartungsfreie EPDM-Spindelabdichtung, herausnehmbares Innenoberteil, mit EPDM-Dichtungskörper und Rotguss-Schließkörper,
inkl. Dämmschale aus geschlossenzelligem geschäumten Polyethylen,
Ventil(e) mit DVGW-Zulassung, WRAS-Zulassung, nach DVGW-Arbeitsblatt W 570, nach UBA-Bewertungsgrundlage, bis DN 32 Schallschutzzulassung nach DIN EN ISO 3822 Klasse 1, Dämmschalen Baustoffklasse B1 nach DIN 4102, DIN EN 13828, ÜA-Reg.-Nr. R-15.2.3-21-17048, WIEN-ZERT, Druckstufe PN 16, max. Betriebstemperatur 90 °C

einschl VAV Vollstrom-Absperrventile und Dämmschale

Fabr. der Planung:  Kemper
Typ:  Figur 650 06

Bieterangaben:

angebotenes Fabrikat: '........................................................'

angebotener Typ: '.......................................................'

liefern und betriebsfertig montieren
Menge: 1,000 St

**1.1.4.60 Venturi-Strömungsteiler DN20/20/15**
*** wie Position 1.1.4.50
DN20/15/20
Menge: 2,000 St

**1.1.4.70 Venturi-Strömungsteiler DN20/20/20**
*** wie Position 1.1.4.50
DN20/15/20
Menge: 4,000 St

**1.1.4.80 Venturi-Strömungsteiler DN25/20/15**
*** wie Position 1.1.4.50
DN25/20/15
Menge: 4,000 St

**1.1.4.90 Venturi-Strömungsteiler DN25/20/20**
*** wie Position 1.1.4.50
DN25/20/15
Menge: 2,000 St

**1.1.4.100 Venturi-Strömungsteiler DN32/20/20**
*** wie Position 1.1.4.50
DN32/20/20
Menge: 14,000 St

**1.1.4.110 Venturi-Strömungsteiler DN40/25/15**
*** wie Position 1.1.4.50
DN40/25/15
Menge: 1,000 St

**1.1.4.120 Venturi-Strömungsteiler DN50/25/15**
*** wie Position 1.1.4.50
DN40/25/15
Menge: 1,000 St

**1.1.4.130 man. Zirkulations-Regulierventil, DN20**
manuelles Zirkulations-Regulierventil
Entleerstopfen, AG, Figur 150 6G, zum hydraulischen, fixen Strangabgleich, mediumberührte Metallteile aus entzinkungsfreiem und korrosionsbeständigem Rotguss, beständig gegen aggressives Wasser, PTFE-Sitzdichtung, wartungsfreie Spindelabdichtung mit selbstfettender EPDM-Lippendichtung, Außengewinde für flachdichtende Verschraubungen, mit Entleerstopfen, inkl. Thermometer,
Aufnahme für Temperaturfühler Pt1000,
totraumfrei, absperrbar bei gleichbleibender Einstellfixierung, mit Stellungsanzeige, DVGW-Zulassung, ÖVGW-Zulassung, SVGW-Zulassung, WRAS-Zulassung, KIWA-Zulassung, Kunststoffteile mit KTW- und W 270-Zulassung, für Anlagen nach DVGW-Arbeitsblatt W 551/W 553/DIN 1988-300, nach UBA-Bewertungsgrundlage, DIN EN 1213, ÜA-Reg.-Nr. R-15.2.3-21-17048, WIEN-ZERT, Druckstufe
PN 16, max. Betriebstemperatur 100 GradC

DN 15 (15 mm), mit Pressanschluss

Fabr. der Planung:  Kemper
Typ:  MULTI-THERM

Bieterangaben:

angebotenes Fabrikat: '........................................................'

angebotener Typ: '.......................................................'

liefern und betriebsfertig montieren
Menge: 2,000 St

**1.1.4.140 autom. Zirkulations-Regulierventil, DN15**
*** Bezugsbeschreibung
automatisches Zirkulations-Regulierventil, 56 °C bis 58 °C,

automatisches Feinregulierventil für den hydraulischen Abgleich von kleinsten Zirkulationskreisen ab kv-min 0,05, zum  hermischen selbstregelnden, hydraulischen Abgleich, mit automatischer Regelbereichsumstellung für die thermische Desinfektion,
mediumberührte Metallteile aus entzinkungsfreiem und korrosionsbeständigem Rotguss, beständig gegen aggressives Wasser, PTFE-Sitzdichtung, wartungsfreie EPDM-Spindelabdichtung, thermostatische Reguliereinheit, Außengewinde für flachdichtende Verschraubungen,
Betätigungsgriff mit Signierplättchen, totraumfrei, mit Absperr-, Regulier- und Voreinstellfunktion
DVGW-Zulassung, ÖVGW-Zulassung, SVGW-Zulassung,
WRAS-Zulassung, Kunststoffteile mit KTW und W 270-Zulassung, für Anlagen nach DVGW-Arbeitsblatt W 551/W 553/DIN 1988-300,
 Regelbereich 56 GradC
- 58 GradC, Druckstufe PN 16, max.
Betriebstemperatur 90 GradC

DN 15 (15 mm), mit Pressanschluss

Fabr. der Planung:  Kemper
Typ:  ETA-THERM

Bieterangaben:

angebotenes Fabrikat: '........................................................'

angebotener Typ: '.......................................................'

liefern und betriebsfertig montieren
Menge: 22,000 St

**1.1.4.150 autom. Zirkulations-Regulierventil, DN20**
*** wie Position 1.1.4.140
DN 20 (22 mm)
Menge: 1,000 St

**1.1.4.160 Dämmschale für Zirkulations-Regulierventile**
Dämmschale für vorgenannte, automatische Zirkulations-Regulierventile, geschlossenzellig geschäumtes Polyethylen, schalldämmend, einfache Montage durch Verschlussclipse oder mit handelsüblichen Klebern diffusionsdicht verschließbar, min. Betriebstemperatur -40 °C, max. Betriebstemperatur 90 °C, Baustoffklasse B1 nach DIN 4102, zur Einhaltung der Anforderung gemäß EnEV 2014, CE-Kennzeichnung
Menge: 25,000 St

**1.1.4.170 Zeigerthermometer**
Zeigerthermometer, zur optischen Temperaturanzeige in Zirkulationsanlagen, Anzeigebereich 0 °C-80 °C, Toleranzklasse 2, zum Einstecken in die Absperreinheit des automatisches Zirkulations-Regulierventil, passend für alle Nennweiten

Fabr. der Planung:  Kemper
Typ:  Figur T5100 150 00

Bieterangaben:

angebotenes Fabrikat: '........................................................'

angebotener Typ: '.......................................................'

liefern und betriebsfertig montieren
Menge: 25,000 St

**1.1.4.180 Probenahmeventil**
Probenahmeventil aus Rotguss, zur Probenahme von Trinkwasser zur Bestimmung mikrobiologischer und chemischer Parameter nach TrinkwVO in Kalt - und
Warmwasserinstallationssystemen,
bestehend aus Rotguss im mediumberührten Bereich, absperrbar mittels beiliegendem Inbusschlüssel SW 5,
Rotguss-Ventilkörper 360° drehbar, mit abflammbarem und drehbarem Edelstahl-Auslaufbogen,
DN 8 (G 1/4) für Ventile und Verschraubungen von DN 15 bis DN 50 (bei Flanscharmaturen von DN 15 bis DN 25)

Fabr. der Planung:  Kemper
Typ:  18700

Bieterangaben:

angebotenes Fabrikat: '........................................................'

angebotener Typ: '.......................................................'

liefern und betriebsfertig montieren
Menge: 10,000 St

**1.1.4.190 Entleerungsventil DN 8**
Entleerungsventil DN 8
Entleerventil aus Rotguss/Kunststoff
passend für alle Armaturen und Verschraubungen mit Entleerungsbohrung, mit drehbarem seitlichen Schlauchanschluss G 3/4 und Abdeckkappe mit Befestigungsband, mediumberührte Metallteile aus entzinkungsfreiem und korrosionsbeständigem Rotguss, beständig gegen aggressives Wasser,
EPDM-Sitzdichtung, Abdeckkappe dreh- und steckbar, nach UBA-Bewertungsgrundlage, ÜA-Reg.-Nr. R-15.2.3-21-17048, WIEN-ZERT, max. Betriebstemperatur 110 GradC

Fabr. der Planung:  Kemper
Typ:  Figur J7109 173 00

Bieterangaben:

angebotenes Fabrikat: '........................................................'

angebotener Typ: '.......................................................'

liefern und betriebsfertig montieren
Menge: 40,000 St

**1.1.4.200 Entleerungsventil DN15**
Entleerungsventil aus Rotguss,  mediumberührte Metallteile aus entzinkungsfreiem und korrosionsbeständigem Rotguss, beständig gegen aggressives Wasser, mit Eignungsnachweis gem. DIN 1988, wartungsfreie EPDM-Spindelabdichtung, Eingang Innengewinde, Ausgang Schlauchverschraubung mit Kappe und Kette, mit schwarzem Handrad, totraumfrei, mit Offenstellungsanzeige, EPDM-Sitzdichtung, nach DVGW-Bestimmungen, nach UBA KTW BWGL, nach UBA-Bewertungsgrundlage, gem. DIN EN 1213, ÜA-Reg.-Nr. R-15.2.3-21-17048, WIEN-ZERT, Druckstufe PN 16, max. Betriebstemperatur 110 °C

Fabr. der Planung:  Kemper
Typ:  Figur 185 07

Bieterangaben:

angebotenes Fabrikat: '........................................................'

angebotener Typ: '.......................................................'

liefern und betriebsfertig montieren
Menge: 20,000 St

**1.1.4.210 Feinfilter, DN65**
rückspülbarer Feinfilter mit Flanschen

Der F78TS kann mit der vollautomatischen Rückspülautomatik Z11AS und dem Differenzdruckschalter DDS76 nachgerüstet werden.
Bei Verwendung eines Feinfilters in der Anlage wird das Einspülen von Fremdpartikeln, wie z.B. Rostteilchen, Hanfreste und Sandkörner verhindert und so die
Korrosionswahrscheinlichkeit reduziert.
Der Flanschfilter ist DVGW-zertifiziert,
in den Anschlussgrößen DN65- DN100 mit
100 Mikrometer Filterfeinheit.
Wartungspflichtige Armatur nach DIN EN
806-5. Merkmale: Alle Materialien
bleifrei mit einem Bleianteil kleiner
0,1%. Auch während der Ausspülung
Versorgung mit gefiltertem Wasser.
Filtereinsatz komplett austauschbar.
Patentiertes Rückspülsystem
- schnelles
und gründliches Reinigen des Filters.
Vollautomatische Filterreinigung mit
nachrüstbarer Rückspülautomatik Z11AS.
Differenzdruckschalter nachrüstbar.
Memory-Ring als Hinweis auf die
nächstfällige manuelle Rückspülung.
Hoher Korrosionsschutz durch
Polyamidbeschichtung. Optimaler
Wasseraustausch in der Filtertasse durch
Zwangsdurchströmung. ACS-zertifiziert.
Alle Materialien gemäß KTW.
DM174-konform. Abführung des
Rückspülwassers gemäß DIN EN 1717.

Feinfilter mit Flanschen F78TS
rückspülbar, 0,1mm, DN65
Filterfeinheit: 100 my

Max. Mediumtemperatur:  30 GradC
Druckstufe Artikel:  PN 16
Werkstoff des Gehäuses:  Sphäroguss
Kvs-Wert:  69
Nennweite:  DN 65
Medium:  Trinkwasser
Einbaulage:  horizontal, mit Filtertasse

Fabr. der Planung:  Resideo
Typ:  Braukmann F78TS-65FA

Bieterangaben:

angebotenes Fabrikat: '........................................................'

angebotener Typ: '.......................................................'

liefern und betriebsfertig montieren
Menge: 1,000 St

**1.1.4.220 Rückflussverhinderer DN 32**
*** Bezugsbeschreibung
Freistrom-Kombi-Rückflussverhinderer,
mit Entleerstopfen, AG,
besonders geeignet für Zirkulationssysteme durch sehr niedrigen Öffnungsdruck, mediumberührte Metallteile aus entzinkungsfreiem und korrosionsbeständigem Rotguss, beständig gegen aggressives Wasser, wartungsfreie Spindelabdichtung mit selbstfettender EPDM-Lippendichtung, unter Druck austauschbar, EPDM-Sitzdichtung, Kegel drehbar gelagert, gegen Druckschläge gesichert, Außengewinde für flachdichtende Verschraubungen, mit Entleerstopfen, mit Prüfeinrichtung, Spindelgewinde außerhalb des Mediums, kontrollierbare RV-Patrone als Kunststoff-Strömungskörper, verschleißfester Ventilsitz aus Edelstahl, mit schwarzem Handrad, totraumfrei, für waagerechten und senkrechten Einbau geeignet, mit Absperrfunktion zur Wartung, mit Offenstellungsanzeige, DVGW-Zulassung, SVGW-Zulassung, KIWA-Zulassung, BELGAQUA-Zulassung, Kunststoffteile mit KTW- und W 270-Zulassung, nach UBA-Bewertungsgrundlage, bis DN 32 Schallschutzzulassung nach DIN EN ISO 3822 Klasse 1, DIN EN 13959, ÜA-Reg.-Nr. R-15.2.3-21-17048, WIEN-ZERT, Druckstufe PN 10, max. Betriebstemperatur 65 GradC, kurzfristige Spitzentemperatur 90 GradC

Fabr. der Planung:  Kemper
Typ:  Figur Figur 145 2G
  DN 32

Bieterangaben:

angebotenes Fabrikat: '........................................................'

angebotener Typ: '.......................................................'

liefern und betriebsfertig montieren
Menge: 1,000 St

**1.1.4.230 Rückflussverhinderer DN 40**
*** wie Position 1.1.4.220
Menge: 1,000 St

**1.1.4.240 Rückflussverhinderer DN 50**
*** wie Position 1.1.4.220
Menge: 1,000 St

**1.1.4.250 Vollstrom-Absperrventile DN15**
*** Bezugsbeschreibung
VAV Vollstrom-Absperrventil, IG,druckverlustarm,
mediumberührte Metallteile aus entzinkungsfreiem und korrosionsbeständigem Rotguss, beständig gegen aggressives Wasser, Gehäuse mit Volldurchgang, Innengewinde, herausnehmbares Innenoberteil TOP-ENTRY, mit EPDM-Dichtungskörper und Rotguss-Schließkörper, Bediengriff 90 Grad drehbar, totraumfrei, DVGW-Zulassung, WRAS-Zulassung, KIWA UK Zulassung, Kunststoffteile mit KTW- und W 270-Zulassung, nach DVGW-Arbeitsblatt W 570, nach UBA-Bewertungsgrundlage, bis DN 32 Schallschutzzulassung nach DIN EN ISO 3822 Klasse 1, DIN EN 13828, ÜA-Reg.-Nr. R-15.2.3-21-17048, WIEN-ZERT, Druckstufe PN 16, max. Betriebstemperatur 90 GradC

Fabr. der Planung:  Kemper
Typ:  Figur 385 00

Bieterangaben:

angebotenes Fabrikat: '........................................................'

angebotener Typ: '.......................................................'

liefern und betriebsfertig montieren
Menge: 22,000 St

**1.1.4.260 Vollstrom-Absperrventile DN20**
*** wie Position 1.1.4.250
VAV Vollstrom-Absperrventil, DN20
Menge: 12,000 St

**1.1.4.270 Vollstrom-Absperrventile DN25**
*** wie Position 1.1.4.250
VAV Vollstrom-Absperrventil, DN25
Menge: 4,000 St

**1.1.4.280 Freistrom-Absperrventil DN15**
*** Bezugsbeschreibung
Freistrom-Absperrventil, mit Entleerstopfen, AG, Figur 174 2G, Gehäuse Rotguss, Oberteil Messing, wartungsfreie Spindelabdichtung mit selbstfettender EPDM-Lippendichtung, Außengewinde für flachdichtende Verschraubungen, mit Entleerstopfen, mit Möglichkeit zur Aufnahme für Temperaturfühler Pt 1000 oder Thermometer mittels optional erhältlicher Tauchhülse, Spindelgewinde außerhalb des Mediums, mit grünem Handrad, totraumfrei, DVGW-Zulassung, ÖVGW-Zulassung, WRAS-Zulassung, Kunststoffteile mit KTW- und W270-Zulassung, bis DN 32 Schallschutzzulassung nach DIN EN ISO 3822 Klasse 1, DIN EN 1213, Druckstufe PN 16, max. Betriebstemperatur 110 °C

Fabr. der Planung:  Kemper
Typ:  Figur 174 2G
  DN 15

Bieterangaben:

angebotenes Fabrikat: '........................................................'

angebotener Typ: '.......................................................'

liefern und betriebsfertig montieren
Menge: 8,000 St

**1.1.4.290 Freistrom-Absperrventil DN20**
*** wie Position 1.1.4.280
DN 20
Menge: 8,000 St

**1.1.4.300 Freistrom-Absperrventil DN25**
*** wie Position 1.1.4.280
DN 25
Menge: 8,000 St

**1.1.4.310 Freistrom-Absperrventil DN32**
*** wie Position 1.1.4.280
DN32
Menge: 8,000 St

**1.1.4.320 Freistrom-Absperrventil DN40**
*** wie Position 1.1.4.280
DN40
Menge: 6,000 St

**1.1.4.330 Freistrom-Absperrventil DN50**
*** wie Position 1.1.4.280
DN50
Menge: 4,000 St

**1.1.4.340 Dämmschale für Schrägsitzventile DN15**
*** Bezugsbeschreibung
Dämmschale für Schrägsitzventile, für Freistrom-Absperrventile, geschlossenzellig geschäumtes Polyethylen, schalldämmend, einfache Montage durch Verschlussclipse oder mit handelsüblichen Klebern diffusionsdicht verschließbar, min. Betriebstemperatur -40 °C, max. Betriebstemperatur 90 °C, Baustoffklasse B1 nach DIN 4102, zur Einhaltung der Anforderung gemäß EnEV 2014, CE-Kennzeichnung

Fabr. der Planung:  Kemper
Typ:  Figur 471 10
  DN 15

Bieterangaben:

angebotenes Fabrikat: '........................................................'

angebotener Typ: '.......................................................'

liefern und betriebsfertig montieren
Menge: 8,000 St

**1.1.4.350 Dämmschale für Schrägsitzventile DN20**
*** wie Position 1.1.4.340
DN 20
Menge: 8,000 St

**1.1.4.360 Dämmschale für Schrägsitzventile DN25**
*** wie Position 1.1.4.340
DN 25
Menge: 8,000 St

**1.1.4.370 Dämmschale für Schrägsitzventile DN32**
*** wie Position 1.1.4.340
DN 32
Menge: 8,000 St

**1.1.4.380 Dämmschale für Schrägsitzventile DN40**
*** wie Position 1.1.4.340
DN 40
Menge: 6,000 St

**1.1.4.390 Dämmschale für Schrägsitzventile DN50**
*** wie Position 1.1.4.340
DN 40
Menge: 4,000 St

**1.1.4.400 Innengewinde-Verschraubung DN15**
*** Bezugsbeschreibung
Innengewinde-Verschraubung aus Rotguss,
mediumberührte Metallteile aus entzinkungsfreiem und korrosionsbeständigem Rotguss, beständig gegen aggressives Wasser, mit Überwurfmutter für flachdichtendes Anschlussgewinde inkl. EPDM-Dichtung, nach UBA-Bewertungsgrundlage, DIN EN 1213, ÜA-Reg.-Nr. R-15.2.3-21-17048, WIEN-ZERT

Fabr. der Planung:  Kemper
Typ:  Figur 476 06
  DN 15

Bieterangaben:

angebotenes Fabrikat: '........................................................'

angebotener Typ: '.......................................................'

liefern und betriebsfertig montieren
Menge: 66,000 St

**1.1.4.410 Innengewinde-Verschraubung DN20**
*** wie Position 1.1.4.400
Innengewinde-Verschraubung aus Rotguss, DN 20
Menge: 14,000 St

**1.1.4.420 Innengewinde-Verschraubung DN25**
*** wie Position 1.1.4.400
Innengewinde-Verschraubung aus Rotguss, DN 20
Menge: 12,000 St

**1.1.4.430 Innengewinde-Verschraubung DN32**
*** wie Position 1.1.4.400
Innengewinde-Verschraubung aus Rotguss, DN 32
Menge: 14,000 St

**1.1.4.440 Innengewinde-Verschraubung DN40**
*** wie Position 1.1.4.400
Innengewinde-Verschraubung aus Rotguss, DN 40
Menge: 4,000 St

**1.1.4.450 Innengewinde-Verschraubung DN50**
*** wie Position 1.1.4.400
Innengewinde-Verschraubung aus Rotguss, DN 50
Menge: 14,000 St

**1.1.4.460 Zirkulationspumpe, Nassläufer-Hocheffizienzpumpe**
Zirkulationspumpe als Nassläufer-Hocheffizienzpumpe

Hocheffizienz-Inline Nassläuferpumpe mit EC-Motor und elektronischer Leistungsanpassung. Einsetzbar für Trinkwasser sowie Heizungswasser, Kaltwasser und Wasser-Glykol-Gemische.
Energieeffizienzindex (EEI) je nach Pumpentyp zwischen ≤ 0,17 und ≤ 0,19

Betriebsdaten
Fördermedium:  Wasser 100 %
Medientemperatur:  60 °C
Angefragter Volumenstrom:  4,30 m³/h
Angefragte Förderhöhe:  5,00 m
Max. Medientemperatur:  80 °C
Min. Medientemperatur:  0 °C
Min. Umgebungstemperatur:  0 °C
Max. Umgebungstemperatur:  40 °C
Maximaler Betriebsdruck:  10 bar
Max. zulässige Wassergesamthärte: 3,57 mmol/l (20 °dH)

Motordaten
Energieeffizienzindex (EEI):  ≤ 0.19
Netzanschluss:  1~230 V +-10 %%, 50 Hz
Strom (min):  1,05 A
Strom (max):  1,05 A
Motornennleistung:  0,133 kW
Drehzahl min.:  750 1/min
Drehzahl max.:  3.600 1/min
Leistungsaufnahme:  0,16 kW
Leistungsaufnahme:  160 W
Isolationsklasse:  F
Schutzart:  IPX4D
Kabelverschraubung:  5 x M16x1.5

Werkstoffe
Pumpengehäuse:  1.4409
Laufrad:  PPO-GF30
Welle:  Oxidkeramik
Lager:  Kohlegraphit

Einbaumaße
Saugseitiger Rohranschluss:  G 1½, PN 10
Druckseitiger Rohranschluss:  G 1½, PN 10
Baulänge:  180 mm

Fabr. d. Planung:  Wilo
Typ:  Stratos MAXO-Z 25/0,5-8 PN10
Art.-Nr.  :  2186244

Bieterangaben:

angebotenes Fabrikat: '........................................................'

angebotener Typ: '.......................................................'

liefern und betriebsfertig montieren
Menge: 1,000 St

**1.1.4.470 Membran-Druckausdehnungsgefäß, 33 ltr.**
durchströmtes Membran-Druckausdehnungsgefäß, grün, 10/4 bar, 33 ltr.
Durchströmtes Membran-Druckausdehnungsgefäß für Trinkwassererwärmungs-, Wasserversorgungs- und Druckerhöhungsanlagen. Mit Membran nach Elastomerleitlinie und W 270. Außen- und Innenbeschichtung nach KTW-A. Geeignet ausschließlich für Kaltwasseranlagen. Die Durchströmung wird mittels High-Flow Durchströmungsstern und beiliegendem T-Stück 3/4" realisiert. Gefässe sind gebaut nach DIN EN 13831. Gefässe sind geprüft nach DIN 4807 T5. Gefäße mit einem zulässigen Betriebsüberdruck von 10/16 bar mit DIN DVGW Reg.-Nr. NW-0411AT2534. Zulassung gemäß Richtlinie über Druckgeräte 2014/68/EU
durchströmt, wasserberührende Teile korrosionsgeschützt
nicht tauschbare Vollmembran nach DIN EN 13831 DIN 4807 T5, KTW-C und W270
außen und innen nach KTW-A beschichtet
kombinierbar mit Flowjet Durchströmungsarmatur
33 Liter mit Befestigungslaschen
ausschließlich für den Einsatz in Kaltwasserleitungen

SVGW geprüft und zugelassen.

Fabr. d. Planung:  Reflex Refix
Typ:  DD33

Bieterangaben:

angebotenes Fabrikat: '........................................................'

angebotener Typ: '.......................................................'

liefern und betriebsfertig montieren
Menge: 1,000 St

**1.1.4.480 G 3/4" Durchströmungsarmatur, 70 °C, 16 bar**
G 3/4" Durchströmungsarmatur, 70 °C, 16 bar

Durchströmungsarmatur zur gesicherten Absperrung und Entleerung gemäß DIN 4807-T5 von Membran-Druckausdehnungsgefäßen.Kombinierbar mit bauseitigen T-Stücken mit Durchgangsnennweiten auch > Rp 3/4.
Typ:  G 3/4"
Max. zul. Betriebsüberdr:  16 bar
Anschluss Eintritt:  G 3/4"
Anschluss Austritt:  G 3/4"

Fabr. d. Planung:  Reflex
Typ:  9116799

Bieterangaben:

angebotenes Fabrikat: '........................................................'

angebotener Typ: '.......................................................'

liefern und betriebsfertig montieren
Menge: 1,000 St

**1.1.4.490 Membran-Sicherheitsventil DN 20 8bar**
Membran-Sicherheitsventil
DN 20, 8bar,rohgelb
Membran-Sicherheitsventil 2115, für den Anschluß von geschlossenen Trinkwassererwärmern nach DIN 1988 und für Anlagen nach AD-Merkblatt A2.
Gehäuse aus Preßmessing, Kappe aus glasfaserverstärktem Kunststoff (DN15-DN32) bzw. Gehäuse aus Rotguß, Kappe aus Gußmessing (DN40 und DN50). Bauteilprüfung: TÜV-SV-10-545. Standardeinstellungen 6, 8 und 10 bar. Ansprechdruck (außerhalb der Standard- einstellungen) 4-10 bar auf Anfrage,
DN20, 8 bar, rohgelb.
Max. Betriebstemp.: 110 C

Bieterangaben:

angebotenes Fabrikat: '........................................................'

angebotener Typ: '.......................................................'

liefern und betriebsfertig montieren
Menge: 1,000 St

**1.1.4.500 Trichtersiphon, DN 50**
Trichtersiphon DN 50 weiss
mit Sieb und Wandhalterung
Aus schlagfestem Polypropylen passend für Durchmesser 40 oder 50 mm Rohre komplett mit Dichtungen, Sieb und Wandhalterung mit Rosette, nach DIN EN 274

Bieterangaben:

angebotenes Fabrikat: '........................................................'

angebotener Typ: '.......................................................'

liefern und betriebsfertig montieren
Menge: 2,000 St

##### 1.1.5 Abwasserleitungen

**Ausführungsbeschreibung 7 Schallgedämmtes Abwasserrohr, Schweißverbindung**
*Schallgedämmtes Abwasserrohr, Schweißverbindung*
Schallgedämmtes Abwasserrohr aus mineralstoffverstärktem Polyethylen (PE) mit geprüften Schallwerten im Bereich von ca. 17 dB(A) bis ca. 27 dB(A) für Entwässerungsanlagen in Gebäuden nach DIN EN 12056 und DIN 1986-100.

Glattwandige Rohre, Form- und Passstücke für die Verlegung in Gebäuden und Zentralen, Montagehöhe über Gelände/Fußboden bis 3,5 m, geprüft und zugelassen. Verbindung von Rohren und Formstücken durch Elektro-Muffenschweißen, Spiegelschweißen und Spannverbinder.

Abwassersystem temperaturbeständig bis kurzfristig 100 °C, Baustoffklasse E nach DIN EN 13501-1, normal entflammbar, nicht brennbar abtropfend nach DIN 4102-1 B2. Detaillierte Anwendungsgrenzen und Zulassungen für Brandschutzlösungen sind beim Hersteller zu erfragen und liegen in der Pflicht des Auftragnehmers.

Zusätzliches Material wie Rohrschellen, Spannverbinder, Elektro-Schweißmuffen und Spiegelschweißungen sind separat ausgeschrieben. Verschnitt und  notwendiges Kleinmaterial ist in die Einheitspreise einzukalkulieren.

Die Verarbeitung und Verlegung sind nach den  herstellerspezifischen Vorschriften, sowie unter Einhaltung einschlägiger Normen durchzuführen.

Fabrikat der Planung:  Geberit
Typ:  Silent dB-20

Verbindung durch Schweißen mit Schweißmuffe

Bieterangaben:

angebotenes Fabrikat: '........................................................'

angebotener Typ: '.......................................................'

liefern und betriebsfertig montieren

**1.1.5.10 Abwasserltg. schallgedämmt, d56x3,2**
*** gemäß Ausführungsbeschreibung 7
d56x3,2
Menge: 120,000 m

**1.1.5.20 Abwasserltg. schallgedämmt, d75x3,6**
*** gemäß Ausführungsbeschreibung 7
d75x3,6
Menge: 110,000 m

**1.1.5.30 Abwasserltg. schallgedämmt, d110x6**
*** gemäß Ausführungsbeschreibung 7
d110x6
Menge: 290,000 m

**1.1.5.40 Abwasserltg. schallgedämmt, d135x6**
*** gemäß Ausführungsbeschreibung 7
d135x6
Menge: 65,000 m

**1.1.5.50 Abwasserltg. schallgedämmt, d160x7**
*** gemäß Ausführungsbeschreibung 7
d160x7
Menge: 60,000 m

**1.1.5.60 Zulage für Paßenden d56, unter 50cm**
*** gemäß Ausführungsbeschreibung 7
Menge: 10,000 St

**1.1.5.70 Zulage für Paßenden d75, unter 50cm**
*** gemäß Ausführungsbeschreibung 7
Menge: 10,000 St

**1.1.5.80 Zulage für Paßenden d110, unter 50cm**
*** gemäß Ausführungsbeschreibung 7
Menge: 10,000 St

**1.1.5.90 Zulage für Paßenden d135, unter 50cm**
*** gemäß Ausführungsbeschreibung 7
Menge: 10,000 St

**1.1.5.100 Zulage für Paßenden d160, unter 50cm**
*** gemäß Ausführungsbeschreibung 7
Menge: 10,000 St

**1.1.5.110 Abzweig schallgedämmt, d56**
*** gemäß Ausführungsbeschreibung 7
Abzweig d56
in allen handelsüblichen Winkelgraden
Menge: 10,000 St

**1.1.5.120 Abzweig schallgedämmt, d75**
*** gemäß Ausführungsbeschreibung 7
Abzweig d75
in allen handelsüblichen Winkelgraden
Menge: 32,000 St

**1.1.5.130 Abzweig schallgedämmt, d110**
*** gemäß Ausführungsbeschreibung 7
Abzweig d110
in allen handelsüblichen Winkelgraden
Menge: 60,000 St

**1.1.5.140 Abzweig schallgedämmt, d135**
*** gemäß Ausführungsbeschreibung 7
Abzweig d135
in allen handelsüblichen Winkelgraden
Menge: 25,000 St

**1.1.5.150 Abzweig schallgedämmt, d160**
*** gemäß Ausführungsbeschreibung 7
Abzweig d160
in allen handelsüblichen Winkelgraden
Menge: 15,000 St

**1.1.5.160 Bogen schallgedämmt, d56**
*** gemäß Ausführungsbeschreibung 7
Bogen d56
in allen handelsüblichen Winkelgraden
Menge: 180,000 St

**1.1.5.170 Bogen schallgedämmt, d75**
*** gemäß Ausführungsbeschreibung 7
Bogen d75
in allen handelsüblichen Winkelgraden.
Menge: 110,000 St

**1.1.5.180 Bogen schallgedämmt, d110**
*** gemäß Ausführungsbeschreibung 7
Bogen d110
in allen handelsüblichen Winkelgraden.
Menge: 170,000 St

**1.1.5.190 Bogen schallgedämmt, d135**
*** gemäß Ausführungsbeschreibung 7
Bogen d135
in allen handelsüblichen Winkelgraden.
Menge: 20,000 St

**1.1.5.200 Bogen schallgedämmt, d160**
*** gemäß Ausführungsbeschreibung 7
Bogen d160
in allen handelsüblichen Winkelgraden.
Menge: 18,000 St

**1.1.5.210 Reduzierstück schallgedämmt, d75/56**
*** gemäß Ausführungsbeschreibung 7
Reduzierstück d75/56
Menge: 25,000 St

**1.1.5.220 Reduzierstück schallgedämmt, d110/75**
*** gemäß Ausführungsbeschreibung 7
Reduzierstück d110/75
Menge: 25,000 St

**1.1.5.230 Reduzierstück schallgedämmt, d110/56**
*** gemäß Ausführungsbeschreibung 7
Reduzierstück d110/56
Menge: 20,000 St

**1.1.5.240 Reduzierstück schallgedämmt, d135/110**
*** gemäß Ausführungsbeschreibung 7
Reduzierstück d135/110
Menge: 30,000 St

**1.1.5.250 Reduzierstück schallgedämmt, d160/135**
*** gemäß Ausführungsbeschreibung 7
Reduzierstück d160/135
Menge: 10,000 St

**1.1.5.260 Reinigungsstück schallgedämmt, d110**
*** gemäß Ausführungsbeschreibung 7
Reinigungsstück, d110
Menge: 10,000 St

**1.1.5.270 Reinigungsstück schallgedämmt, d135**
*** gemäß Ausführungsbeschreibung 7
Reinigungsstück, d135
Menge: 10,000 St

**1.1.5.280 Reinigungsstück schallgedämmt, d160**
*** gemäß Ausführungsbeschreibung 7
Reinigungsstück, d160
Menge: 4,000 St

**1.1.5.290 Enddeckel d56**
*** gemäß Ausführungsbeschreibung 7
Menge: 10,000 St

**1.1.5.300 Enddeckel d75**
*** gemäß Ausführungsbeschreibung 7
Menge: 8,000 St

**1.1.5.310 Enddeckel d110**
*** gemäß Ausführungsbeschreibung 7
Menge: 12,000 St

**1.1.5.320 Enddeckel d135**
*** gemäß Ausführungsbeschreibung 7
Menge: 14,000 St

**1.1.5.330 Enddeckel d160**
*** gemäß Ausführungsbeschreibung 7
Menge: 10,000 St

**1.1.5.340 Langmuffe, d75**
*** gemäß Ausführungsbeschreibung 7
Menge: 20,000 St

**1.1.5.350 Langmuffe, d110**
*** gemäß Ausführungsbeschreibung 7
Menge: 32,000 St

**1.1.5.360 Langmuffe, d135**
*** gemäß Ausführungsbeschreibung 7
Menge: 16,000 St

**1.1.5.370 Langmuffe, d160**
*** gemäß Ausführungsbeschreibung 7
Menge: 20,000 St

**1.1.5.380 Stütz- und Dehnmuffe d56**
*** gemäß Ausführungsbeschreibung 7
Menge: 20,000 St

**1.1.5.390 Stütz- und Dehnmuffe d75**
*** gemäß Ausführungsbeschreibung 7
Menge: 20,000 St

**1.1.5.400 Stütz- und Dehnmuffe d110**
*** gemäß Ausführungsbeschreibung 7
Menge: 32,000 St

**1.1.5.410 Stütz- und Dehnmuffe d135**
*** gemäß Ausführungsbeschreibung 7
Menge: 16,000 St

**1.1.5.420 Stütz- und Dehnmuffe d160**
*** gemäß Ausführungsbeschreibung 7
Menge: 20,000 St

**1.1.5.430 Anschlussbogen d56/56**
*** gemäß Ausführungsbeschreibung 7
Menge: 34,000 St

**1.1.5.440 Anschlussbogen d110/90**
*** gemäß Ausführungsbeschreibung 7
Menge: 30,000 St

**1.1.5.450 Elektroschweißmuffe, d56**
*** gemäß Ausführungsbeschreibung 7
Elektroschweissmuffe d56
Menge: 250,000 St

**1.1.5.460 Elektroschweißmuffe, d75**
*** gemäß Ausführungsbeschreibung 7
Menge: 340,000 St

**1.1.5.470 Elektroschweißmuffe, d110**
*** gemäß Ausführungsbeschreibung 7
Menge: 520,000 St

**1.1.5.480 Elektroschweißmuffe, d135**
*** gemäß Ausführungsbeschreibung 7
Menge: 295,000 St

**1.1.5.490 Elektroschweißmuffe, d160**
*** gemäß Ausführungsbeschreibung 7
Menge: 110,000 St

**1.1.5.500 Spannverbinder, d56**
*** gemäß Ausführungsbeschreibung 7
Menge: 60,000 St

**1.1.5.510 Spannverbinder, d75**
*** gemäß Ausführungsbeschreibung 7
Menge: 45,000 St

**1.1.5.520 Spannverbinder, d110**
*** gemäß Ausführungsbeschreibung 7
Menge: 70,000 St

**1.1.5.530 Spannverbinder, d135**
*** gemäß Ausführungsbeschreibung 7
Menge: 40,000 St

**1.1.5.540 Spannverbinder, d160**
*** gemäß Ausführungsbeschreibung 7
Menge: 30,000 St

**1.1.5.550 Übergangsmuffe d50/56**
*** gemäß Ausführungsbeschreibung 7
Menge: 20,000 St

**1.1.5.560 Übergangsmuffe d75/75**
*** gemäß Ausführungsbeschreibung 7
Menge: 14,000 St

**1.1.5.570 Übergangsmuffe d110/110**
*** gemäß Ausführungsbeschreibung 7
Menge: 20,000 St

**1.1.5.580 Übergangsmuffe d125/135**
*** gemäß Ausführungsbeschreibung 7
Menge: 10,000 St

**1.1.5.590 Übergangsmuffe d160/160**
*** gemäß Ausführungsbeschreibung 7
Menge: 8,000 St

**1.1.5.600 Übergangsspannverbinder Edelstahl, d56-58/56-58**
*** gemäß Ausführungsbeschreibung 7
Menge: 10,000 St

**1.1.5.610 Übergangsspannverbinder Edelstahl, d75mm d1=68mm**
*** gemäß Ausführungsbeschreibung 7
Menge: 14,000 St

**1.1.5.620 Übergangsspannverbinder Edelstahl, d108-110mm d1=108-110mm**
*** gemäß Ausführungsbeschreibung 7
Menge: 20,000 St

**1.1.5.630 Übergangsspannverbinder Edelstahl, d125mm d1=131-135mm**
*** gemäß Ausführungsbeschreibung 7
Menge: 10,000 St

**1.1.5.640 Übergangsspannverbinder Edelstahl, d159-160/159-160**
*** gemäß Ausführungsbeschreibung 7
Menge: 8,000 St

**Ausführungsbeschreibung 8 Schallgedämmtes Abwasserrohr, Steckverbindung**
*Schallgedämmtes Abwasserrohr, Steckverbindung*
schalloptimiertes Entwässerungssystem,  zum Stecken mit geprüften Schallwerten (LAFmax,n) von  20 dB(A) bis 30 dB(A), abhängig von der Bauaufgabe,
entsprechend der DIN 4109 im diagonal darunterliegenden Raum.

Für Entwässerungsanlagen von Gebäuden nach DIN EN 12056

Glattwandige PP Rohre DN 30 bis DN 150 mit Muffen und werkseitig vormontierter Lippendichtung aus EPDM bestehen aus einem schalloptimierten 3-Schicht-Rohr.

Die PP Formstücke DN 30 bis DN 150 mit Muffen  und werkseitig vormontierter Lippendichtung aus EPDM  bestehen aus PP, mit angeformten Rippen zur leichteren  Verarbeitung, mit visueller Einstecktiefenkontrolle,  sowie Markierungen für einfache Montageausrichtung

Verlegung nach Herstellerrichtlinien unter Einhaltung  der DIN EN 12056 und DIN 1986-100.

Werkstoff: Polypropylen-Copolymer, mineralverstärkt,
halogenfrei Längenausdehnung: 0,08 mm/m*K
Temperaturbeständig: kurzzeitig 100°C
Baustoffklasse: DIN 4102-1-B2, normal entflammbar,
nicht brennend abtropfend, Klasse E nach DIN EN
13501-1, normal entflammbar, nicht brennend abtropfend
Ringsteifigkeit: 4 kN/m²

Das Entwässerungssystem ist gemäß DIN 4109 gegen Körperschallübertragung vom Baukörper zu trennen.

Die Verarbeitung und Verlegung sind nach den herstellerspezifischen Vorschriften, sowie unter Einhaltung einschlägiger Normen durchzuführen.

Zusätzliches Material wie Rohrschellen, Spannverbinder, sind separat ausgeschrieben. Verschnitt und  notwendiges Kleinmaterial ist in die Einheitspreise einzukalkulieren.

Die Verarbeitung und Verlegung sind nach den  herstellerspezifischen Vorschriften, sowie unter Einhaltung einschlägiger Normen durchzuführen.

Fabrikat der Planung:  Geberit
Typ:  Silent PP

Verbindung durch Stecken

Bieterangaben:

angebotenes Fabrikat: '........................................................'

angebotener Typ: '.......................................................'

**1.1.5.650 Abwasserltg. PP-Rohr d40x2**
*** gemäß Ausführungsbeschreibung 8
Menge: 30,000 m

**1.1.5.660 Abwasserltg. PP-Rohr d50x2**
*** gemäß Ausführungsbeschreibung 8
Menge: 30,000 m

**1.1.5.670 Abwasserltg. PP-Rohr d75x2**
*** gemäß Ausführungsbeschreibung 8
Menge: 20,000 m

**1.1.5.680 Abwasserltg. PP-Rohr d110x3,6**
*** gemäß Ausführungsbeschreibung 8
Menge: 35,000 m

**1.1.5.690 Abwasserltg. PP-Rohr d125x4,2**
*** gemäß Ausführungsbeschreibung 8
Menge: 10,000 m

**1.1.5.700 Zulage für Paßenden d40, unter 50cm**
*** gemäß Ausführungsbeschreibung 8
Menge: 30,000 St

**1.1.5.710 Zulage für Paßenden d56, unter 50cm**
*** gemäß Ausführungsbeschreibung 8
Menge: 20,000 St

**1.1.5.720 Zulage für Paßenden d75, unter 50cm**
*** gemäß Ausführungsbeschreibung 8
Menge: 10,000 St

**1.1.5.730 Zulage für Paßenden d110, unter 50cm**
*** gemäß Ausführungsbeschreibung 8
Menge: 20,000 St

**1.1.5.740 Zulage für Paßenden d125, unter 50cm**
*** gemäß Ausführungsbeschreibung 8
Zulage für Paßenden d135, unter 50cm
Menge: 6,000 St

**1.1.5.750 Abzweig PP, d50**
*** gemäß Ausführungsbeschreibung 8
Abzweig PP, d50
in allen handelsüblichen Winkelgraden
Menge: 12,000 St

**1.1.5.760 Abzweig PP, d75**
*** gemäß Ausführungsbeschreibung 8
Abzweig PP, d75
in allen handelsüblichen Winkelgraden
Menge: 4,000 St

**1.1.5.770 Abzweig PP, d110**
*** gemäß Ausführungsbeschreibung 8
Abzweig PP, d110
in allen handelsüblichen Winkelgraden
Menge: 8,000 St

**1.1.5.780 Abzweig PP, d125**
*** gemäß Ausführungsbeschreibung 8
Abzweig PP, d125
in allen handelsüblichen Winkelgraden
Menge: 2,000 St

**1.1.5.790 Doppelabzeig PP, d110/110**
*** gemäß Ausführungsbeschreibung 8
Menge: 4,000 St

**1.1.5.800 Bogen PP, d50**
*** gemäß Ausführungsbeschreibung 8
Bogen PP, d50
in allen handelsüblichen Winkelgraden
Menge: 40,000 St

**1.1.5.810 Bogen PP, d75**
*** gemäß Ausführungsbeschreibung 8
Bogen PP, d75
in allen handelsüblichen Winkelgraden
Menge: 20,000 St

**1.1.5.820 Bogen PP, d110**
*** gemäß Ausführungsbeschreibung 8
Bogen PP, d110
in allen handelsüblichen Winkelgraden
Menge: 30,000 St

**1.1.5.830 Bogen PP, d125**
*** gemäß Ausführungsbeschreibung 8
Bogen PP, d125
in allen handelsüblichen Winkelgraden
Menge: 10,000 St

**1.1.5.840 Red-Stück PP, d75/50**
*** gemäß Ausführungsbeschreibung 8
Menge: 6,000 St

**1.1.5.850 Red-Stück PP, d110/50**
*** gemäß Ausführungsbeschreibung 8
Menge: 4,000 St

**1.1.5.860 Red-Stück PP, d110/75**
*** gemäß Ausführungsbeschreibung 8
Menge: 6,000 St

**1.1.5.870 Red-Stück PP, d125/110**
*** gemäß Ausführungsbeschreibung 8
Reduzierstück DN100-70
Menge: 2,000 St

**1.1.5.880 Steckmuffe PP, d50**
*** gemäß Ausführungsbeschreibung 8
Doppelsteckmuffe PP, d50
Menge: 10,000 St

**1.1.5.890 Steckmuffe PP, d75**
*** gemäß Ausführungsbeschreibung 8
Doppelsteckmuffe PP, d75
Menge: 6,000 St

**1.1.5.900 Steckmuffe PP, d110**
*** gemäß Ausführungsbeschreibung 8
Doppelsteckmuffe PP, d110
Menge: 8,000 St

**1.1.5.910 Steckmuffe PP, d125**
*** gemäß Ausführungsbeschreibung 8
Doppelsteckmuffe PP, d125
Menge: 4,000 St

*Hinweis: Körperschalldämmung*
Körperschalldämmung in Vorwänden und Schächten

**1.1.5.920 Dämmschlauch D 4mm, d56/63**
*** Bezugsbeschreibung
Schalldämmung an Rohrleitung, aus PE
als Schlauch, Dicke 4 mm, d56/63

Fabrikat der Planung:  Geberit
Typ:  Dämmschlauch aus PE

Bieterangaben:

angebotenes Fabrikat: '........................................................'

angebotener Typ: '.......................................................'
Menge: 30,000 m

**1.1.5.930 Dämmschlauch D 4mm, d75/90**
*** wie Position 1.1.5.920
Menge: 10,000 m

**1.1.5.940 Dämmschlauch D 4mm, d110/135**
*** wie Position 1.1.5.920
DN 100
Menge: 30,000 m

**1.1.5.950 Dämmschlauch D 4mm, d135**
*** wie Position 1.1.5.920
DN 125
Menge: 4,000 m

**1.1.5.960 Rohraufhängung Stahl verz. d56, DN 50**
*** Bezugsbeschreibung
Rohraufhängung, aus Stahl, verzinkt, mit schalldämmenden Einlagen, mit Gewindemuffe M10 / G1/2, Befestigung über Gewindestäbe, gelenkig an bauaufsichtlich zugelassenen Dübeln, für Abwasserleitung,
inkl. Klein- und Befestigungsmaterial wie Stockschraube, Dübel, Gewindestange
- Zur Fixpunktbefestigung von Rohren in Verbindung
 mit Stütz- und Dehnmuffe oder Langmuffe
- Zur Gleitbefestigung von Rohren
Montagehöhe über Gelände/Fußboden bis 4,10 m.
Liefern und betriebsfertig montieren.

für Rohr d56, DN 50
Menge: 110,000 St

**1.1.5.970 Rohraufhängung Stahl verz. d75, DN 70**
*** wie Position 1.1.5.960
für Rohr d75, DN 70
Menge: 100,000 St

**1.1.5.980 Rohraufhängung Stahl verz. d110, DN 100**
*** wie Position 1.1.5.960
für Rohr d110, DN 100
Menge: 250,000 St

**1.1.5.990 Rohraufhängung Stahl verz. d135, DN 125**
*** wie Position 1.1.5.960
für Rohr d135, DN 125
Menge: 60,000 St

**1.1.5.1000 Rohraufhängung Stahl verz. d160, DN 150**
*** wie Position 1.1.5.960
für Rohr d160, DN 150
Menge: 80,000 St

**1.1.5.1010 Rohraufhängung Stahl verz. DN 200**
*** wie Position 1.1.5.960
DN 200
Menge: 20,000 St

**1.1.5.1020 Fallrohrstütze DN 100**
*** Bezugsbeschreibung
Fallrohrkonsole für Kunststoffschmutzwasserrohr DN 100, inkl. Auflagerung und Gummieinlage, einschl. Befestigungsmaterial;  liefern und montieren.

Bieterangaben:

angebotenes Fabrikat: '........................................................'

angebotener Typ: '.......................................................'
Menge: 8,000 St

**1.1.5.1030 Fallrohrstütze DN 125**
*** wie Position 1.1.5.1020
Fallrohrkonsole DN 125
Menge: 8,000 St

**1.1.5.1040 Fallrohrstütze DN 150**
*** wie Position 1.1.5.1020
Menge: 8,000 St

**1.1.5.1050 Anschluss an Dachablauf herstellen**
*** Bedarfsposition ohne GB
Anschluss an Dachablauf herstellen
DN 100, mit PE-HD-Rohr
einschl. notwendiger Anschlussformstücke, Dicht- und Befestigungsmaterial
Menge: 1,000 St

**1.1.5.1060 Strangentlüftung DN 100**
*** Bedarfsposition ohne GB
Flachdachentlüfter als Strangentlüfter aus Polyvinylchlorid (PVC-U), DN 100,
Länge 900 mm, 2-teilig,
Anschließen von Dampfsperre, Wärmedämmung und Abdichtung wird gesondert vergütet.

Angaben des Bieters:
Hersteller:  '...............................'
Typ :  '...............................'

liefern
Menge: 1,000 St

**1.1.5.1070 Strangentlüftung DN 125**
*** Bedarfsposition ohne GB
Menge: 1,000 St

**1.1.5.1080 Mediendurchführung, einfach, DN 100, durch Kellerwand D 25-40cm**
Mediendurchführung, einfach, rund,
in Außenwand, aus Beton, Wanddicke über 25 bis 40 cm, in vorh. Kernbohrung, Durchmesser 200 mm, Außendurchmesser Medienrohr über 110 bis 125 mm, dicht gegen drückendes Wasser, geschlossene Ausführung.
Menge: 1,000 St

**1.1.5.1090 Mediendurchführung, einfach, DN 200, durch Kellerwand D 25-40cm**
Mediendurchführung, einfach, rund,
in Außenwand, aus Beton, Wanddicke über 25 bis 40 cm, in vorh. Kernbohrung, Durchmesser 300 mm, Außendurchmesser Medienrohr über 160 bis 210 mm, dicht gegen drückendes Wasser, geschlossene Ausführung.
Menge: 2,000 St

**1.1.5.1100 Anschluss Kondensatleitung an Siphon**
Einschl. Rohrbogengeruchsverschluss DN 40, mit Trichter, einschl. Klein-, Dicht- und Übergangsmaterial.
Menge: 3,000 St

**1.1.5.1110 Anschluss an bauseitige Strangentlüftung DN 100 herstellen**
Anschluss an bauseits montierte Strangentlüftung herstellen
DN 100, mit PE-HD-Rohr.
einschl. notwendiger Anschlussformstücke, Dicht- und Befestigungsmaterial
Montagehöhe über FFB ca. 4,10m
Menge: 21,000 St

##### 1.1.6 Sanitärobjekte

*Hinweis: WC-Anlagen*

**1.1.6.10 Wand-Tiefspül-WC, 70cm**
Wandtiefspül-WC, ohne Spülrand
Kristallporzellan, Kompatibel mit UP-Spülkasten,
Spülwassermenge: 6 Liter,
Wasserausgang: Horizontal hinten verdeckt
Zulauf-Anschlußposition: hinten verdeckt
Norm: Barrierefrei gemäß DIN 18040, DIN EN 33, DIN EN 997 CL1-6A
Gewicht:  23,500 kg
Außenm. (BxTxH):  355x700x380 mm
Farbe / Oberfläche:  Weiß (Alpin)

Fabr. d.  Planungt:  Ideal Standard
Modell:  Contour 21

Angaben des Bieters:

Fabr.: '..................................'

Typ: '....................................'

liefern und betriebsfertig montieren
Menge: 30,000 St

**1.1.6.20 Schallschutzset**
Geeignet zur Schallreduzierung bei Montage zwischen
der Sanitärkeramik und der Wand.
Der Schallschutz wird um 6-10 dB gegenüber der „Weiss-Bett“ Installation nach DIN 1386 reduziert.
Der verwendete weisse PE-Schaum ist silikonverträglich.

liefern und betriebsfertig montieren
Menge: 30,000 St

**1.1.6.30 WC-Sitz mit Deckel**
WC-Sitz,
Sandwich, aus Duroplast, Scharnierblätter aus Edelstahl
mit Deckel und Schnellbefestigung
reinigungsfreundlich
abnehmbar zur einfachen Reinigung
Montage von oben
Gewicht:  2,700 kg
Außenm. (BxTxH):  375x440x70 mm
Farbe / Oberfläche:  Weiß (Alpin)
einschl. Befestigungsmaterial

Fabr. d.  Planungt:  Ideal Standard
Modell:  Contour 21, WC-Sitz

Angaben des Bieters:

Fabr.: '..................................'

Typ: '....................................'

liefern und betriebsfertig montieren
Menge: 30,000 St

**1.1.6.40 Montageelement für Leichtbau- Ständerwand, für Stützklappgriffe**
Montageelement für Wand-WC,
UP-Spülkasten 12 cm, barrierefrei
für Stütz- und Haltegriffe

Verwendungszwecke
- Für Trockenbau
- Für barrierefreies Bauen geeignet
- Für Wand-WCs mit Anschlussmaßen nach DIN EN 33:2011-11
- Für Wand-WCs mit Ausladung bis 70 cm geeignet
- Für 1-Mengen-, 2-Mengen- oder Spül-Stopp-Spülung
- Für Fußbodenaufbauten 0–20 cm

Eigenschaften
- Montage- und Instandhaltungsarbeiten am UP-Spülkasten werkzeuglos
- Montagehöhe WC in der Rohbauphase einstellbar
- 20 Jahre Ersatzteilsicherheit

Lieferumfang
- Wasseranschluss R 1/2, MeplaFix-fähig, mit integriertem Eckventil und Handrad
- Bauschutz für Serviceöffnung
- 2 Schutzstopfen
- 4 Wandanker
- Anschlussset für WC, D 90 mm
- Anschlussbogen 90G aus PE-HD, D 90 mm
- Übergangsmuffe aus PE-HD, D 90 / 110 mm
- 2 Gewindestangen M12
- UP-Dose für Bohrloch D 68 mm, für Elektroanschluss
- Befestigungsmaterial

Fabr. d. Planung:  Geberit
Typ:  Duofix
Artikel-Nr.:  111.375.00.5

Angaben des Bieters:

Fabr.: '..................................'

Typ: '....................................'

liefern und betriebsfertig montieren
Menge: 30,000 St

**1.1.6.50 Betätigungsplatte für UP-Spülkästen, weiß**
Betätigungsplatte für 2-Mengen-Spülung

- Zur Spülauslösung UP-Spülkästen
- Betätigung von vorne
- Drückerstangen schallgedämmt, werkzeuglose Schnelleinstellung

Technische Eigenschaften
- Farbe: weiß-alpin
- Platte und Tasten: weiß
- Designringe: weiß matt
- Nettogewicht: 0,310 kg
- Breite: 24,6 cm
- Höhe: 16,4 cm
- Tiefe: 1,2 cm
- Betätigungskraft: < 20 N
- Werkstoffbezeichnung: Kunststoff

zusätzlicher Lieferumfang
- Befestigungsrahmen
- 2 Distanzbolzen
- 2 Drückerstangen

Fabr. d. Planung:  Geberit
Typ:  Sigma 20
Artikel-Nr.:  115.882.11.1

Angaben des Bieters:

Fabr.: '..................................'

Typ: '....................................'

liefern und betriebsfertig montieren
Menge: 30,000 St

**1.1.6.60 Stützklappgriff, L= 850 mm**
Stützklappgriff, L:850mm, Stahlkern

- zwei parallele, übereinander angeordnete, durch einen Verbindungsbogen zusammengefügte Stangen
- dient zum Festhalten und Abstützen- mit durchgehendem, korrosionsgeschütztem Stahlkern und Wandplatte aus Polyamid mit integriertem Stahlkern
- kann nach oben und gebremst nach unten geklappt werden
- Montage an der Wand mit wandspezifischem Befestigungsmaterial
- Dichtband zur Abdichtung der Befestigungspunkte ist im Lieferumfang enthalten
- verdeckte Befestigung
- getestet bis 150 kg bei Verwendung mit spez. Befestigungsmaterial
- empfohlenes maximales Gewicht des Anwenders: 150 kg
- Ausladung 850 mm, 259 mm hoch und 78 mm breit, Stangendurchmesser 33 mm
- aus hochglänzendem Polyamid
- WC-Papierhalter und Bodenstützen nachrüstbar
- erfüllt die Anforderungen nach DIN 18040, ÖNORM B1600/1601 und SIA 500

Fabr. d. Planung:  Hewi
Artikel-Nr.:  801.50.220
Farbe:  weiß

Angaben des Bieters:

Fabr.: '..................................'

Typ: '....................................'

liefern und betriebsfertig montieren
Menge: 60,000 St

**1.1.6.70 Toilettenbürsten-Garnitur**
WC-Bürstengarnitur
- Bürstengriff mit auswechselbarem schwarzem Bürstenkopf aus Polyamid
- Bürstentopf mit gewölbtem Boden und sphärenförmigem, teilweise offenem Oberteil in ringförmigem Halter
- Oberteil stufenlos drehbar
- der Behälter ist herausnehmbar, kann aber auch diebstahlgeschützt montiert werden
- einfaches Auswechseln des Bürstenkopfs durch Bajonettverschluss
- diebstahlgeschützt durch verdeckte Verschraubung
- 141 mm breit, 470 mm hoch und 140 mm tief
- aus hochglänzendem Polyamid
Fabr. d. Planung:  Hewi
Artikel-Nr.:  477.20.100.98
Farbe:  weiß

Angaben des Bieters:

Fabr.: '..................................'

Typ: '....................................'

liefern und betriebsfertig montieren
Menge: 30,000 St

**1.1.6.80 Toilettenpapierhalter**
WC-Papierhalter
- rechtwinklig gebogener, U-förmiger Halter
- diebstahlgeschützt durch verdeckte Verschraubung
- 160 mm breit, 120 mm hoch, Stange 20 mm im
 Durchmesser
- aus hochglänzendem Polyamid

Fabr. d. Planung:  Hewi
Artikel-Nr.:  477.21.100.98
Farbe:  weiß

Angaben des Bieters:

Fabr.: '..................................'

Typ: '....................................'

liefern und betriebsfertig montieren
Menge: 30,000 St

**1.1.6.90 Toilettenpapier-Ersatzrollenhalter**
Reservepapierhalter
- zylindrischer Papierhalter mit runder Rosette
- diebstahlgeschützt durch verdeckte Verschraubung
- 120 mm lang, Durchmesser 33 mm, Rosette 70 mm
 Durchmesser
- aus hochglänzendem Polyamid

Fabr. d. Planung:  Hewi
Artikel-Nr.:  477.21.200.98
Farbe:  weiß

Angaben des Bieters:

Fabr.: '..................................'

Typ: '....................................'

liefern und betriebsfertig montieren
Menge: 30,000 St

**1.1.6.100 Winkelgriff**
*** Bedarfsposition ohne GB
Winkelgriff
- in einem flachen Winkel verbundene Stangen mit  Stahl-Befestigungsrosetten
- dient zum Festhalten und Abstützen
- mit durchgehendem, korrosionsgeschütztem Stahlkern
- Achsmaße 620 mm und 200 mm, Winkel 135 Grad, 200 mm hoch
- 88 mm tief, lichter Abstand zur Wand 55 mm,  Stangendurchmesser 33 mm, Rosettendurchmesser 70 mm
- erhöhte Stabilität durch 3 Befestigungsstützen
- Montage an der Wand mit wandspezifischem  Befestigungsmaterial und Rosetten von HEWI
- links- und rechtsseitig montierbar
- aus hochglänzendem Polyamid

Fabr. d. Planung:  Hewi
Artikel-Nr.:  801.22.200.98
Farbe:  weiß

Angaben des Bieters:

Fabr.: '..................................'

Typ: '....................................'

liefern und betriebsfertig montieren
Menge: 1,000 St

**1.1.6.110 Hygienebeutelspender**
Hygienebeutelspender
aus Aluminium, mattsilber eloxiert,
für Hygienebeutel aus Papier
B x H x T: 130 x 275 x 30
Hygienebeutel bauseits

Fabr. d. Planung:  Ingo-man
Herstl-Nr.:  311500
Farbe:  Edelstahl

Angaben des Bieters:

Fabr.: '..................................'

Typ: '....................................'

liefern und betriebsfertig montieren
Menge: 30,000 St

**1.1.6.120 Abfalleimer, bodenstehend, 12 Liter**
Tret-Abfalleimer
mit herausnehmbaren Inneneimer aus Kunststoff
mit  Tretmechanik zur öffnung des Deckels ohne Handkontakt.

Maße für 12 Liter Fassungsvermögen: 40,0 x 31,0 x 25,0 cm (Höhe x Tiefe x Breite)
Einfach zu reinigen und zu desinfizieren
Flacher Deckel mit Tragegriff
Kompakte Bauform

Fabr. d. Planung:  Mar Plast
Art.-Nr.:  MP110123
Farbe:  weiß

Angaben des Bieters:

Fabr.: '..................................'

Typ: '....................................'

liefern und betriebsfertig montieren
Menge: 30,000 St

**1.1.6.130 Abfallkorb, wandhängend, 25 Liter**
*** Bedarfsposition ohne GB
Papierkorb, Stahldraht weiß
pulverbeschichtet. Widerstandsfähig gegen Säuren, Laugen und mechanische
Beschädigungen.
Volumen: 25 Liter
Komplett mit Befestigungsmaterial.
Maße (HxBxT): 450 x 300 x 200 mm
Abfalltüten bauseits

Fabr. d. Planung:  CWS
Art.-Nr.:  903102100
Farbe:  weiß

Angaben des Bieters:

Fabr.: '..................................'

Typ: '....................................'

liefern und betriebsfertig montieren
Menge: 1,000 St

**1.1.6.140 Wand-WCs reinigen und versiegeln**
Wand-WCs und Urinale reinigenund mit dauerelastischem
Silikon, Farbe nach Wahl des Bauherrn, wasserdicht zur
Wand abdichten

liefern und betriebsfertig montieren
Menge: 30,000 St

*Hinweis: Waschtischanlagen*

**1.1.6.150 Mineralguss-Waschtisch, 60 x 55 cm, mit Hahnloch, ohne Überlauf, weiß**
Mineralguss-Waschtisch 60 x 55 cm, mit Griffmulden,
mit Hahnloch, ohne Überlauf, weiß

Waschtisch
- aus Mineralguss mit porenfreier Oberfläche, alpinweiß
- mit Ablagefläche und rundem, leicht zu reinigendem Becken
- integrierte abgerundete Haltemöglichkeit seitlich, als Handtuchhalter nutzbar
- hervorstehende Waschmulde zur besseren Erreichbarkeit
- ohne Überlauf
- für Einlocharmatur vorgerichtet
- unterfahrbar nach DIN 18040 und ÖNORM B1600/1601
- belastbar nach DIN EN 14688
- 600 mm breit und 550 mm tief
- 30 mm Materialstärke der Ablageflächen
- Waschmuldengröße: Ø 410 mm
- Waschmuldentiefe 80 mm
- für Stockschraubenbefestigung
- CE- und UKCA-Kennzeichnung nach Bauprodukteverordnung Nr. 305/2011

Fabr. d. Planung:  Hewi
Art.-Nr.:  950.11.101
Farbe:  weiß

Angaben des Bieters:

Fabr.: '..................................'

Typ: '....................................'

liefern und betriebsfertig montieren
Menge: 30,000 St

**1.1.6.160 Einhand-Waschtischbatterie**
Waschtischthermostat zur Standmontage DN15
Auslauf selbstentleerend
Geeignet für thermische Desinfektion
Rückflussverhinderer
Ausladung: 110 mm
Auslaufhöhe: 107 mm
Luftsprudler (innenliegend)
Ohne Ablaufgarnitur
Flexible Anschlussschläuche G3/8
DVGW-Eigensicher
Schaftverschraubung M28x1,5
Griff aus Metall
Thermostatkartusche mit Wachsdehnstoffelement
Heißwassertemperaturbegrenzer
Norm: DIN EN 248
Geräuschverhalten DIN 4109: Gruppe 1
Lebensdauer: DIN EN 817, DIN EN 200, DIN EN 1111
Gewicht: 2,257 kg
Außenmaße (BxTxH): 136x146x207 mm
Durchfluss bei 3 bar: 11 l/min
Farbe / Oberfläche: Chrom

Fabr. d. Planung:  Ideal Standard
Type:  Ceraplus Safe SQ
Art.-Nr.:  A6692AA

Angaben des Bieters:

Fabr.: '..................................'

Typ: '....................................'

liefern und betriebsfertig montieren
Menge: 30,000 St

**1.1.6.170 Schaftventil**
Nicht verschliessbares Schaftventil

Fabr. d. Planung:  Ideal Standard
Art.Nr.:  J3291AA

Angaben des Bieters:

Fabr.: '..................................'

Typ: '....................................'

liefern und betriebsfertig montieren
Menge: 30,000 St

**1.1.6.180 Thermischer Verbrühschutz**
Thermischer Verbrühschutz/
Untertischthermostat Temperatureinstellung 15-43 Grad C
(+/- 2 Grad C) thermische Desinfektion ohne erneute
Temperatureinstellung Anschluss unten: 3/8"
Überwurfmutter Anschluss oben: 3/8" Außengewinde
eingebaute Rückflussverhinderer Schmutzfangsieb
max. Druckdifferential 5:1
einschl. Anschlußset.

Fabr. d. Planung:  Grohe
Type:  Grohtherm Mikro
Art.-Nr.:  34487000
Farbe:  chrom

Angaben des Bieters:

Fabr.: '..................................'

Typ: '....................................'

liefern und betriebsfertig montieren
Menge: 30,000 St

**1.1.6.190 Probenahme-Eckventil**
Kombiarmatur bestehend aus Eckventil und Probenahme-Ventil zur Entnahme von Trinkwasserproben nach DIN ISO 19 458.Betätigung des Eckventils mittels Schraubendreher (unter Schutzkappe).
Werkstoff: Gehäuse Messing konform TrinkwV, Entnahmerohr Edelstahl, Überwurfmutter Messing verchromt, Oberfläche Armatur chrom Oberfläche: chrom Gewicht: 0.44 kg/St. Verpackungseinheit: 1 Dimension: DN 15 G 1/2 AG x DN 10 G 3/8 AG

Fabr. d. Planung:  SCHELL
Art.-Nr.:  03 835 0699

Angaben des Bieters:

Fabr.: '..................................'

Typ: '....................................'

liefern und betriebsfertig montieren
Menge: 8,000 St

**1.1.6.200 Eckventil**
Eckventil mit Regulierfunktion
Gemäß DIN 3227.
Lieferumfang
- Eckventil
- Griff
- Selbstdichtendes Anschlussgewinde
- Langer Schubschaft
- Zugfeste Messing-Konus-Quetschverschraubung mit Längenausgleich
- Schubrosette d: 54 mm
Technische Daten
- Werkstoff: Messing konform TrinkwV
- Oberfläche: chrom
- Anschluss: DN 15 G 1/2 AG mit ASAG
easy
- Abgang: d: 10 mm (DN 10 G 3/8 AG)
- Zertifikate: P-IX 212/IA, DIN-DVGW,
ACS, NF, WRAS beantragt
- Geräuschklasse: I
- Durchflussklasse: A

Fabr. d. Planung:  SCHELL
Art.-Nr.:  04 917 06 99

Angaben des Bieters:

Fabr.: '..................................'

Typ: '....................................'

liefern und betriebsfertig montieren
Menge: 60,000 St

**1.1.6.210 Montageelement für WT. Standarmatur**
Montageelement für Waschtisch, 112 cm, schmale Ausführung, Standarmatur

Verwendungszwecke
- Für Trockenbau
- Für Standarmaturen

Eigenschaften
- Ermöglicht mehr Positionierungsmöglichkeiten für  dieMöbelunterbaubefestigung neben Element,
 gegenüber Element mit 50 cm Breite
- Befestigung für Anschlussbogen höhenverstellbar und schallgedämmt
- Traverse Armatur höhen- und tiefenverstellbar

Technische Eigenschaften
- Werkstoff: Stahl
- Nettogewicht: 10,819 kg
- Breite: 44 cm
- Höhe: 112 cm
- Tiefe: 7,5 cm

zusätzlicher Lieferumfang
- 2 Anschlusswinkel Rp 1/2" / R 1/2", MF-fähig
- 2 Schalldämmunterlagen
- 2 Dämmhülsen
- Anschlussbogen aus PE-HD, D 50 mm
- Dichtung D 44 / 32 mm
- 2 Gewindestangen M10
- Befestigungsmaterial

Fabr. d. Planung:  Geberit
Typ:  Duofix
Artikel-Nr.:  111.266.00.1

Angaben des Bieters:

Fabr.: '..................................'

Typ: '....................................'

liefern und betriebsfertig montieren
Menge: 30,000 St

**1.1.6.220 Röhrengeruchverschluss, Messing verchromt**
Plus-Siphon - Röhrengeruchverschluss
Messing verchromt
Ausstattung
Verstellrohr 75 mm, Ablaufbogen 220 mm
güteüberwacht nach DIN EN 274
1 1/4 X 32

Fabr. d. Planung:  VIEGA
Type  :  803803

Angaben des Bieters:

Fabr.: '..................................'

Typ: '....................................'

liefern und betriebsfertig montieren
Menge: 30,000 St

**1.1.6.230 HEWI Ablage Sys 800, chrom, B:600mm**
*** Bedarfsposition ohne GB
Ablage System
- Ablage mit umlaufendem Rand und weißer Platte aus  hochwertigem Acrylglas
- reduziert und funktional in einer harmonischen, zeitlosen Formensprache gestaltet
- die Platte kann bündig zum Halter aufliegen bzw. abgesenkt als Schale verwendet werden
- zur Wandmontage, verdeckte Befestigung
- 600 mm breit, 20 mm hoch und 100 mm tief
- Halter aus Metall, hochwertig verchromt
- inklusive korrosionsfreiem HEWI Befestigungsmaterial

Fabr. d. Planung:  Hewi
Type:  Sys 800
Art.-Nr.:  800.03.10041

Angaben des Bieters:

Fabr.: '..................................'

Typ: '....................................'

liefern und betriebsfertig montieren
Menge: 1,000 St

**1.1.6.240 Handtuchhalter**
Handtuchhalter, 2-armig,
antimikrobielle Ausrüstung
- Handtuchhalter mit zwei übereinander angeordneten, zylindrischen Haltearme
- dient zum Aufhängen von Handtüchern und anderen Wäschestücken
- die Haltearme können unabhängig voneinander seitlich geschwenkt werden
- 446 mm lang und 160 mm hoch, Durchmesser der Haltearme 28 mm
- aus hochglänzendem Polyamid in HEWI Farbe 98 (Signalweiß), mit antimikrobiell wirksamem Mikrosilber.

Fabr. d. Planung:  HEWI
Art.-Nr.:  477.09D100
Farbe:  weiß

Angaben des Bieters:

Fabr.: '..................................'

Typ: '....................................'

liefern und betriebsfertig montieren
Menge: 30,000 St

**1.1.6.250 Handtuch-Wandhaken**
Einzelhaken
- rechtwinklig gebogener, zylindrischer Haken mit  Befestigungsrosette
- dient zum Aufhängen von Kleidungsstücken und anderen  Utensilien
- diebstahlgeschützt durch verdeckte Verschraubung
- 30 mm tief, Rosettendurchmesser 40 mm
- aus hochwertigem, mattem Polyamid

Fabr. d. Planung:  HEWI
Art.-Nr.:  801.90B010.98
Farbe:  weiß

Angaben des Bieters:

Fabr.: '..................................'

Typ: '....................................'

liefern und betriebsfertig montieren
Menge: 60,000 St

**1.1.6.260 Haartrockner**
Haartrockner
- Hand-Haartrockner, Ausführung chrom-weiß
- mit Ondulierdüse
- Schalter mit 3 Heizstufen bis max. 1300 Watt
- zum Betrieb dauerhaftes Drücken des Wippschalters  notwendig
- 2 Luftgeschwindigkeiten
- Wandhalterung aus hochwertigem Kunststoff, weiß
- ausgeführt mit Universalrasiersteckdose 115/230 V
- CE-Kennzeichnung nach EMV 2004/108/EV
- zur Wandmontage, Netzstecker
- Spiralkabel 0,4 m, ausziehbar auf 1,60 m
- Wandhalter 200 mm hoch, 120 mm breit, 70 mm tief
 (ohne Haartrockner)
- Tiefe mit Haartrockner 140 mm
- inklusive korrosionsfreiem HEWI Befestigungsmaterial

Fabr. d. Planung:  HEWI
Type:  950.08.100

Angaben des Bieters:

Fabr.: '..................................'

Typ: '....................................'

liefern und betriebsfertig montieren
Menge: 30,000 St

**1.1.6.270 Waschbecken reinigen und versiegeln**
Wachbecken reinigen
und mit dauerelastischem Silikon, Farbe nach Wahl des
Bauherrn, wasserdicht zur Wand abdichten.
Menge: 30,000 St

**1.1.6.280 Kristallspiegel 1000 x 400 mm**
Kristallspiegel, rechteckig mit 4 abgerundeten Ecken
mit C-Kantenschliff, einschl. verdeckter Befestigung
mittels Magnethalter, mit Gütesiegel,
Größe: 1000 x 400 mm

liefern und betriebsfertig montieren
Menge: 30,000 St

*Hinweis: Duschanlagen*
Duschanlagen GKV

**1.1.6.290 Duschvorhang**
*** Bedarfsposition ohne GB
Duschvorhang, weiß
100% Trevira, 80g/m²
Farbe: weiß

seitlich gesäumt, Verstärkungsband für Edelstahlösen
Abstand der Ösen ca. 20 cm
Edelstahl-Rollsaum auf rechts genäht, per Meter 50 g
duschdicht, fungizid, antibakteriell, antistatisch,
kalandert, bei 30 Grad waschbar, Einlaufquote 1-2%
schadstoffgeprüft nach Öko-Tex-Standard 100
komplett mit Vorhangringen, weiß

Maße (BxH): 170 x 200 cm

Fabr. d. Planung:  Keuco
Typ:  PLAN uni

Angaben des Bieters:

Fabr.: '..................................'

Typ: '....................................'

liefern und betriebsfertig montieren
Menge: 1,000 St

**1.1.6.300 Brausevorhangstangen-Set, verchromt**
*** Bedarfsposition ohne GB
Brausevorhangstangen-Set, verchromt
KEUCO PLAN Brausevorhangstangen-Set für Viereck-Dusche (U-form)
1200 x 1200 mm
Hochglanzverchromt, Durchmesser 25 mm
komplett bestehend aus:

4 x Wandbefestigung
3 x Brausevorhangstange
2 x Rohrbogen 90° für Viereck-Duschwannen
2 x Deckenstütze
30 x Vorhangringe, weiß
2 x Verbindungsstück
inkl. korrosionsfreiem Befestigungsmaterial

Fabr. d. Planung:  Keuco
Art-Nr.:  14940011200

Angaben des Bieters:

Fabr.: '..................................'

Typ: '....................................'

liefern und betriebsfertig montieren
Menge: 1,000 St

**1.1.6.310 Bodenablauf DN 70, mit Brandschutz, senkrecht**
Bodenablauf DN 70
Kunststoff grau
Brandschutz R120
Grundkörper für Einbau in Decke mit  Feuerwiderstandsklasse F30-F120 mit Dicke von mind. 150 mm
Kunststoff
Systemmaß 145
ohne:  Aufsatz
Ausstattung
Abdichtungsflansch
Geruchverschluss, herausnehmbar,
Stopfen
güteüberwacht nach DIN EN 1253
mit allgemeiner Bauartgenehmigung (aBG)
Z-19.53-2535
Ablauf senkrecht

Fabr. d. Planung:  Viega
Modell.  4951.20
Art-Nr.:  491666

Angaben des Bieters:

Fabr.: '..................................'

Typ: '....................................'

liefern und betriebsfertig montieren
Menge: 28,000 St

**1.1.6.320 Aufstockelement für Verbundabdichtung**
Aufstockelement, Kunststoff
für Verbundabdichtung (geflieste Dusche) mit Abdichtungsmatte
Kunststoff
Systemmaß 145
Ausstattung
Bauschutz
Abdichtungsmanschette
Ablauf senkrecht

Fabr. d. Planung:  Viega
Modell.  4994
Art-Nr.:  471064

Angaben des Bieters:

Fabr.: '..................................'

Typ: '....................................'

liefern und betriebsfertig montieren
Menge: 28,000 St

**1.1.6.330 Aufsatzrost, verschraubt, 150x150 mm, Edelstahl**
Aufsatz-Rost, Edelstahl gezogen
Edelstahl 1.4301
Systemmaß 145, gezogen
Technische Daten
Belastungsklasse K=300 kg
L:  143
B:  143
H:  5

Fabr. d. Planung:  Viega
Modell.  4933.4
Art-Nr.:  554040

Angaben des Bieters:

Fabr.: '..................................'

Typ: '....................................'

liefern und betriebsfertig montieren
Menge: 28,000 St

**1.1.6.340 Höhenausgleichsstück, Kunststoff**
Höhenausgleichsstück, Kunststoff
für Höhenausgleich von 45-100 mm
Kunststoff
Systemmaß 145
Rückstaudichtung

Fabr. d. Planung:  Viega
Modell.  4933.4
Art-Nr.:  554040

Angaben des Bieters:

Fabr.: '..................................'

Typ: '....................................'

liefern und betriebsfertig montieren
Menge: 19,000 St

**1.1.6.350 Montageelement für Dusche**
für AP-Armaturen, Bauhöhe 112cm

für den Einbau in einer Ständerwand oder in einer
Trockenbau Vorwand vor einer Massiv- oder Ständerwand

Vormontierte Einheit, bestehend aus:
-selbsttragendem Montageelement, Oberfläche
pulverbeschichtet,  Farbe Geberit blau,
-verstellbaren Fußstützen, verzinkt, für Fußbodenaufbau
0-20 cm,
-Löcher 9 mm im Montageelement für Befestigung im
Holzständerbau,
-Armaturenanschlussplatte,  höhen- und
tiefenverstellbar, mit zwei universellen
Wasseranschlüssen R1/2", Befestigungsmaterial einschl.
2 Stk. Dichtscheiben um Durchdringung in der Beplanung
vor Feuchtigkeit zu schützen.

Fabr. d. Planung:  Geberit
Typ:  Duofix
Art.Nr.  111.740.00.1

Angaben des Bieters:

Fabr.: '..................................'

Typ: '....................................'

liefern und betriebsfertig montieren
Menge: 28,000 St

**1.1.6.360 Aufputz-Thermostat Brausebatterie**
Aufputz-Brausethermostat, mit Rückflussverhinderer, eigensicher gem. DVGW-Prüfung. Griffe aus Metall, Heißwassertemperaturbegrenzer und Temperatursperre bei 40 °C, Verbrühschutz und ECO-Spartaste. Geräuschverhalten Gruppe 1 (DIN 4109). Oberfläche chrom.

Technische Daten
Breite:  325 mm
Tiefe:  99 mm
Durchfluss:  22 l/min (bei 3 bar)

Inkl. aller Klein-, Dicht- und Befestigungsmaterialien liefern und montieren.

Fabrik. d. Planung:  Ideal Standard
Typ:  Ceratherm T50
Art.-Nr.:  A7214AA, chrom

Angaben des Bieters:

Fabr.: '..................................'

Typ: '....................................'

liefern und betriebsfertig montieren
Menge: 28,000 St

**1.1.6.370 Entleerungsventil 1/2"**
Entleerungsventil 1/2"
zur Anordnung zwischen Absperrventil und Brause gem.
Krankenhausrichtlinien, Innengewinde 1/2".

Fabr. d. Planung:  Grohe
Type:  28988

Angaben des Bieters:
Hersteller:  '...............................'
Typ :  '...............................'

liefern und betriebsfertig montieren
Menge: 28,000 St

**1.1.6.380 T-Stück 1/2"**
T-Stück 1/2"
zum Anschluss an Brause- und Wannenbatterie,
Überwurfmutter 1/2", 2 Anschlüsse 1/2" zum Anschluß
des Brauseschlauches bzw. des Entleerungsventils.

Fabr. d. Planung:  Grohe
Type:  28874

Angaben des Bieters:
Hersteller:  '...............................'
Typ :  '...............................'

liefern und betriebsfertig montieren
Menge: 28,000 St

**1.1.6.390 Duschhandlauf, gerade, ohne Brausehalterstange**
Duschhandlauf, Haltegriff.gerade
- waagerecht angeordnete, Stange mit Stahl-Befestigungsrosetten
- dient im Dusch- und Wannenbereich zum Festhalten und
 Abstützen
- waagerechte Länge 1000 mm
- 88 mm tief, lichter Abstand zur Wand 55 mm,
 Stangendurchmesser 33 mm, Rosettendurchmesser 70 mm
- mit durchgehendem, korrosionsgeschütztem Stahlkern
- Montage an der Wand mit wandspezifischem Befestigungsmaterial und Rosetten von HEWI
- links- und rechtsseitig montierbar
- aus hochglänzendem Polyamid

Fabr. d. Planung:  Hewi
Art.-Nr.:  801.36.170 98
Länge:  1.000 mm

Angaben des Bieters:

Fabr.: '..................................'

Typ: '....................................'

liefern und betriebsfertig montieren
Menge: 28,000 St

**1.1.6.400 Handbrause**
Handbrause mit 3 Strahlarten (Regen, Massage und sanft) und Druckknopfumschaltung. Anschluss G 1/2", Oberfläche chrom.
Inkl. aller Klein-, Dicht- und Befestigungsmaterialien liefern und montieren.

Fabrikat der Planung:  Ideal Standard
Typ:  Idelarain Evo
Art.-Nr.:  B2231AA

Bieterangaben:

angebotenes Fabrikat: '........................................................'

angebotener Typ: '.......................................................'
Menge: 28,000 St

**1.1.6.410 Brausestange, 900 mm**
Brausestange, 900 mm
Brausehalter verstellbar mit Druckknopf
Höhenverstellbare Wandhalterung
Inklusive Fliesenausgleichsscheibe
Außenmaße (BxTxH): 103x76x944 mm
Farbe / Oberfläche: Chrom
Inkl. aller Klein- und Befestigungsmaterialien

Fabrikat der Planung:  Ideal Standard
Typ:  Idelarain
Art.-Nr.:  BE401AA

Bieterangaben:

angebotenes Fabrikat: '........................................................'

angebotener Typ: '.......................................................'

liefern und betriebsfertig montieren
Menge: 28,000 St

**1.1.6.420 Brauseschlauch, 2.000 mm**
Brauseschlauch 2000 mm Länge, Oberfläche chrom. Mit Anschluss G 1/2".

Inkl. aller Klein- und Dichtmaterialien liefern und montieren.

Fabrikat der Planung:  Ideal Standard
Typ:  Idelarain Idealflex
Art.-Nr.:  B2231AA

Bieterangaben:

angebotenes Fabrikat: '........................................................'

angebotener Typ: '.......................................................'
Menge: 28,000 St

**1.1.6.430 Bademantel/Handtuch-Wandhaken**
Einzelhaken
- rechtwinklig gebogener, zylindrischer Haken mit  Befestigungsrosette
- dient zum Aufhängen von Kleidungsstücken und anderen  Utensilien
- diebstahlgeschützt durch verdeckte Verschraubung
- 30 mm tief, Rosettendurchmesser 40 mm
- aus hochwertigem, mattem Polyamid

Fabr. d. Planung:  HEWI
Art.-Nr.:  801.90B010.98
Farbe:  weiß

Angaben des Bieters:

Fabr.: '..................................'

Typ: '....................................'

liefern und betriebsfertig montieren
Menge: 56,000 St

**1.1.6.440 Ablageschale**
Ablageschale
- längliche Schale mit flachem Boden und zwei Ablauflöchern
- Montage an der Wand mit Wandhalter
- abnehmbar
- 250 mm breit, 35 mm hoch und 115 mm tief
- aus hochglänzendem Polyamid

Fabr. d. Planung:  Hewi
Art.-Nr.:  477.03.300
Farb:  weiß

Angaben des Bieters:

Fabr.: '..................................'

Typ: '....................................'

liefern und betriebsfertig montieren
Menge: 28,000 St

**1.1.6.450 Duschhocker, H:507mm, B:489mm**
Duschhocker
- mobiler, leichter Hocker
- für den Duschbereich geeignet
- filigranes Rundrohrdesign kombiniert mit einer
 ergonomisch gewölbten Sitzfläche
- großzügige, angenehm warme Sitzfläche aus
 hochwertigem Kunststoff, leicht texturiert
- mit integrierten Griffmulden zum einfachen Hinsetzen
 und Aufstehen
- dient zum sicheren Sitzen in der Dusche
- belastbar bis 150 kg
- Eigengewicht: 5,2 kg
- 507 mm hoch, 489 mm breit
- Sitzfläche 462 mm breit
- Gestell hochwertig verchromt
- mit rutschhemmenden Fuß-Stopfen ausgerüstet
- Sitzfläche in weiß

Fabr. d. Planung:  Hewi
Art.-Nr.:  950.51.30098

Angaben des Bieters:

Fabr.: '..................................'

Typ: '....................................'

liefern und betriebsfertig montieren
Menge: 28,000 St

**1.1.6.460 Spültischbatterie**
Küchenarmatur
Einhebel-Küchenarmatur DN 15
Luftsprudler (sichtbar)
Ausladung: 228 mm
Auslaufhöhe: 143 mm
Griff aus Metall mit Rot-/Blau-Markierung
Schwenkbereich Auslauf: 360°
Schnellmontagesystem
35 mm erforderlicher Hahnlochdurchmesser
Kartusche: Ø 38 mm
Kartuschenschwenkbereich: 100°
Kartuschenübersetzung aus Edelstahl
Heißwassertemperaturbegrenzer
Norm: DIN EN 248
Lebensdauer: DIN EN 817, DIN EN 200
Geräuschverhalten DIN 4109: Gruppe 1
Gewicht: 1,211 kg
Außenmaße (BxTxH): 47x267x172 mm
Durchfluss bei 3 bar: 9 l/min
Farbe / Oberfläche: Chrom

Fabr. d. Planung:  Ideal Standard
Type:  Ceraflex
Art.-Nr.:  BC129AA

Angaben des Bieters:

Fabr.: '..................................'

Typ: '....................................'

liefern und betriebsfertig montieren
Menge: 2,000 St

**1.1.6.470 Spülentischanschluß erstellen**
bestehend aus 1 Eckventil als WAS-Ventil für zusätzlichen Spülmaschinenanschluß - Kaltwasser,
1 Eckventil für Warmwasser,
1 PVC-Geruchverschluß mit Muffenstopfen DN 50 für Abwasser,
komplett anschlußfertig.
Menge: 4,000 St

**1.1.6.480 Wand-Waschtischarmatur Personal- & Gäste-WC**
*** Bedarfsposition ohne GB
Wand-Waschtischarmatur zur Aufputzmontage, Aerosolarmer Auslauf mit Ausladung ca. 105 mm, Auslauf starr. Griff aus Metall. Kartusche mit keramischen Dichtscheiben. Kartuschenschwenkbereich ca. 100 Grad, wasser- und energiesparend. Durchfluss ca. 5 l/min. Anschluss DN 15 per S-Bögen, Abdeckung mit runden Schutzrosetten. Oberfläche chrom. Liefern und betriebsfertig montieren.

Eigenschaften
Länge:  167 mm
Höhe:  113 mm

Fabrikat der Planung:  Ideal Standard
Typ:  Ceraplus
Art.-Nr.:  BC108AA

Bieterangaben:

angebotenes Fabrikat: '........................................................'

angebotener Typ: '.......................................................'
Menge: 2,000 St

**1.1.6.490 Wand-Waschtischarmatur Hyg. Waschplatz**
Wand-Waschtischarmatur zur Aufputzmontage, mit selbstentleerendem Auslauf, zur thermischen Desinfektion geeignet. Ausladung 200 mm, Auslauf schwenkbar. Mit sequentieller Drehsicherheitskartusche und thermischer Entkopplung zwischen Warm- und Kaltwasser bei geschlossener Armtur. Thermostatfunktion, wasser- und energiesparend. Durchfluss ca. 8 l/min. Anschluss DN 15 per S-Anschluss, Abdeckung mit Schutzrosetten. Oberfläche chrom. Liefern und betriebsfertig montieren.

Eigenschaften
Breite:  ca. 400 mm
Höhe:  ca. 222 mm
Ausladung:  ca. 200 mm
Gewicht:  ca. 3,75 kg

Fabrikat der Planung:  Ideal Standard
Typ:  Ceraplus Safe SQ
Art.-Nr.:  A6692AA

Bieterangaben:

angebotenes Fabrikat: '........................................................'

angebotener Typ: '.......................................................'
Menge: 4,000 St

**1.1.6.500 Eckventil Pflegekombination**
Eckventil, DN 15 angerauhtes Gewinde zum vereinfachten Eindichten, Wandanschluss 1/2" Abgang 1/2", wassergeschützte Spindelabsperrung, Messing, mit Fettkammer und doppelter O-Ring Abdichtung ergonomischer Griff Markierung neutral ohne Wandrosette
GROHE StarLight Oberfläche

Fabr. d. Planung:  Grohe
Art.-Nr.:  22026000
Farbe:  chrom

Bieterangaben:

angebotenes Fabrikat: '........................................................'

angebotener Typ: '.......................................................'
Menge: 8,000 St

*Hinweis: Seifen-Papier-und Hygienespender*

**1.1.6.510 Präparatespender 500ml, einschl Schalenhalter**
*** Bezugsbeschreibung
Desinfektionsspender
Für die Applikation von Händedesinfektionsmitteln, Wasch-und Pflegelotionen. Für 500 ml Einwegflaschen.Gehäuse aus Aluminium mattsilber eloxiert,Betätigungshebel und Pumpe aus Edelstahl.Verstellbarer Dosierhub von ca. 0,75 bis ca. 1,5 ml.Spender sind autoklavierbar und spülmaschinenfest.Einfache Frontentnahme der Dosierpumpe möglich.
Wandhalteplatte aus unzerbrechlichem Kunststoff
inkl. Schalenhalter mit herausnehmbarer Kunststoffschale für Wandmontage

Fabr. d. Planung:  Schülke
Type:  KHK 500

Bieterangaben:

angebotenes Fabrikat: '........................................................'

angebotener Typ: '.......................................................'

liefern und betriebsfertig montieren
Menge: 60,000 St

**1.1.6.520 Präparatespender 1.000ml, einschl Schalenhalter**
*** Bedarfsposition ohne GB
*** wie Position 1.1.6.510
Type:  KHK 1000
Menge: 1,000 St

**1.1.6.530 Hygiene-Abfallbehälter**
Hygiene-Abfallbehälter
für AP.-Montage, aus Aluminium, weiß pulverbeschichtet,
mit Klappdeckel, 6 Liter, mit Spender für Wandmontage,
abnehmbar.

Fabr. d. Planung:  ingo-man
Type:  AB 6 A

Bieterangaben:

angebotenes Fabrikat: '........................................................'

angebotener Typ: '.......................................................'

liefern und betriebsfertig montieren
Menge: 30,000 St

**1.1.6.540 Auslaufventil WAS**
Geräteanschlussventil
Armaturenkombination aus Pressmessing, Absperrung
übereinander
für Trinkwasser, RV und Schlauchverschraubung,
für Trinkwasser, PN 10, Temperaturbeständig 90°C, mit
Rohrbelüfter, mit Kronengriff, liefern und montieren.

Angaben des Bieters:
Hersteller:  '...............................'
Typ :  '...............................'

liefern und betriebsfertig montieren
Menge: 4,000 St

##### 1.1.7 Brandschutzmaßnahmen

*Hinweis: Brandschutzmaßnahmen brennbare Abwasserleitungen*
Im Gebäude sind teilweise brennbare Leitungen verlegt. Die Leitungsführungen sind an erforderlichen Stellen gemäß Musterbauordnung (MBO) und Muster-Leitungsanlagen-Richtlinie (MLAR) brandschutztechnisch zu schotten. Gefordert sind geeignete Abschottungen mit Nachweisen zur Feuerwiderstandsdauer, fachgerechte Einbaumaßnahmen sowie Prüf- und Dokumentationspflichten. Der Bieter hat alle erforderlichen Maßnahmen, Nachweise und Koordinationsaufwände in sein Angebot einzubeziehen und die einschlägige Gesetzes- und Normenlage bei der Angebotsabgabe vollständig zu berücksichtigen. Abweichungen bedürfen gesonderter, schriftlicher Vereinbarung.

**1.1.7.10 Rohrschott d32-56**
*** Bezugsbeschreibung
Rohrschott zur Montage an PE- und PP-Abwasserrohren; zum Schutz vor Feuerausbreitung und Rauchausbreitung in Gebäuden. Für Rohre von DN 32 bis DN 56. Anbringung für Rohrdurchführungen in Wänden und Decken in Winkeln zwischen 0 - 90 Grad. Einsetzbar in Trockenbauwänden und Wänden in Massivbauweise.

Brandverhalten Klasse E/A1 nach EN 13501-1, Feuerwiderstandsklasse EI90-U/U nach EN 135012. Mit allgemeiner Bauartgenehmigung. Klebestreifen, Körperschalldämmung und Hinweisschild sind anzubringen. Inkl. aller Klein- und Befestigungsmaterialien liefern und montieren.

Fabrikat der Planung:  Geberit
Typ:  Rohrschott90 Plus EN
  d32-56

Bieterangaben:

angebotenes Fabrikat: '........................................................'

angebotener Typ: '.......................................................'

liefern und betriebsfertig montieren
Menge: 32,000 St

**1.1.7.20 Rohrschott d63/75**
*** wie Position 1.1.7.10
Menge: 6,000 St

**1.1.7.30 Rohrschott d110**
*** wie Position 1.1.7.10
Menge: 44,000 St

**1.1.7.40 Rohrschott d125/135**
*** wie Position 1.1.7.10
Menge: 8,000 St

**1.1.7.50 Rohrschott d160**
*** wie Position 1.1.7.10
Menge: 14,000 St

**1.1.7.60 Verpressen Durchbruch Rohrleitungen DN 50-DN 65**
*** Bezugsbeschreibung
Fachgerechtes Ausmörteln einer Rohrdurchführung durch eine Mauer-/Betonwand oder - Decke, Stärke der Fugen von 10 bis 50 mm rundherum um das Rohr. Folgende Arbeiten sind auszuführen:

- Säubern des Wand- bzw. Deckendurchbruches
- Einschalen einer Frontseite gemäß Angabe des Bauleiters
- Ausmörteln der Zwischenräume gemäß den Vorschriften mit Mörtelgruppe II oder III nach DIN 1053
- Anbringen der gemäß MLAR erforderlichen Aufkleber
für den Nachweis des fachgerechten Einbaus der
Brandschutzdurchführungen neben der Rohrtrasse.

Für die Durchmesser: DN 50 bis DN 65
Menge: 32,000 St

**1.1.7.70 Verpressen Durchbruch Rohrleitungen DN 70**
*** wie Position 1.1.7.60
Fachgerechtes Ausmörteln einer Rohrdurchführung

wie zuvor beschrieben, jedoch:
Für Durchmesser DN 70
Menge: 6,000 St

**1.1.7.80 Verpressen Durchbruch Rohrleitungen DN 100**
*** wie Position 1.1.7.60
Für Durchmesser DN 100
Menge: 44,000 St

**1.1.7.90 Verpressen Durchbruch Rohrleitungen DN 125**
*** wie Position 1.1.7.60
Für Durchmesser DN 125
Menge: 8,000 St

**1.1.7.100 Verpressen Durchbruch Rohrleitungen DN 150**
*** wie Position 1.1.7.60
Für Durchmesser DN 150
Menge: 14,000 St

*Hinweis: Brandschutzmaßnahmen nichtbrennbare Leitungen*
Im Gebäude sind brennbare und nichtbrennbare Leitungen verlegt. Die Leitungsführungen sind an erforderlichen Stellen gemäß Musterbauordnung (MBO) und Muster-Leitungsanlagen-Richtlinie (MLAR) brandschutztechnisch abzuschotten. Gefordert sind geeignete Abschottungen mit Nachweisen zur Feuerwiderstandsdauer, fachgerechte Einbaumaßnahmen sowie notwendige Prüf- und Dokumentationspflichten. Der Bieter hat alle erforderlichen Maßnahmen, Nachweise und Koordinationsaufwände in sein Angebot einzubeziehen und die einschlägige Gesetzes- und Normenlage bei der Angebotsabgabe vollständig zu berücksichtigen. Abweichungen bedürfen gesonderter, schriftlicher Vereinbarung.

**1.1.7.110 Rohrdurchführung DN 12**
*** Bezugsbeschreibung
Rohrdurchführung als Dämmschale. Aus nichtbrennbarer Mineralwolle, ummantelt mit gitternetzverstärkter Aluminiumfolie. Schmelzpunkt > 1000° C, Baustoffklasse A2 gem. DIN 4102-1.

Nenndurchmesser:  DN 12
Innendurchmesser:  15 mm
Dämmstärke:  22,5 mm

Einbau in nichttragende, raumabschließende, Trennwände in Metallständerbauweise oder in massive Wände aus Mauerwerk; Bauteilstärke mind. 100 mm  bis 3,5 m Höhe.

Der Einbau erfolgt in Rechteck-Öffnungen oder Kernbohrungen; verbleibende Spalte sind holhraumfüllend gem. der Zulassung zu verschließen. Ein Einbau ohne Mindestabstand zu anderen Abschottungen ist entsprechend der abP-Anwendbarkeitsnachweise zulässig.

Das Kennzeichnungsschild ist nach Fertigstellung der Arbeiten in der Nähe der Abschottung anzubringen.

Liefern und inkl. aller erforderlichen Klein- und Befestigungsmaterialien montieren.

Fabrikat der Planung:  Rockwool
Typ:  Conlit 150 U
  DN 12

Bieterangaben:

angebotenes Fabrikat: '........................................................'

angebotener Typ: '.......................................................'
Menge: 44,000 St

**1.1.7.120 Rohrdurchführung DN 15**
*** wie Position 1.1.7.110
Nenndurchmesser:  DN 15
Innendurchmesser:  18 mm
Dämmstärke:  21 mm
Menge: 56,000 St

**1.1.7.130 Rohrdurchführung DN 20**
*** wie Position 1.1.7.110
Nenndurchmesser:  DN 20
Innendurchmesser:  22 mm
Dämmstärke:  19 mm
Menge: 54,000 St

**1.1.7.140 Rohrdurchführung DN 25**
*** wie Position 1.1.7.110
Nenndurchmesser:  DN 25
Innendurchmesser:  28 mm
Dämmstärke:  26 mm
Menge: 40,000 St

**1.1.7.150 Rohrdurchführung DN 32**
*** wie Position 1.1.7.110
Nenndurchmesser:  DN 32
Innendurchmesser:  35 mm
Dämmstärke:  22,5 mm
Menge: 40,000 St

**1.1.7.160 Rohrdurchführung DN 40**
*** wie Position 1.1.7.110
Nenndurchmesser:  DN 40
Innendurchmesser:  42 mm
Dämmstärke:  29 mm
Menge: 12,000 St

**1.1.7.170 Rohrdurchführung DN 50**
*** wie Position 1.1.7.110
Nenndurchmesser:  DN 50
Innendurchmesser:  54 mm
Dämmstärke:  29 mm
Menge: 12,000 St

**1.1.7.180 Rohrdämmung weiterführend DN 12**
*** Bezugsbeschreibung
Rohrdämmschale, als brandschutztechnisch notwendige weiterführende Dämmung vor und hinter einer Brandschutzdurchführung. Aus nichtbrennbarer Mineralwolle, ummantelt mit gitternetzverstärkter Aluminiumfolie. Schmelzpunkt > 1000° C, Baustoffklasse A2L-s1 gem. DIN 13501-1.

Nenndurchmesser:  DN 12
Innendurchmesser:  15 mm
Dämmstärke:  20 mm

Der Einbau erfolgt an Brandschutzdurchführungen beidseitig mit einer Länge von je 1 Meter  bis 3,5 m Höhe. Ein Einbau ohne Mindestabstand zu anderen Abschottungen bzw. weiterführenden Dämmungen ist entsprechend der abP-Anwendbarkeitsnachweise zulässig.  Fixierung mit verzinktem Bindedraht; etwa 0,6 mm Durchmesser, ca. 6-8 Windungen pro lfd. Meter.

Liefern und inkl. aller erforderlichen Klein- und Befestigungsmaterialien montieren.

Fabrikat der Planung:  Rockwool
Typ:  Rockwool 800

Bieterangaben:

angebotenes Fabrikat: '........................................................'

angebotener Typ: '.......................................................'
Menge: 44,000 St

**1.1.7.190 Rohrdämmung weiterführend DN 15**
*** wie Position 1.1.7.180
Nenndruchmesser:  DN 15
Innendruchmesser:  18 mm
Dämmstärke:  20 mm
Menge: 56,000 St

**1.1.7.200 Rohrdämmung weiterführend DN 20**
*** wie Position 1.1.7.180
Nenndruchmesser:  DN 20
Innendruchmesser:  22 mm
Dämmstärke:  20 mm
Menge: 54,000 St

**1.1.7.210 Rohrdämmung weiterführend DN 25**
*** wie Position 1.1.7.180
Nenndruchmesser:  DN 25
Innendruchmesser:  28 mm
Dämmstärke:  30 mm
Menge: 40,000 St

**1.1.7.220 Rohrdämmung weiterführend DN 32**
*** wie Position 1.1.7.180
Nenndruchmesser:  DN 32
Innendruchmesser:  35 mm
Dämmstärke:  30 mm
Menge: 40,000 St

**1.1.7.230 Rohrdämmung weiterführend DN 40**
*** wie Position 1.1.7.180
Nenndruchmesser:  DN 40
Innendruchmesser:  42 mm
Dämmstärke:  40 mm
Menge: 12,000 St

**1.1.7.240 Rohrdämmung weiterführend DN 50**
*** wie Position 1.1.7.180
Nenndruchmesser:  DN 50
Innendruchmesser:  54 mm
Dämmstärke:  50 mm
Menge: 12,000 St

**1.1.7.250 Verpressen Durchbruch Rohrleitungen DN 12 -15**
*** Bezugsbeschreibung
Fachgerechtes Ausmörteln einer Rohrdurchführung durch eine Mauer-/Trockenbau-/Betonwand oder - Decke. Stärke der Fugen von 10 bis 50 mm rundherum um das Rohr. Verwendung von Mörtel nach DIN 18580, Klasse M10, für Klassifizierung EI 30 nach DIN 13501-3, beidseitig geprüft nach DIN EN 1366-2.

Zusätzlich Anbringen der gemäß MLAR erforderlichen Aufkleber für den Nachweis des fachgerechten Einbaus der
Brandschutzdurchführungen neben der Rohrtrasse.

Für die Durchmesser: DN 12 bis DN 15
Menge: 100,000 St

**1.1.7.260 Verpressen Durchbruch Rohrleitungen DN 20 -25**
*** wie Position 1.1.7.250
Für die Durchmesser: DN 20-DN 25
Menge: 40,000 St

**1.1.7.270 Verpressen Durchbruch Rohrleitungen DN 32 -40**
*** wie Position 1.1.7.250
Für die Durchmesser: DN 32 - DN 40
Menge: 10,000 St

**1.1.7.280 Verpressen Durchbruch Rohrleitungen DN 50**
*** wie Position 1.1.7.250
Für die Durchmesser: DN 50
Menge: 10,000 St

##### 1.1.8 Pflegekombinationen

*Hinweis: Raum PAR 1+2, Baulänge 1.800 mm*
Raum PAR 1+2

**1.1.8.10 Ausguss mit Randspülung**
Randspülung über eingebautem Tank und Pumpensystem, netzgetrennt nach DIN EN 1717, Ø Abfluss DN 70
bestehend aus:
- Ausgussplatte mit Trichterbecken
- Trichterbecken Ø 363 mm, DN 75, inkl. Eimerrost  und Sieb.
Ausgussunterschrank mit angeschraubter Tür
stabile selbsttragende Konstruktion ohne Boden und ohne Rückwand, Tür doppelwandig, 27mm dick und schalldämmend isoliert
Spritzwand hinten B/TH:  450x20x300 mm
Umlaufender, stabiler Sockelrahmen, 100 mm hoch

einschl.Gitterrost für Ausguss

Abmessungen: B/TH: 450x570x600 mm

Fabr. d.  Planungt:  Arjo
Art.-Nr.::  SLPBD011DE

Angaben des Bieters:

Fabr.: '..................................'

Typ: '....................................'

liefern und betriebsfertig montieren
Menge: 2,000 St

**1.1.8.20 Tischplatte mit Handwaschbecken**
Tischplatte mit Handwaschbecken

Materialdicke 1,5 mm, allseitig 37 mm abgekantet,
mit Wulstrand umlaufend, vordere Längsseite mit Abtropfkante, mit Spanplatte V100 wasserfest verleimt und mit einem Schutzanstrich versehen, nahtlos eingeschweißt ein Einweichbecken.

Abmessungen: B/T/H:  900 x 600 x 30 mm
Abmessungen Handwaschbecken
BxTxH: 370/370/150 mm
Ø Abfluss DN 50

Fabr. d.  Planungt:  Arjo
Art.-Nr.::  SRC11100900-1

Angaben des Bieters:

Fabr.: '..................................'

Typ: '....................................'

liefern und betriebsfertig montieren
Menge: 2,000 St

**1.1.8.30 Unterschrank mit 2 Flügeltüren**
Unterschrank mit 2 Flügeltüren

Materialdicke 1,0 mm, stabile selbsttragende Konstruktion, 3-seitig geschlossen, Grundboden exakt eingebaut und abgedichtet, Seitenwände und Flügeltür doppelwandig mit EPS-Platten ausgesteift und schalldämmend isoliert, bedienseitig mit 2 Flügeltüren, doppelwandig, 25 mm dick, mit umlaufender Gummidichtung und justierbaren, selbst zuhaltenden Weitwinkelschrnieren, Öffnungswinkel 165° bis 120°, mit Bügelgriffen aus Edelstahl, Ecken verschweißt und verschliffen,
1 Zwischen-boden, höhenverstellbar.

Sockel:
Umlaufender, stabiler Sockelrahmen, in Abkantbauweise 100 mm hoch, mit integrierter Nivelliereinrichtung (Stellschrauben).

einschl. Blende für Unterschrank

Abmessungen (BxTxH): 900x480x870 mm

Fabr. d.  Planungt:  Arjo
Art.-Nr.::  81209002

Angaben des Bieters:

Fabr.: '..................................'

Typ: '....................................'

liefern und betriebsfertig montieren
Menge: 2,000 St

**1.1.8.40 Reinigungs- und Desinfektionsgerät**
Reinigungs- und Desinfektionsgerät, freistehend, zur Restentleerung, Reinigung und thermischen Desinfektion von Steckbecken, Urinflaschen, Nachtstuhleimern etc.

Erfüllt die Anforderungen der DIN EN ISO 15883-1 und 15883-3, der EN 61010-1 und EN 61010-2-040, DIN EN ISO 9001, DIN EN ISO 13485, SEMKO, DVGW und EMC, ist eigensicher gemäß DIN EN 1717 gegen ein eventuelles Rückfließen von Schmutzwasser in das Trinkwassernetz und entspricht der Richtlinie 93/42 EWG bezüglich medizinischer Geräte der Klasse II a.

Das Grundgestell, die Verkleidung und die obere Abdeckung sind aus Edelstahl, Werkstoff 1.4301 geschliffen 240 Korn. Die Abdeckung um das Bedienfeld, sowie der Türgriff bestehen aus PC/ABS (Polycarbonat/ABS).

Die Spülkammer und Kammertür sind aus Edelstahl, Werkstoff 1.4404. Das Türdichtungssystem verhindert das Austreten von Dampf und Wasser während des Programmablaufs. Die Isolierung ist so ausgelegt, dass die Außentemperatur der Tür an keiner Stelle 38º C erreicht, ein sicherer Schutz gegen Verbrennungen.

Das HMI-Display ermöglicht Anzeigen und Zustandsmeldungen im Klartext und eine einfache Bedienung. Das Display erfasst insgesamt 2 Zeilen mit jeweils 20 Zeichen.
Anzeigemöglichkeiten:
Temperatur / A0-Wert / Restlaufzeitanzeige
Direktwahltasten für 3 aus insgesamt 20 verfügbaren Programmen:
- P1 Urinflaschen
- P2 Bettpfannen und Steckbecken
- P3 Intensivprogramm

Automatischer Programmablauf: Entleeren, Reinigen, Desinfizieren. Optimale Geräteauslastung durch Universalhaltersystem. Gleichzeitiges Reinigen von Urinflaschen und Steckbecken oder Nachtstuhleimer möglich.

Sicherer Schutz vor Verkalkung des Dampferzeugers durch serienmäßige Wasserenthärtungs-/ Klarspüleinrichtung mit 1 Dosierpumpe.
Die neuentwickelten Reinigungsdüsen sind als 9 feste+2 rotierende Sprühdüsen so angeordnet, dass eine effektive Reinigung gewährleistet ist.

Durch den Universalhalter aus Edelstahl, Werkstoff 1.4301, können gleichzeitig folgende Behälter entleert, gereinigt und thermisch desinfiziert werden:

- 1 Urinflasche + 1 Steckbecken mit Deckel oder
- 1 Eimer mit Deckel oder
- 3 Urinflaschen

PSD-Pipe System Disinfection
Die schnelle Desinfektion durch alle festen und rotierenden Düsen hat den einzigartigen Vorteil, dass das gesamte Rohr- und Düsensystem bei jedem Zyklus mit desinfiziert und so das Risiko einer Kontamination eliminiert wird. Der Dampf wird gleichzeitig durch sämtliche Düsen in die Spülkammer geleitet und heizt das Spülgut schnell auf. Gleichzeitig wird das Düsensystem desinfiziert. Diese Methode sorgt für sichere, schnelle Desinfektion bei geringem Energieverbrauch.

A0-Wert-kontrollierter Prozess
Der A0-Wert lässt sich auf 60 oder 600 und bis 3000 einstellen, um die Wirkung gegen hitzeresistente Mikroorganismen zu erhöhen. Darüber hinaus lässt sich die Desinfektionsphase über die Zeit und Temperatur oder den gewählten A0-Wert einstellen.

Rückkühlungsgebläse
Die Rückkühlung erfolgt mit einem HEPA-Filter (H13) zur Kühlung des Spülgutes nach der Desinfektionsphase. Es besteht die Möglichkeit einer zusätzlichen Rückkühlungsphase nach Prozessende.

Dosierpumpe für Reiniger
Fügt dem Spülgang durch eine 2. Dosierpumpe automatisch Reinigungsmittel hinzu. Arjo kann nachweisen, dass das Bakterium C. Difficile durch den Einsatz von Reinigungsmittel eliminiert wird und bestätigt dies mit einem offiziellen Zertifikat.

Geräteinaktivitätswarnung und Auto Start
War das Reinigungs- und Desinfektionsgerät 72 Stunden inaktiv, startet das Gerät automatisch einen Desinfektionsprozess.

Schnittstelle RS 232 zur Datenübertragung

Gerätevertiefung 450/40/1267mm (B/T/H)

Technische Daten
Abmessungen (BxTxH):  450 x 580 x 1320 mm
Gewicht:  100 Kg
Ablaufanschluss:  Boden/Wand Ø 90 oder 110 mm
Wasseranschluss:  Druck 1-8 bar
  15mm,
Durchflussmenge  > 0,3 l/s
Stromversorgung:  230V/1N/50 HZ, 1x16A, 3KW
Geräuschpegel:  53 dB(A)
  gemäß EN ISO 3747:2000
Max. Außentemperatur:  40Cº
Leistung:  0,16 kWh/Zyklus
Wasserverbrauch:  P1 11l±10%/Zyklus
  P2 18l±10%/Zyklus
  P3 25l±10%/Zyklus

Fabr. d.  Planungt:  Arjo
Typ:  Tornado Standgerät
Modell:  FD1800DE06W-KIT

Angaben des Bieters:

Fabr.: '..................................'

Typ: '....................................'

liefern und betriebsfertig montieren
Menge: 2,000 St

**1.1.8.50 Steckbecken und Urinflaschen-Paneel**
Steckbecken und Urinflaschen-Paneel
Flat Design

Korpus aus Edelstahl Werkstoff 1.4301, alle sichtbaren Teile geschliffen 240 Korn, mit CNS Bügelhalterung für waagerechte Steckbeckenlagerung, mit CNS Aufsteckbügel für Urinflaschen, mit Boden als Abtropffläche. Kann mit 2 Steckbecken und 3 Urinflaschen bestückt werden.

Abmessungen (BxTxH): 450 x 350 x 770 mm

Fabr. d.  Planungt:  Arjo
Art.-Nr.:  81134500

Angaben des Bieters:

Fabr.: '..................................'

Typ: '....................................'

liefern und betriebsfertig montieren
Menge: 2,000 St

**1.1.8.60 Anschluss Reinigungs- und Desinfektionsautomat**
Trinkwasser- und abwasserseitiger Anschluss beigestellter Reinigungs- und Desinfektionsautomaten. Verbindung der angelieferten und ausgerichteten Geräte an das neu erstellte Trinkwasser- und Abwassernetz. Inkl. aller Klein-, Dicht- und Befestigungsmaterialien. Schnittstellen zu anderen Gewerken und Termine sind eigenständig und mit der Fachbauleitung zu koordinieren.

Anschluss Trinkwasser:  DN 15
Anschluss Abwasser:  DN 100
Menge: 2,000 St

*Hinweis: Arbeitsraum Unrein, Baulänge 3.547 mm*
Arbeitsraum Unrein

**1.1.8.70 Ausguss mit Randspülung**
Randspülung über eingebautem Tank und Pumpensystem, netzgetrennt nach DIN EN 1717, Ø Abfluss DN 70
bestehend aus:
- Ausgussplatte mit Trichterbecken
- Trichterbecken Ø 363 mm, DN 75, inkl. Eimerrost  und Sieb.
Ausgussunterschrank mit angeschraubter Tür
stabile selbsttragende Konstruktion ohne Boden und ohne Rückwand, Tür doppelwandig, 27mm dick und schalldämmend isoliert
Spritzwand hinten B/TH:  450x20x300 mm
Umlaufender, stabiler Sockelrahmen, 100 mm hoch

einschl.Gitterrost für Ausguss

Abmessungen: B/TH: 450x570x600 mm

Fabr. d.  Planungt:  Arjo
Art.-Nr.::  SLPBD011DE

Angaben des Bieters:

Fabr.: '..................................'

Typ: '....................................'

liefern und betriebsfertig montieren
Menge: 2,000 St

**1.1.8.80 Tischplatte mit Einweich- und Handwaschbecken**
Tischplatte mit Handwaschbecken

Materialdicke 1,5 mm, allseitig 37 mm abgekantet,
mit Wulstrand umlaufend, vordere Längsseite mit Abtropfkante, mit Spanplatte V100 wasserfest verleimt und mit einem Schutzanstrich versehen, nahtlos eingeschweißt ein Einweichbecken.

Abmessungen: B/T/H:  2617 x 600 x 30 mm

Abmessungen Einweichbecken
BxTxH: 500/400/300 mm

Abmessungen Handwaschbecken
BxTxH: 370/370/150 mm
Ø Abfluss DN 50

Fabr. d.  Planungt:  Arjo
Art.-Nr.::  SRC11100900-1

Angaben des Bieters:

Fabr.: '..................................'

Typ: '....................................'

liefern und betriebsfertig montieren
Menge: 2,000 St

**1.1.8.90 Unterschrank mit 2 Flügeltüren**
Unterschrank mit 2 Flügeltüren

Materialdicke 1,0 mm, stabile selbsttragende Konstruktion, 3-seitig geschlossen, Grundboden exakt eingebaut und abgedichtet, Seitenwände und Flügeltür doppelwandig mit EPS-Platten ausgesteift und schalldämmend isoliert, bedienseitig mit 2 Flügeltüren, doppelwandig, 25 mm dick, mit umlaufender Gummidichtung und justierbaren, selbst zuhaltenden Weitwinkelschrnieren, Öffnungswinkel 165° bis 120°, mit Bügelgriffen aus Edelstahl, Ecken verschweißt und verschliffen,
1 Zwischen-boden, höhenverstellbar.

Sockel:
Umlaufender, stabiler Sockelrahmen, in Abkantbauweise 100 mm hoch, mit integrierter Nivelliereinrichtung (Stellschrauben).

einschl. Blende für Unterschrank

Abmessungen (BxTxH): 900x480x870 mm

Fabr. d.  Planungt:  Arjo
Art.-Nr.::  81209002

Angaben des Bieters:

Fabr.: '..................................'

Typ: '....................................'

liefern und betriebsfertig montieren
Menge: 4,000 St

**1.1.8.100 Unterschrank mit 1 Flügeltür**
Unterschrank mit 2 Flügeltüren

Materialdicke 1,0 mm, stabile selbsttragende Konstruktion, 3-seitig geschlossen, Grundboden exakt eingebaut und abgedichtet, Seitenwände und Flügeltür doppelwandig mit EPS-Platten ausgesteift und schalldämmend isoliert, bedienseitig mit 2 Flügeltüren, doppelwandig, 25 mm dick, mit umlaufender Gummidichtung und justierbaren, selbst zuhaltenden Weitwinkelschrnieren, Öffnungswinkel 165° bis 120°, mit Bügelgriffen aus Edelstahl, Ecken verschweißt und verschliffen,
1 Zwischen-boden, höhenverstellbar.

Sockel:
Umlaufender, stabiler Sockelrahmen, in Abkantbauweise 100 mm hoch, mit integrierter Nivelliereinrichtung (Stellschrauben).

einschl. Blende für Unterschrank

Abmessungen (BxTxH): 600x480x870 mm

Fabr. d.  Planungt:  Arjo
Art.-Nr.::  81209003

Angaben des Bieters:

Fabr.: '..................................'

Typ: '....................................'

liefern und betriebsfertig montieren
Menge: 2,000 St

**1.1.8.110 Reinigungs- und Desinfektionsgerät**
Reinigungs- und Desinfektionsgerät, freistehend, zur Restentleerung, Reinigung und thermischen Desinfektion von Steckbecken, Urinflaschen, Nachtstuhleimern etc.

Erfüllt die Anforderungen der DIN EN ISO 15883-1 und 15883-3, der EN 61010-1 und EN 61010-2-040, DIN EN ISO 9001, DIN EN ISO 13485, SEMKO, DVGW und EMC, ist eigensicher gemäß DIN EN 1717 gegen ein eventuelles Rückfließen von Schmutzwasser in das Trinkwassernetz und entspricht der Richtlinie 93/42 EWG bezüglich medizinischer Geräte der Klasse II a.

Das Grundgestell, die Verkleidung und die obere Abdeckung sind aus Edelstahl, Werkstoff 1.4301 geschliffen 240 Korn. Die Abdeckung um das Bedienfeld, sowie der Türgriff bestehen aus PC/ABS (Polycarbonat/ABS).

Die Spülkammer und Kammertür sind aus Edelstahl, Werkstoff 1.4404. Das Türdichtungssystem verhindert das Austreten von Dampf und Wasser während des Programmablaufs. Die Isolierung ist so ausgelegt, dass die Außentemperatur der Tür an keiner Stelle 38º C erreicht, ein sicherer Schutz gegen Verbrennungen.

Das HMI-Display ermöglicht Anzeigen und Zustandsmeldungen im Klartext und eine einfache Bedienung. Das Display erfasst insgesamt 2 Zeilen mit jeweils 20 Zeichen.
Anzeigemöglichkeiten:
Temperatur / A0-Wert / Restlaufzeitanzeige
Direktwahltasten für 3 aus insgesamt 20 verfügbaren Programmen:
- P1 Urinflaschen
- P2 Bettpfannen und Steckbecken
- P3 Intensivprogramm

Automatischer Programmablauf: Entleeren, Reinigen, Desinfizieren. Optimale Geräteauslastung durch Universalhaltersystem. Gleichzeitiges Reinigen von Urinflaschen und Steckbecken oder Nachtstuhleimer möglich.

Sicherer Schutz vor Verkalkung des Dampferzeugers durch serienmäßige Wasserenthärtungs-/ Klarspüleinrichtung mit 1 Dosierpumpe.
Die neuentwickelten Reinigungsdüsen sind als 9 feste+2 rotierende Sprühdüsen so angeordnet, dass eine effektive Reinigung gewährleistet ist.

Durch den Universalhalter aus Edelstahl, Werkstoff 1.4301, können gleichzeitig folgende Behälter entleert, gereinigt und thermisch desinfiziert werden:

- 1 Urinflasche + 1 Steckbecken mit Deckel oder
- 1 Eimer mit Deckel oder
- 3 Urinflaschen

PSD-Pipe System Disinfection
Die schnelle Desinfektion durch alle festen und rotierenden Düsen hat den einzigartigen Vorteil, dass das gesamte Rohr- und Düsensystem bei jedem Zyklus mit desinfiziert und so das Risiko einer Kontamination eliminiert wird. Der Dampf wird gleichzeitig durch sämtliche Düsen in die Spülkammer geleitet und heizt das Spülgut schnell auf. Gleichzeitig wird das Düsensystem desinfiziert. Diese Methode sorgt für sichere, schnelle Desinfektion bei geringem Energieverbrauch.

A0-Wert-kontrollierter Prozess
Der A0-Wert lässt sich auf 60 oder 600 und bis 3000 einstellen, um die Wirkung gegen hitzeresistente Mikroorganismen zu erhöhen. Darüber hinaus lässt sich die Desinfektionsphase über die Zeit und Temperatur oder den gewählten A0-Wert einstellen.

Rückkühlungsgebläse
Die Rückkühlung erfolgt mit einem HEPA-Filter (H13) zur Kühlung des Spülgutes nach der Desinfektionsphase. Es besteht die Möglichkeit einer zusätzlichen Rückkühlungsphase nach Prozessende.

Dosierpumpe für Reiniger
Fügt dem Spülgang durch eine 2. Dosierpumpe automatisch Reinigungsmittel hinzu. Arjo kann nachweisen, dass das Bakterium C. Difficile durch den Einsatz von Reinigungsmittel eliminiert wird und bestätigt dies mit einem offiziellen Zertifikat.

Geräteinaktivitätswarnung und Auto Start
War das Reinigungs- und Desinfektionsgerät 72 Stunden inaktiv, startet das Gerät automatisch einen Desinfektionsprozess.

Schnittstelle RS 232 zur Datenübertragung

Gerätevertiefung 450/40/1267mm (B/T/H)

Technische Daten
Abmessungen (BxTxH):  450 x 580 x 1320 mm
Gewicht:  100 Kg
Ablaufanschluss:  Boden/Wand Ø 90 oder 110 mm
Wasseranschluss:  Druck 1-8 bar
  15mm,
Durchflussmenge  > 0,3 l/s
Stromversorgung:  230V/1N/50 HZ, 1x16A, 3KW
Geräuschpegel:  53 dB(A)
  gemäß EN ISO 3747:2000
Max. Außentemperatur:  40Cº
Leistung:  0,16 kWh/Zyklus
Wasserverbrauch:  P1 11l±10%/Zyklus
  P2 18l±10%/Zyklus
  P3 25l±10%/Zyklus

Fabr. d.  Planungt:  Arjo
Typ:  Tornado Standgerät
Modell:  FD1800DE06W-KIT

Angaben des Bieters:

Fabr.: '..................................'

Typ: '....................................'

liefern und betriebsfertig montieren
Menge: 2,000 St

**1.1.8.120 Steckbecken und Urinflaschen-Paneel**
Steckbecken und Urinflaschen-Paneel
Flat Design

Korpus aus Edelstahl Werkstoff 1.4301, alle sichtbaren Teile geschliffen 240 Korn, mit CNS Bügelhalterung für waagerechte Steckbeckenlagerung, mit CNS Aufsteckbügel für Urinflaschen, mit Boden als Abtropffläche. Kann mit 2 Steckbecken und 3 Urinflaschen bestückt werden.

Abmessungen (BxTxH): 900 x 350 x 770 mm

Fabr. d.  Planungt:  Arjo
Art.-Nr.:  81139000

Angaben des Bieters:

Fabr.: '..................................'

Typ: '....................................'

liefern und betriebsfertig montieren
Menge: 2,000 St

**1.1.8.130 Wandhängeschrank, Edelstahl**
Wandhängeschrank, Edelstahl
Chromnickelstahlbleche in der Werkstoff-Nr. 1.4301, Oberflächen in Korn 320 seidenmatt geschliffen, 2 x 1,0 bis 2,0 mm.

Wandschrank:
stabiler, doppelwandiger, mit Wabenmaterial ausgesteifter und entdröhnter Möbelkorpus mit aufgesetztem, doppelwandigen Boden und doppelwandiger Decke.

Türen:
in doppelwandiger, mit Wabenmaterial versteifter Schalenbauweise, mit umlaufendem Dichtungsprofil. Alle Ecken verschweißt und verschliffen. Die Türen sind mit stabilen, breiten Bügelgriffen ausgestattet und mit selbst-schließenden, 2-dimensionalen und justierbaren Weitwinkelscharnieren mit dem Korpus verbunden. Öffnungswinkel ca. 180.

Abmessungen (BxTxH): 900x383x770 mm

Fabr. d.  Planungt:  Arjo
Art.-Nr.::  81219000

Angaben des Bieters:

Fabr.: '..................................'

Typ: '....................................'

liefern und betriebsfertig montieren
Menge: 2,000 St

**1.1.8.140 Anschluss Reinigungs- und Desinfektionsautomat**
Trinkwasser- und abwasserseitiger Anschluss beigestellter Reinigungs- und Desinfektionsautomaten. Verbindung der angelieferten und ausgerichteten Geräte an das neu erstellte Trinkwasser- und Abwassernetz. Inkl. aller Klein-, Dicht- und Befestigungsmaterialien. Schnittstellen zu anderen Gewerken und Termine sind eigenständig und mit der Fachbauleitung zu koordinieren.

Anschluss Trinkwasser:  DN 15
Anschluss Abwasser:  DN 100
Menge: 2,000 St

**1.1.8.150 Dosiergerät für Flächendesinfektion**
Mikroprozessorgesteuertes Gerät zur automatischen Herstellung von gebrauchsfertigen, Desinfektionsmittellösungen. Wandmontage über einem Spülbecken; inkl. Anschluss an die Wasserleitung 3/8" Außengewinde an der Unterseite des Geräts. Gehäuse aus Edelstahl, Sauglanze aus Kunststoff. Elektro-Anschluss per Schuko-Stecker. Inkl. aller Klein-, Dicht- und Befestigungsmaterialien liefern und betriebsfertig montieren.

Abmessungen & Technische Daten
Breite x Tiefe x Höhe:  51 x 18 x 57,8 cm
Abgabemenge:  7 Liter/Minute
Netzspannung:  AC 230 V - 50 Hz
Leistung:  75 Watt
Wasseranschluss:  3/8" Außengewinde

Fabrikat der Planung:  Schülke & Mayr GmbH
Typ:  dosit des

Bieterangaben:

angebotenes Fabrikat: '........................................................'

angebotener Typ: '.......................................................'
Menge: 4,000 St

##### 1.1.9 Feuerlöschanlagen

**Ausführungsbeschreibung 9 Edelstahlrohr 1.4521**
*Edelstahlrohr 1.4521*
Rohrleitungen aus Edelstahl nach DIN EN 10088 für Löschwasseranlagen nach DIN 14462 und DIN 1988-600.  Rohre und Verbindungsstücke im Systemverbund mit Systemzulassung. Produkt mit Eignungsnachweis des Herstellers. Rohrleitungen in Stangen, aus nichtrostendem Chrom-Molybdän-Titan-Stahl Werkstoff-Nr.: 1.4521 oder 1.4401 in den Außendurchmessern 54-64 mm; Druckstufe PN 16.

Herstellen der Verbindung durch Pressen nach DVGW W 534 mit Pressverbindern aus Edelstahl. Pressverbinder mit FKM-Dichtung und Prüfsicherheit bei unverpressten Verbindungsstellen.
Der für Pressverbinder nach DIN 14462 erforderliche Eignungsnachweis für Trockensprinkleranlagen PN16 nachzuweisen.
Die Verlegung der Rorhleitungen erfolgt  an bzw. innerhalb der aussenliegenden Fluchtreppe des Gebäudes.

Fabrikat der Planung:  Viega
Typ:  Sanpress Inox / XL

Bieterangaben:

angebotenes Fabrikat: '........................................................'

angebotener Typ: '.......................................................'

liefern und betriebsfertig montieren

**1.1.9.10 Edelstahlrohr DN 50, 54 x 1,5**
*** gemäß Ausführungsbeschreibung 9
Edelstahl-Rohr, DN 50, da*s = 54 x 1,5 mm.
Dichtelemente FKM
Menge: 20,000 m

**1.1.9.20 Edelstahlrohr DN 65, 64 x 2,0**
Edelstahl-Rohr, DN 65, da*s = 64 x 2,0 mm.
Menge: 10,000 m

**1.1.9.30 Edelstahlrohr DN 80, 88,9 x 2,0**
*** gemäß Ausführungsbeschreibung 9
Edelstahl-Rohr, DN 80, da*s = 88,9 x 2,0 mm.
Menge: 15,000 m

**1.1.9.40 Reduzierstück Edelstahl DN 65/DN 50**
Reduzierstück, mit einseitiger Pressmuffe und Einsteckende, in allen Größen, Einsteckdimension DN 65; Pressanschluss DN 50
Menge: 2,000 St

**1.1.9.50 Reduzierstück Edelstahl DN 80/DN 50**
*** gemäß Ausführungsbeschreibung 9
Reduzierstück, mit einseitiger Pressmuffe und Einsteckende, in allen Größen, Einsteckdimension DN 80; Pressanschluss DN 50.
Menge: 2,000 St

**1.1.9.60 Reduzierstück Edelstahl DN 80/DN 65**
Reduzierstück, mit einseitiger Pressmuffe und Einsteckende, in allen Größen, Einsteckdimension DN 80; Pressanschluss DN 65
Menge: 2,000 St

**1.1.9.70 Bogen 90° Edelstahl DN 50/AD 54mm**
*** gemäß Ausführungsbeschreibung 9
Bogen als Pressfitting für Rohrleitungen aus Edelstahl; Nenngröße DN 50 (AD 54 mm), 90°
Menge: 6,000 St

**1.1.9.80 Bogen 90° Edelstahl DN 65/AD 64mm**
*** gemäß Ausführungsbeschreibung 9
Bogen als Pressfitting für Rohrleitungen aus Edelstahl; Nenngröße DN 65 (AD 64 mm), 90°
Menge: 6,000 St

**1.1.9.90 Bogen 90° Edelstahl DN 80/AD 88,9mm**
*** gemäß Ausführungsbeschreibung 9
Bogen als Pressfitting für Rohrleitungen aus Edelstahl; Nenngröße DN 80 (AD 88,9 mm), 90°
Menge: 6,000 St

**1.1.9.100 Muffe Edelstahl DN 50/AD 64mm**
*** gemäß Ausführungsbeschreibung 9
Muffe als Pressfitting für Rohrleitungen aus Edelstahl; Nenngröße DN 50 (AD 54 mm).
Menge: 6,000 St

**1.1.9.110 Muffe Edelstahl DN 65/AD 64mm**
*** gemäß Ausführungsbeschreibung 9
Muffe als Pressfitting für Rohrleitungen aus Edelstahl; Nenngröße DN 65 (AD 64 mm).
Menge: 6,000 St

**1.1.9.120 Muffe Edelstahl DN 80/AD 88,9mm**
*** gemäß Ausführungsbeschreibung 9
Muffe als Pressfitting für Rohrleitungen aus Edelstahl; Nenngröße DN 80 (AD 88,9 mm).
Menge: 6,000 St

**1.1.9.130 Abzweig rechtwinklig DN 65**
*** gemäß Ausführungsbeschreibung 9
T-Stück / Abzweig rechtwinklig, mit allseitigen Pressmuffen, 90°, Hauptleitung DN 65 (AD 64 mm).
Menge: 2,000 St

**1.1.9.140 Abzweig rechtwinklig DN 80**
*** gemäß Ausführungsbeschreibung 9
T-Stück / Abzweig rechtwinklig, mit allseitigen Pressmuffen, 90°, Hauptleitung DN 80 (AD 88,9 mm).
Menge: 2,000 St

**1.1.9.150 Übergangsstück DN 50 / 2"**
*** gemäß Ausführungsbeschreibung 9
Übergangsstück mit R-Gewinde (außen und innen) und einseitigem Pressanschluss, aus Messing, verschiedene Größen, Pressanschluss DN 50, Gewindeanschluss 2".
Menge: 4,000 St

**1.1.9.160 Be- und Entlüfter DN 50**
Be und Entlüfter, DN 50, PN 16
nach DIN 14463 3 zur automatischen Be- und Entlüftung von Zubringer und Versorgungsleitungen, Löschwasserleitungen
TROCKEN nach DIN 14462.
Ausführung aus Messing, eine Kammer,
Schwimmer aus geschäumtem Vollkunststoff, Dichtungen Perbunan, Gewindeanschluss nach DIN, für senkrechte Montage
Fabrikat der Planung:  FSG
Typ:  BEV DN50

Bieterangaben:

angebotenes Fabrikat: '........................................................'

angebotener Typ: '.......................................................'

liefern und betriebsfertig montieren
Menge: 1,000 St

**1.1.9.170 Rohraufhängung Stahl verz. DN 50**
*** Bezugsbeschreibung
Rohraufhängung, aus Stahl, verzinkt, mit schalldämmenden Einlagen aus EPDM, Anforderungen entsprechend DIN 4109, Temperaturbereich -40 °C bis +100 °C, Brandverhalten nach DIN 4102: Klasse B2. Befestigung über Gewindestäbe, an bauaufsichtlich zugelassenen Dübeln für Brandschutzanlagen. Rechnerische Zugfestigkeit max. 500 N. Befestigung einer Löschwasserleitung DN 50, liefern und montieren.
Menge: 20,000 St

**1.1.9.180 Rohraufhängung Stahl verz. DN 65**
*** wie Position 1.1.9.170
Rohraufhängung, aus Stahl
Für Rohrleitung DN 80
Menge: 20,000 St

**1.1.9.190 Rohraufhängung Stahl verz. DN 80**
*** wie Position 1.1.9.170
Rohraufhängung, aus Stahl
Für Rohrleitung DN 80
Menge: 10,000 St

**1.1.9.200 Löschwasser-Entnahmeschrank, Aufputz**
Löschwasser Entnahme Garnitur nach DIN 14461.2
Entnahme Garnitur nach DIN bestehend aus:
1x Entnahmearmatur DIN 14461.5
Mit folgenden Teilen:
  1xVerschraubung DN 501 Kugelhahn DN 50 mit
  schwenkbarem Krümmer DN 50
  1x Festkupplung DIN 14307 C
  1x Blindkupplung DIN 14311 C mit Kette
  1x Schrank

Aufputzschrank
340 x 440 x 140 B x H x T
aus Stahlblech gekantet und verschweißt
mit einer in den Rahmen einschlagenden Tür, 180 Grad öffnend, mit verschraubten Scharnieren 60 hoch, Tür auswechselbar
Verschluss DIN 14925 für Feuerwehrbeil und Hydrantenschlüssel
alle Stahlteile Ral 3001 beschichtet
Wasseranschlussbohrung Mitte Seitenwand 70 von vorne,rechts und links verwendbar
Beschilderung:
1x Schild „Steigleitung trocken für Feuerwehr“ DIN 4066.2 210 x 74 B x H, Selbstklebefolie
1x Installationsanweisung 194.3 x

Fabrikat der Planung:  FSG
Typ:  Modell 320, Bauart C

Bieterangaben:

angebotenes Fabrikat: '........................................................'

angebotener Typ: '.......................................................'

liefern und betriebsfertig montieren
Menge: 2,000 St

**1.1.9.210 Löschwasser-Einspeisung mit Standarmatur**
Löschwasser Einspeisung, Standmodell
nach DIN 14461.2
Ausgang nach unten
Inneneinrichtung nach DIN bestehend aus:
1x Einspeisearmatur DIN 14461.4, nach unten
mit folgenden Teilen:
  2 B Blindkupplungen Messing mit Sicherungskette
  DIN 86207
  2 B Festkupplungen Messing G 2 ½ DIN 86 205
  2 Rückschlagventile DIN EN 1982 oder
  DIN EN 12165, Gehäuse PN 16, DIN 1982
  Anschluss Entleerung abgedichtet
  eingebaut in Gehäuse PN 16 DIN EN 1982
  Ausgang mit drehbarer Mutter G 3
  für Einbau mit Ausgang nach unten
1x Kupplungsschlüssel B/C
1x Schrank Standmodell
  Aufputzschrank Bauart C
  740 x 1150 / 1120 x 350 B x H x T
  aus nicht rostendem Stahlblech 4301 gekantet und
  verschweißt
  mit abgeschrägtem Dach
  mit nach innen gekantetem Halterahmen zum
  Aufschrauben auf bauseitigen Sockel
  mit einer in den Rahmen einschlagenden Tür,
  180 Grad öffnend
  mit verschraubten Scharnieren aus nichtrostendem
  Stahl 60 hoch, Tür auswechselbar
  Wasseranschlussbohrung durch den offenen Boden
  Verschluss DIN 14925 für Feuerwehrbeil und
  Hydrantenschlüssel
  alle Stahlteile Ral 3001 beschichtet

Beschilderung:
1x  Schild „LÖSCHWASSEREINSPEISUNG“ DIN 4066.2
  420 x 148 Selbstklebefolie
1x  Schild „Vor Gebrauch Entleerungsventil schließen
  nach Gebrauch Entleerungsventil Öffnen
  148 x 420 Selbstklebefolie
1x  Installationsanweisung 194.3 x

Fabrikat der Planung:  FSG
Typ:  Modell 324, Bauart C

Bieterangaben:

angebotenes Fabrikat: '........................................................'

angebotener Typ: '.......................................................'

liefern und betriebsfertig montieren
Menge: 1,000 St

**1.1.9.220 Löschwasser-Einspeisung, Aufputz**
*** Bedarfsposition ohne GB
Löschwasser Einspeisung
nach DIN 14461.2
Ausgang nach oben
Inneneinrichtung nach DIN bestehend aus:
1x Einspeisearmatur DIN 14461.4
mit folgenden Teilen:
  2 B Blindkupplungen Messing mit Sicherungskette
  DIN 86207
  2 B Festkupplungen Messing G 2 ½ DIN 86 205
  2 Rückschlagventile DIN EN 1982 oder
  DIN EN 12165l
  mit Entleerungshahn DN 13
  und Entleerungsrohr Kupfer
  eingebaut in Gehäuse PN 16 DIN EN 1982
  Ausgang mit drehbarer Mutter G 3
  für Einbau mit Ausgang nach oben
1x Kupplungsschlüssel GG
1x Schrank
  Aufputzschrank Bauart C
  740 x 740 x 300 B x H x T
  aus vorverzinktem Stahlblech gekantet und
  verschweißt
  mit einer in den Rahmen einschlagenden Tür,
  180 Grad öffnend
  mit verschraubten Scharnieren aus nichtrostendem
  Stahl 60 hoch, Tür auswechselbar
  Wasseranschlussbohrung durch die Decke, in der
  Mitte, 70 von der Rückwand
  Verschluss DIN 14925 für Feuerwehrbeil und
  Hydrantenschlüssel
  alle Stahlteile Ral 3001 beschichtet

Beschilderung:
1x  Schild „LÖSCHWASSEREINSPEISUNG“ DIN 4066.2
  420 x 148 Selbstklebefolie
1x  Schild „Vor Gebrauch Entleerungsventil schließen
  nach Gebrauch Entleerungsventil Öffnen
  148 x 420 Selbstklebefolie
1x  Installationsanweisung 194.3 x

Fabrikat der Planung:  FSG
Typ:  Modell 326, Bauart C

Bieterangaben:

angebotenes Fabrikat: '........................................................'

angebotener Typ: '.......................................................'

liefern und betriebsfertig montieren
Menge: 1,000 St

**1.1.9.230 Personal für Sachkundigenabnahme**
Nach Fertigstellung bzw. nach einer wesentlichen Änderung der Feuerlösch-Anlage ist eine Inbetriebnahme und eine Abnahmeprüfung durch einen Sachkundigen gem. den Anforderungen der Landesbauordnung. Für die Prüfung ist entsprechendes Fachpersonal des Erbauers beizustellen und nachfolgende Dokumente sind vorzulegen:

- Bauauflagen/Brandschutzkonzept
- Planungsgrundlagen nach der Norm DIN 14462
- Kontrollbuch
- Spül- und Druckprotokolle
Menge: 1,000 psch

**1.1.9.240 Vlies-Schlauch zur Rohrdämmung DN 80**
Vlies-Schlauch zur Rohrdämmung inkl. Dampfsperre. Ummantelt mit Folie aus LDPE. Brandverhalten Klasse B2 gem. DIN 4102. Stärke des Dichtvlies ca. 3 mm; für Rohrleitung DN 80.

Liefern und inkl. erforderlicher Klein- und Befestigungsmaterialien, wie z.B. Klebeband an Rohrleitung montieren.
Menge: 1,000 m

**1.1.9.250 Vlies-Schlauch zur Rohrdämmung DN 50**
Vlies-Schlauch zur Rohrdämmung inkl. Dampfsperre. Ummantelt mit Folie aus LDPE. Brandverhalten Klasse B2 gem. DIN 4102. Stärke des Dichtvlies ca. 3 mm; für Rohrleitung DN 50.

Liefern und inkl. erforderlicher Klein- und Befestigungsmaterialien, wie z.B. Klebeband an Rohrleitung montieren.
Menge: 1,000 m

##### 1.1.10 Besondere Leistung

**1.1.10.10 Dichtheits- und Belastungsprüfung**
Trockene Dichtheits- und Belastungsprüfung bestehend aus:

Dichtheitsprüfung nach DIN EN 806-4, VDI 6023 und ZVSHK Merkblatt mit ölfreier Druckluft, mit mindestens 150 hPa (150 mbar). Nach Erreichen des Prüfdrucks muss bei einem Leitungsvolumen von bis zu 100 Liter die Prüfzeit mindestens 120 Minuten betragen. Bei Anlagen grösser 100 Liter verlängert sich die Prüfzeit pro 100 Liter um jeweils 20 Minuten.

Belastungsprüfung mit maximal 0,3 MPa (3 bar) Prüfdruck bei Nennweiten bis DN 50 und maximal 0,1 MPa (1 bar) Prüfdruck bei Nennweiten grösser DN 50. Nach Erreichen des Prüfdrucks muss die Prüfzeit mindestens 10 Minuten betragen.

Nach Abschluss der Druckprobe ist vom verantwortlichen Fachunternehmer ein Druckprobenprotokoll zu erstellen, in dem eine Bewertung entsprechend dem verwendeten Werkstoff und dem zulässigen Druckabfall enthalten ist. Die Dichtheit der Anlage muss gegeben und protokolliert sein und ist dem AG zu bestätigen.
Menge: 4,000 St

**1.1.10.20 Desinfektion und Spülen**
Desinfektion und Spülen der installierten Trinkwasserleitung nach DIN EN 806-4 und DVGW W 557 einschl. Gestellung der dazu erforderlichen Geräte und Betriebsstoffe sowie anschließender Protokollierung in folgender Ausprägung:

- Thermische Desinfektion zur Legionellenbekämpung und Inaktivierung weiterer Mikroorganismen nach DVGW W 551 und W 557.

- Spülung der Trinkwasser-Installation mit Wasser zur Entfernung von Schmutzpartikeln nach DIN 1988-200.

Länge: ca. 2000,0 m, Nennweite der Verteilleitung: DN 15 - 50 Anzahl der Entnahmestellen: 254 Stück

Die Reinigung und Desinfektion der Trinkwasseranlage erfolgt gemäß gültiger und anerkannter Richtlinien erst kurz vor Inbetriebnahme der Einzel- oder Gesamtanlage. Das Spülen und Reinigen abschnittsweiser Anlagenteile ist mit der Fachbauleitung abzustimmen und zu protokollieren.
Menge: 1,000 psch

**1.1.10.30 Wasserprobe zum Nachweis**
Wasserprobe nach § 42 TrinkwV zum Nachweis der einwandfreien mirkrobiologischen Beschaffenheit des Trinkwassers der Gebäudeinstallation. Zu erbringen sind alle Untersuchungspflichten gemäß der Trinkwasserverordnung (TrinkwV) in der aktuell gültigen Fassung zum Zeitpunkt der Leistungsausführung in folgendem Umfang:

- Systemische Untersuchung. Probenahme nach DIN EN ISO 19458 an entsprechenden Probenahmearmaturen in Warm- und Kaltwasser.
- Zufälligkeitsuntersuchung. Probenahme nach DIN EN ISO 19458 an entsprechenden Probenahmearmaturen in Warm- und Kaltwasser.

Die Wasserproben sind in der Gebäudeinstallation nach Vorgaben der Bauleitung in Abstimmung mit dem zuständigen Gesundheitsamt zu entnehmen. Einschl. aller erforderlichen Kleinmaterialien und Betriebsmittel. Die Untersuchung auf mikrobielle und chemische Parameter erfolgt durch ein akkreditiertes Labor.
Menge: 3,000 St

**1.1.10.40 Bezeichnungsschild**
Bezeichnungsschild, Farbe und Beschriftung nach Angaben
des AG, aus Schicht-Pressstoff mit Kunststoffabdeckung,
Beschriftung zweizeilig, gedruckt, Höhe 52 mm, Breite
100 mm, Befestigung mit Schildträger aus verzinktem
Stahl, Halter und Spannband.
Menge: 80,000 St

**1.1.10.50 Erstellen von Werk- und Montageplänen**
Erstellen von Werkplänen zur Vorlage und Freigabe beim Ingenieurbüro, in 2-facher Ausfertigung, in Papierform, sowie in digitaler Form.
Sämtliche Pläne sind mind. 4 Wochen vor Montagebeginn dem Ingenieurbüro zur Freigabe vorzulegen.
Menge: 1,000 psch

**1.1.10.60 Revisionsunterlagen**
Die Revisionsunterlagen sind grundsätzlich zwei Wochen vor der Abnahme der Anlage zu übergeben, und zwar insgesamt 1-fach, zusätzlich Zeichnungsunterlagen auf CD ROM oder USB-Stick im DWG- und PDF-Format.

Nachfolgende Revisionsunterlagen sind zu übergeben:

Revisionszeichnungen entspr. dem tatsächlich installierten Stand der Anlage, mit eingetragenen Hauptmaßen zum Baukörper
Wartungs- und Bedienungsanweisungen für alle Anlagenteile, mit einer Checkliste über der regelmäßig durchzuführenden Wartungsarbeiten, unter Angabe der jeweiligen Wartungsintervalle
Ersatzteillisten für alle Anlagenteile, die einem natürlichen Verschleiß unterliegen, ferner generell für alle Maschinenteile, und zwar mit Angabe des Herstellers und der Artikel-/ Bestellnr. des Herstellers
Grundrisszeichnung(en) im Maßstab 1:50 mit Eintragung aller Bauteile und deren Benennung.

Das Fehlen und/oder die fehlerhafte Darstellung eines Teiles oder sämtlicher Revisionsunterlagen berechtigen den Auftraggeber, die Abnahme zu verweigern. Für sämtliche auftretenden Schäden und/oder Folgekosten ist der Auftragnehmer haftbar.
Sollten die Revisions- und Dokumentationsunterlagen nicht wie geplant rechtzeitig zur Abnahme vorliegen, behält sich der Auftraggeber vor, bis zu 5000,00€ vom Betrag der Schlussrechnung einzubehalten.
Menge: 1,000 psch

**1.1.10.70 Einregulierung**
Einregulierung sämtlicher Strangregulierventile,
Einstellen sämtlicher Einhebelmischer mit
Temperaturbegrenzung nach Angaben der Bauleitung.
Menge: 1,000 psch

**1.1.10.80 Profilstahlkonstruktion für Sonderkonstruktionen**
Profilstahlkonstruktion für Sonderkonstruktionen, die nicht in die Einheitspreise einkalkuliert sind.
einschl. Befestigungsmaterial, komplett aus Stahl ST-37 oder S235JR, als Tragkonstruktion, insgesamt in feuerverzinkter Ausführung, zur Herstellung zusätzlicher Befestigungs- und Unterstützungskonstruktionen.

Die Abrechnung erfolgt anhand der Stahllisten und der darin angegebenen Gewichte der verwendeten Bauteile. Die Verwendung handelsüblcher Unterstützungs- und Befestigungselemente ist vorab mit der Bauleitung abzustimmen.
Menge: 100,000 kg

**1.1.10.90 Vorh. Deckendurchbruch nacharbeiten**
Vorh. Deckendurchbruch nacharbeiten geringfügige Nacharbeit eines vorhandenen Deckendurchbruches durch Decke aus Beton.
Einschl. aller erforderlichen Materialien und Entsorgung des anfallenden Schutts.
Menge: 10,000 St

**1.1.10.100 Kernbohrung, über 5 bis 10 cm, durch Wand**
*** Bezugsbeschreibung
Kernbohrung durch Mauerwerk / Stahlbeton
Untergrundfläche senkrecht,
nicht schadstoffbelastet,
Ausführung innerhalb des Bauwerks,
aufgenommene Stoffe sammeln und entsorgen

Bohrdurchmesser über:  5 bis 10 cm
Bohrtiefe über  17,5 bis 20 cm,
Menge: 10,000 St

**1.1.10.110 Kernbohrung, über 10 bis 15 cm, durch Wand**
*** wie Position 1.1.10.100
Bohrdurchmesser über:  10 bis 15 mm
Bohrtiefe über  17,5 bis 20 cm,
Menge: 10,000 St

**1.1.10.120 Kernbohrung, über 10 bis 15 cm, durch Decke/Fußboden**
*** Bezugsbeschreibung
Kernbohrung durch Stahlbeton Decke/Fußboden
Untergrundfläche waagerecht,
nicht schadstoffbelastet, einschl. Baukernsicherung
Ausführung innerhalb des Bauwerks,
aufgenommene Stoffe sammeln und entsorgen

Bohrdurchmesser über:  10 bis 15 cm
Bohrtiefe über  20 bis 25 cm,
Menge: 10,000 St

**1.1.10.130 Kernbohrung, über 15 bis 20 cm, durch Decke/Fußboden**
*** wie Position 1.1.10.120
Bohrdurchmesser über:  über 15 bis 20 cm
Bohrtiefe über  20 bis 25 cm,
Menge: 10,000 St

**1.1.10.140 Bohrung in Trockenbauwände, über 5 bis 10 cm**
Bohrung durch Trockenbauwand
Untergrundfläche waagerecht,
nicht schadstoffbelastet,
Ausführung innerhalb des Bauwerks,
aufgenommene Stoffe sammeln und entsorgen

Bohrdurchmesser über:  5 bis 10 cm
Bohrtiefe über  10 bis 20 cm,
Menge: 10,000 St

##### 1.1.11 Stundenlohnarbeiten

**Ausführungsbeschreibung 10 Stundenlohnarbeiten**
*Stundenlohnarbeiten*
Stundenlohnarbeiten dürfen nur auf ausdrückliche Anordnung der örtlichen Bauleitung/Fachbauleitung ausgeführt werden, die zugehörigen Stundenlohnzettel sind arbeitstäglich zur Gegenzeichnung vorzulegen.

Stundenlohnzettel müssen alle erforderlichen Angaben enthalten, die zur eindeutigen Festlegung der Arbeit(en) erforderlich sind. Es sind neben dem Datum auch der Name und der Status des Mitarbeiters (Monteur, Helfer etc.), eine kurze Beschreibung der Tätigkeit, Zeitangaben mit Beginn und Ende der Bearbeitungszeit, sowie etwaige Verbrauchsmaterialien anzugeben. Weiter müssen auch Bauherr und Auftraggeber für die Arbeitenbenannt werden.

Stundenlohnsätze müssen grundsätzlich sämtliche Nebenkosten, Auslösungen etc. enthalten, sowie die Gestellung der zur Bearbeitung erforderlichen Werkzeuge, soweit im Text nichts anderes angegeben ist.
Für die bauaufsichtsführenden Personen (Bauleiter, Meister etc.) erfolgt, wenn nicht besonders angeordnet, keine gesonderte Vergütung.

**1.1.11.10 Obermonteurstunden**
Obermonteurstunden
oder Stunden für einen bauleitenden Monteur
Menge: 40,000 Std

**1.1.11.20 Monteurstunden**
Menge: 40,000 Std

**1.1.11.30 Helferstunden**
Menge: 40,000 Std

**1.1.11.40 Auszubildendenstunden**
Auszubildendenstunden
für einen Auszubildenden im 3. Lehrjahr,
Menge: 40,000 Std

*Hinweis: Für Nachtarbeit sowie Arbeiten an Sonn- und Feiertagen*
Für Nachtarbeit, sowie Arbeiten an Sonn- und Feiertagen
berechnen wir zusätzlich die tariflich vereinbarten Zuschläge:

für unregelmäßige Nachtarbeit zwischen 20:00 Uhr und 06:00 Uhr
-  '...............................'

für regelmäßige Nachtarbeit zwischen 20:00 Uhr und 06:00 Uhr
-  '...............................'

Arbeiten an Sonn- und Feiertagen:
-  '...............................'

Arbeiten an Sonntagen
-  '...............................'

Arbeiten an Feiertagen
-  '...............................'

##### 1.1.12 Wartungsverträge

*Hinweis: Die Wartung ist den örtlichen Gegebenheiten anzupassen*

**1.1.12.10 Wartung und Instandhaltung 1. Jahr**
*** Bezugsbeschreibung
Wartung und Instandhaltung während der Gewährleistung
gemäß VDMA 24186, Teil: 6 - Sanitärinstallation und AMEV-Schriftenreihe

Anzahl der angebotenen Wartungen pro Jahr '....................'
Menge: 1,000 St

**1.1.12.20 Wartung und Instandhaltung 2. Jahr**
*** wie Position 1.1.12.10
Wartung und Instandhaltung 2. Jahr.

Anzahl der angebotenen Wartungen pro Jahr '....................'
Menge: 1,000 St

**1.1.12.30 Wartung und Instandhaltung 3. Jahr**
*** wie Position 1.1.12.10
Wartung und Instandhaltung 3. Jahr.

Anzahl der angebotenen Wartungen pro Jahr '....................'
Menge: 1,000 St

**1.1.12.40 Wartung und Instandhaltung 4. Jahr**
*** wie Position 1.1.12.10
Wartung und Instandhaltung 4. Jahr.

Anzahl der angebotenen Wartungen pro Jahr '....................'
Menge: 1,000 St

#### 1.2 Sanitärtechnik, FÖ 2, 2.OG

##### 1.2.1 Rohrleitungen Trinkwasser

*Hinweis: Verlegung der Rohrleitungen*
Verlegung der Rohrleitungen:
Die Verlegung der Rohrleitungen erfolgt bis zu einer Höhe von 4,10 m, einschließlich Ablängen, Ausrichten, Biegen und Befestigen.
Für diese Befestigungen ist entsprechendes Material zu berücksichtigen.
Einschl. Gestellung von Gerüsten und Hubsteigern.

Kosten für Erschwernis bei Rohrisolierungsarbeiten, sofern aus Platzgründen gemäß DIN 4140, Teil 1 die Abstände zwischen fertig isolierten Rohrleitungen und den Decken, Fußböden und Wänden nicht eingehalten werden können, werden nicht anerkannt. Sie sind in die Einheitspreise einzukalkulieren.

Die Befestigung erfolgt mit einem einheitlichem Befestigungssystem in verzinkter Ausführung mit Schallschutz-Gummieinlagen und Metalldübeln.

Maßnahmen zum Ausgleich temperaturbedingter Längendehnung der Rohrleitungen, das fachgerechte Spülen und die Dichtheitsprobe, einschl. entsprechender Protokolle, ist ebenfalls in die Einheitspreise mit einzurechnen.

Wand- und Deckendurchbrüche sind bereits angelegt oder als separate Position beschrieben.

Alle in diesen Vorbemerkungen genannten Aufwendungen sind in die Einheitspreise einzukalkulieren und werden nicht gesondert vergütet.

**1.2.1.10 Edelstahlrohr Trinkwasser AD 15mm WD 1mm**
*** Bezugsbeschreibung
Rohrleitung aus Edelstahlrohr DIN EN 10088, für
Trinkwasser, mit Eignungsnachweis gemäß DIN 1988, in Stangen, Außendurchmesser 15-54 mm,
Verbindung durch Pressen nach DVGW GW 2, Verlegung in Gebäuden und Zentralen, Montagehöhe über Gelände/Fußboden bis 3,5 m,
Form- und Verbindungsstücke werden gesondert vergütet.

Fabrikat:  Viega
Typ:  Sanpress Inox
Dimension:  DN 12 ,da*s = 15 x 1

Bieterangaben:

angebotenes Fabrikat: '........................................................'

angebotener Typ: '.......................................................'

liefern und betriebsfertig montieren
Menge: 210,000 m

**1.2.1.20 Edelstahlrohr Trinkwasser AD 18mm WD 1mm**
*** wie Position 1.2.1.10
DN 15 ,da*s = 18 x 1
Menge: 320,000 m

**1.2.1.30 Edelstahlrohr Trinkwasser AD 22mm WD 1,2mm**
*** wie Position 1.2.1.10
DN 20 ,da*s = 22 x 1,2
Menge: 120,000 m

**1.2.1.40 Edelstahlrohr Trinkwasser AD 28mm WD 1,2mm**
*** wie Position 1.2.1.10
DN 25 ,da*s = 28 x 1,2
Menge: 55,000 m

**1.2.1.50 Edelstahlrohr Trinkwasser AD 35mm WD 1,5mm**
*** wie Position 1.2.1.10
DN 32 ,da*s = 35 x 1,5
Menge: 50,000 m

**1.2.1.60 Edelstahlrohr Trinkwasser AD 42mm WD 1,5mm**
*** wie Position 1.2.1.10
DN 40 ,da*s = 42 x 1,5
Menge: 10,000 m

**Ausführungsbeschreibung 11 Formteile aus Edelstahl als Pressfitting, mit Pressmuffe**
*Formteile aus Edelstahl als Pressfitting, mit Pressmuffe*
Formteile aus Edelstahl als Pressfitting, mit Pressmuffe/ Aufsteckende, für Rohrleitung aus Edelstahl DIN EN 10088

Fabrikat:  Viega
Typ:  Sanpress Inox

Angaben des Bieters:

Fabr.: '....................'

Typ: '....................'

liefern und betriebsfertig montieren

**1.2.1.70 Bogen, Edelstahl AD 15mm**
*** gemäß Ausführungsbeschreibung 11
Rohrbogen alle Winkelgrade
AD 15mm
Menge: 200,000 St

**1.2.1.80 Bogen, Edelstahl AD 18mm**
*** gemäß Ausführungsbeschreibung 11
Rohrbogen, alle Winkelgrade
AD 18mm
Menge: 610,000 St

**1.2.1.90 Bogen, Edelstahl AD 22mm**
*** gemäß Ausführungsbeschreibung 11
Rohrbogen, alle Winkelgrade
AD 22mm
Menge: 95,000 St

**1.2.1.100 Bogen, Edelstahl AD 28mm**
*** gemäß Ausführungsbeschreibung 11
Rohrbogen, alle Winkelgrade
AD 28mm
Menge: 50,000 St

**1.2.1.110 Bogen, Edelstahl AD 35mm**
*** gemäß Ausführungsbeschreibung 11
Rohrbogen, alle Winkelgrade
AD 35mm
Menge: 30,000 St

**1.2.1.120 Bogen, Edelstahl AD 42mm**
*** gemäß Ausführungsbeschreibung 11
Rohrbogen, alle Winkelgrade
AD 42mm
Menge: 10,000 St

**1.2.1.130 T-Stück Edelstahl AD 15mm**
*** gemäß Ausführungsbeschreibung 11
T-Stück, AD 15mm
Menge: 20,000 St

**1.2.1.140 T-Stück Edelstahl AD 18mm**
*** gemäß Ausführungsbeschreibung 11
T-Stück, AD 18mm
Menge: 70,000 St

**1.2.1.150 T-Stück Edelstahl AD 22mm**
*** gemäß Ausführungsbeschreibung 11
T-Stück, AD 22mm
Menge: 27,000 St

**1.2.1.160 T-Stück Edelstahl AD 28mm**
*** gemäß Ausführungsbeschreibung 11
T-Stück, AD 28mm
Menge: 10,000 St

**1.2.1.170 T-Stück Edelstahl AD 35mm**
*** gemäß Ausführungsbeschreibung 11
T-Stück, AD 35mm
Menge: 4,000 St

**1.2.1.180 T-Stück Edelstahl AD 42mm**
*** gemäß Ausführungsbeschreibung 11
T-Stück, AD 42mm
Menge: 2,000 St

**1.2.1.190 Reduzierstück Edelstahl AD 18mm**
*** gemäß Ausführungsbeschreibung 11
Reduzierung, AD 18mm
Menge: 30,000 St

**1.2.1.200 Reduzierstück Edelstahl AD 22mm**
*** gemäß Ausführungsbeschreibung 11
Reduzierung, AD 22mm
Menge: 35,000 St

**1.2.1.210 Reduzierstück Edelstahl AD 28mm**
*** gemäß Ausführungsbeschreibung 11
Reduzierung, AD 28mm
Menge: 10,000 St

**1.2.1.220 Reduzierstück Edelstahl AD 35mm**
*** gemäß Ausführungsbeschreibung 11
Reduzierung, AD 35mm
Menge: 5,000 St

**1.2.1.230 Reduzierstück Edelstahl AD 42mm**
*** gemäß Ausführungsbeschreibung 11
Reduzierung, AD 42mm
Menge: 2,000 St

**1.2.1.240 Muffe Edelstahl AD 15mm**
*** gemäß Ausführungsbeschreibung 11
Muffe, AD 15mm
Menge: 50,000 St

**1.2.1.250 Muffe Edelstahl AD 18mm**
*** gemäß Ausführungsbeschreibung 11
Muffe, AD 18mm
Menge: 40,000 St

**1.2.1.260 Muffe Edelstahl AD 22mm**
*** gemäß Ausführungsbeschreibung 11
Muffe, AD 22mm
Menge: 40,000 St

**1.2.1.270 Muffe Edelstahl AD 28mm**
*** gemäß Ausführungsbeschreibung 11
Muffe, AD 28mm
Menge: 20,000 St

**1.2.1.280 Muffe Edelstahl AD 35mm**
*** gemäß Ausführungsbeschreibung 11
Muffe, AD 35mm
Menge: 20,000 St

**1.2.1.290 Muffe Edelstahl AD 42mm**
*** gemäß Ausführungsbeschreibung 11
Muffe, AD 42mm
Menge: 4,000 St

**1.2.1.300 Verschlusskappe Edelstahl 15mm**
*** gemäß Ausführungsbeschreibung 11
Verschlusskappe, 15mm
Menge: 5,000 St

**1.2.1.310 Verschlusskappe Edelstahl 18mm**
*** gemäß Ausführungsbeschreibung 11
Verschlusskappe, 18mm
Menge: 5,000 St

**1.2.1.320 Verschlusskappe Edelstahl 22mm**
*** gemäß Ausführungsbeschreibung 11
Verschlusskappe, 22mm
Menge: 5,000 St

**1.2.1.330 Verschlusskappe Edelstahl 28mm**
*** gemäß Ausführungsbeschreibung 11
Verschlusskappe, 28mm
Menge: 4,000 St

**1.2.1.340 Verschraubung, Edelstahl, 15mm**
*** Bezugsbeschreibung
Inox-Verschraubung
Stahl nichtrostend,
Pressanschlüsse
flachdichtend
einschl. Dichtelemente EPDM, Flachdichtung EPDM,
Überwurfverschraubung, Mehrkant
Die Überwurfmutter besteht aus Messing.
d= 15mm

liefern und betriebsfertig installieren
Menge: 5,000 St

**1.2.1.350 Verschraubung, Edelstahl, 18mm**
*** wie Position 1.2.1.340
d= 18mm
Menge: 10,000 St

**1.2.1.360 Verschraubung, Edelstahl, 22mm**
*** wie Position 1.2.1.340
d= 22mm
Menge: 10,000 St

**1.2.1.370 Verschraubung, Edelstahl, 28mm**
*** wie Position 1.2.1.340
d= 28mm
Menge: 10,000 St

**1.2.1.380 Verschraubung, Edelstahl, 35mm**
*** wie Position 1.2.1.340
d= 35mm
Menge: 10,000 St

**1.2.1.390 Verschraubung, Edelstahl, 42mm**
*** wie Position 1.2.1.340
d= 42mm
Menge: 4,000 St

**1.2.1.400 Wandscheibe 15xRp 1/2"**
*** Bezugsbeschreibung
Wandscheibe
Stahl nichtrostend
Pressanschluss, Rp-Gewinde
Dichtelement EPDM, Befestigungsflansch
DN15 - Rp: 1/2
Menge: 80,000 Stck

**1.2.1.410 Wandscheibe 18xRp 1/2"**
*** wie Position 1.2.1.400
DN18 - Rp: 1/2
Menge: 5,000 Stck

**1.2.1.420 Übergangsstück Rotguss AD 15mm**
*** Bezugsbeschreibung
Übergangsstück als Pressfitting, aus Rotguss, für Rohrleitung aus Edelstahl nach DIN EN 10088,

AD 15 mm
Menge: 6,000 St

**1.2.1.430 Übergangsstück Rotguss AD 18mm**
*** wie Position 1.2.1.420
AD 18 mm
Menge: 16,000 St

**1.2.1.440 Übergangsstück Rotguss AD 22mm**
*** wie Position 1.2.1.420
AD 22 mm
Menge: 8,000 St

**1.2.1.450 Übergangsstück Rotguss AD 28mm**
*** wie Position 1.2.1.420
AD 28 mm
Menge: 3,000 St

**1.2.1.460 Übergangsstück Rotguss AD 35mm**
*** wie Position 1.2.1.420
AD 35 mm
Menge: 2,000 St

**1.2.1.470 Übergangsstück Rotguss AD 42mm**
*** wie Position 1.2.1.420
AD 42 mm
Menge: 4,000 St

**1.2.1.480 Rohraufhängung Stahl verz. DN15**
*** Bezugsbeschreibung
Rohraufhängung, aus Stahl, verzinkt, mit schalldämmenden Einlagen aus EPDM, Anforderungen entsprechend DIN 4109, Temperaturbereich -40 °C bis +100 °C, Brandverhalten nach DIN 4102: Klasse B2. Befestigung über Gewindestäbe, an bauaufsichtlich zugelassenen Dübeln, für Trinkwasserleitung DN 15
liefern und montieren.
Menge: 420,000 St

**1.2.1.490 Rohraufhängung Stahl verz. DN20**
*** wie Position 1.2.1.480
für Trinkwasserleitung DN 20
Menge: 160,000 St

**1.2.1.500 Rohraufhängung Stahl verz. DN25**
*** wie Position 1.2.1.480
für Trinkwasserleitung DN 25
Menge: 80,000 St

**1.2.1.510 Rohraufhängung Stahl verz. DN32**
*** wie Position 1.2.1.480
für Trinkwasserleitung DN 32
Menge: 70,000 St

**1.2.1.520 Rohraufhängung Stahl verz. DN40**
*** wie Position 1.2.1.480
für Trinkwasserleitung DN 40
Menge: 20,000 St

**1.2.1.530 Baustopfen, Abdrückstofen**
Baustopfen, Abdrückstopfen
für Dichtheitsprüfung aus Kunststoff
G-Gewinde, heißwasserbeständig
einschl. Dichtung, Metallgewindeeinsatz
G: 1/2"
Menge: 50,000 St

**1.2.1.540 Hahnverlängerung 1/2" x 50mm**
Hahnverlängerung aus Rotguss, Siliziumbronze oder Kupfer-
Silizium-Legierung
R-Gewinde, Rp-Gewinde
einschl. Stopfen, Innenvielkant
R: 1/2
Rp: 1/2
L: 50
Rp-Gewinde kürzbar
Menge: 50,000 St

##### 1.2.2 Technische Wärmedämmung

*Hinweis: Rohrdämmung innerhalb des Gebäudes*
Wärmedämmung an  Trinkwasserrohrleitungen innerhalb des Gebäudes nach GEG; in Schächten, Wänden, Trockenbauwänden sowie frei verlegt. Oberkante Dämmung über Gelände/Fußboden bis 4,20 m, für Rohrleitungen aus Edelstahl/Kupfer; Rohrverbindungen als Pressfittings. Ausführung der Dämmarbeiten nach DIN 4140.

Dämmung von Steig- und Verteilleitungen:
Fugendichtes Anbringen der Rohrschalen an den Rohrleitungen inkl. anschließendem Verkleben der Längsschlitze. Rundnähte und Endrosetten werden mit Aluminiumklebeband verschlossen und verklebt. Lagesicherung der Dämmschalen erfolgt mit verzinktem Bindedraht auf der Außenseite; 6-8 Windungen pro Meter.

Dämmung aus Mineralwolle, Baustoffklasse EN 13501-1 = A (nichtbrennbar), als Schale, Wärmeleitfähigkeit für haustechnische Anlagen nach GEG (Wärmeleitfähigkeit 0,035 W/(mK) / WLG 035), Schmelzpunkt > 1000 °C, Wärmedämmung 100 % nach GEG 2024, Dämmschichtdicke 20-50 mm.

Dämmung von Stockwerksleitungen in Trockenbauwänden:
Dämmung von Trinkwasserleitungen in Trockenbauwänden von Nasszellen und Funktionsräumen mittels Schlauchdämmung 50% nach GEG. Verkleben von Stößen und Formteilverbindungen mittels materialidentischem Klebeband.

Dämmung von Stockwerksleitungen in Trockenbauwänden:
Dämmung von Trinkwasserleitungen in Zwischendecken mittels Schlauchdämmung 100% nach GEG. Verkleben von Stößen und Formteilverbindungen mittels materialidentischem Klebeband.

Schaumstoff-Wärmedämmung aus Kautschuk-Basis, synthetisch und mit geschlossenzelliger Materialstruktur. Baustoffklasse nach EN 13501-1 = C (schwer entflammbar), Wärmeleitfähigkeit für haustechnische Anlagen nach GEG (Wärmeleitfähigkeit 0,035 W/mK / WLG 035), Anwendungstemperatur von -50 °C bis +110 °C. Dämmschichtdicke 9-19 mm.

**Ausführungsbeschreibung 12 Flexdämmschlauch 100%**
*Flexdämmschlauch 100%*
Flexdämmschlauch
zur Wärmedämmung von Rohren für Warm- und Kaltwasserleitungen aus geschlossenzelligem und flexiblem Schaum auf Basis synthetischen Kautschuks ausreichender Wasserdampf-Diffusionswiderstand für Kaltwasserrohre
Wärmeleitfähigkeit WLG 035, schwerentflammbar BL-s3,d0
mit antibakteriellen Zusatzstoffen
inkl. Abkleben der Nähte und Stöße mit entspr. Systemklebeband
inkl. Zubehör und Kleinmaterial
Dämmschichtdicke GEG 100%
Dämmung gem. DIN 1988-200, VDI 4100 und DIN 4109
Oberkante Dämmung über Fußboden bis 4,10 m

Bieterangaben:

angebotenes Fabrikat: '........................................................'

angebotener Typ: '.......................................................'

liefern und betriebsfertig montieren

**1.2.2.10 Flexdämmschlauch für Rohr DN 12 (da15), 100%**
*** gemäß Ausführungsbeschreibung 12
Flexdämmschlauch für Rohr DN 12 (da15)
Menge: 70,000 m

**1.2.2.20 Flexdämmschlauch für Rohr DN 15 (da18), 100%**
*** gemäß Ausführungsbeschreibung 12
Flexdämmschlauch für Rohr DN 15 (da18)
Menge: 125,000 m

**1.2.2.30 Flexdämmschlauch für Rohr DN 20 (da22), 100%**
*** gemäß Ausführungsbeschreibung 12
Flexdämmschlauch für Rohr DN 20 (da22)
Menge: 30,000 m

**1.2.2.40 Flexdämmschlauch für Rohr DN 25 (da28), 100%**
*** gemäß Ausführungsbeschreibung 12
Flexdämmschlauch für Rohr DN 25 (da28)
Menge: 12,000 m

**1.2.2.50 Flexdämmschlauch für Rohr DN 32 (da35), 100%**
*** gemäß Ausführungsbeschreibung 12
Flexdämmschlauch für Rohr DN 32 (da35)
Menge: 5,000 m

**1.2.2.60 Flexdämmschlauch für Rohr DN 50 (da54), 100%**
*** gemäß Ausführungsbeschreibung 12
Flexdämmschlauch für Rohr DN 50 (da54)
Menge: 10,000 m

**Ausführungsbeschreibung 13 Flexdämmschlauch 50%**
*Flexdämmschlauch 50%*
Flexdämmschlauch
für Wärmedämmung von Rohren
für Warm- und Kaltwasserleitungen
aus geschlossenzelligem und flexiblem Schaum auf Basis synthetischen Kautschuks
ausreichender Wasserdampf-Diffusionswiderstand für Kaltwasserrohre
Wärmeleitfähigkeit WLG 035
schwerentflammbar BL-s3,d0
mit antibakteriellen Zusatzstoffen
inkl. Abkleben der Nähte und Stöße mit entspr. System-Klebeband
inkl. Zubehör und Kleinmaterial
Dämmschichtdicke GEG 50%
Dämmung gem. DIN 1988-200, VDI 4100 und DIN 4109
Oberkante Dämmung über Fußboden bis 4,10 m

Bieterangaben:

angebotenes Fabrikat: '........................................................'

angebotener Typ: '.......................................................'

liefern und betriebsfertig montieren

**1.2.2.70 Flexdämmschlauch für Rohr DN 12 (da15), 50%**
*** gemäß Ausführungsbeschreibung 13
Flexdämmschlauch für Rohr DN 12 (da15)
Menge: 70,000 m

**1.2.2.80 Flexdämmschlauch für Rohr DN 15 (da18), 50%**
*** gemäß Ausführungsbeschreibung 13
Flexdämmschlauch für Rohr DN 15 (da18)
Menge: 125,000 m

**1.2.2.90 Flexdämmschlauch für Rohr DN 20 (da22), 50%**
*** gemäß Ausführungsbeschreibung 13
Flexdämmschlauch für Rohr DN 20 (da22)
Menge: 30,000 m

**1.2.2.100 Flexdämmschlauch für Rohr DN 25 (da28), 50%**
*** gemäß Ausführungsbeschreibung 13
Flexdämmschlauch für Rohr DN 25 (da28)
Menge: 5,000 m

**Ausführungsbeschreibung 14 Mineralwolle, alukaschiert, 100%**
*Mineralwolle, alukaschiert, 100%*
Rohrdämmung zur Wärmedämmung nach GEG aus nichtbrennbarer Mineralwolle, kaschiert mit gitternetzverstärkter Aluminiumfolie. Wärmeleitfähigkeit 0,035 W/(mK) bei 40° C. Schmelzpunkt > 1000° C, Baustoffklasse A2L-s1 gem. DIN 13501-1.

Rohrdämmschale mit Längsschlitz zur einfachen Montage. Rundstöße sind mit geeignetem Klebeband zu verschließen. Formteile wie Bögen und Abzweige sowie Anpassungen an Rohrschellen sind in die Arbeiten einzukalkulieren. Fixierung mit verzinktem Bindedraht; etwa 0,6 mm Durchmesser, ca. 6-8 Windungen pro lfd. Meter. Liefern und inkl. aller nötigen Klein- und Befestigungsmaterialien montieren.
Oberkante Dämmung über Fußboden bis 4,10 m

Bieterangaben:

angebotenes Fabrikat: '........................................................'

angebotener Typ: '.......................................................'

**1.2.2.110 Mineralwolle, alukaschiert DN 12, 100%**
*** gemäß Ausführungsbeschreibung 14
Nenndurchmesser:  DN 12
Innendurchmesser:  15 mm
Dämmstärke:  20 mm
Menge: 70,000 m

**1.2.2.120 Mineralwolle, alukaschiert DN 15, 100%**
*** gemäß Ausführungsbeschreibung 14
Nenndurchmesser:  DN 15
Innendurchmesser:  18 mm
Dämmstärke:  20 mm
Menge: 125,000 m

**1.2.2.130 Mineralwolle, alukaschiert DN 20, 100%**
*** gemäß Ausführungsbeschreibung 14
Nenndurchmesser:  DN 20
Innendurchmesser:  22 mm
Dämmstärke:  20 mm
Menge: 60,000 m

**1.2.2.140 Mineralwolle, alukaschiert DN 25, 100%**
*** gemäß Ausführungsbeschreibung 14
Nenndurchmesser:  DN 25
Innendurchmesser:  28 mm
Dämmstärke:  30 mm
Menge: 40,000 m

**1.2.2.150 Mineralwolle, alukaschiert DN 32, 100%**
*** gemäß Ausführungsbeschreibung 14
Nenndurchmesser:  DN 32
Innendurchmesser:  35 mm
Dämmstärke:  30 mm
Menge: 40,000 m

**1.2.2.160 Mineralwolle, alukaschiert DN 40, 100%**
*** gemäß Ausführungsbeschreibung 14
Nenndurchmesser:  DN 40
Innendurchmesser:  42 mm
Dämmstärke:  40 mm
Menge: 10,000 m

**Ausführungsbeschreibung 15 Mineralwolle, PVC-Mantel, alukaschiert, 100%**
*Mineralwolle, PVC-Mantel, alukaschiert, 100%*
Rohrdämmung zur Wärmedämmung, 100%, nach GEG aus nichtbrennbarer Mineralwolle, kaschiert mit gitternetzverstärkter Aluminiumfolie. Wärmeleitfähigkeit 0,035 W/(mK) bei 40° C. Schmelzpunkt > 1000° C, Baustoffklasse A2L-s1 gem. DIN 13501-1.
Ummantelung aus harter Kunststofffolie, die Nähte sind zu verkleben.

Rohrdämmschale mit Längsschlitz zur einfachen Montage. Rundstöße sind mit geeignetem Klebeband zu verschließen. Formteile wie Bögen und Abzweige sowie Anpassungen an Rohrschellen sind in die Arbeiten einzukalkulieren. Fixierung mit verzinktem Bindedraht; etwa 0,6 mm Durchmesser, ca. 6-8 Windungen pro lfd. Meter. Liefern und inkl. aller nötigen Klein- und Befestigungsmaterialien montieren.
Oberkante Dämmung über Fußboden bis 4,10 m

Bieterangaben:

angebotenes Fabrikat: '........................................................'

angebotener Typ: '.......................................................'

**1.2.2.170 Mineralwolle, PVC-Mantel, alukaschiert, DN 12, 100%**
*** gemäß Ausführungsbeschreibung 15
Nenndurchmesser:  DN 12
Innendurchmesser:  15 mm
Dämmstärke:  20 mm
Menge: 2,000 m

**1.2.2.180 Mineralwolle, PVC-Mantel, alukaschiert, DN 15, 100%**
*** gemäß Ausführungsbeschreibung 15
Nenndurchmesser:  DN 15
Innendurchmesser:  18 mm
Dämmstärke:  20 mm
Menge: 2,000 m

**1.2.2.190 Mineralwolle, PVC-Mantel, alukaschiert, DN 20, 100%**
*** gemäß Ausführungsbeschreibung 15
Nenndurchmesser:  DN 20
Innendurchmesser:  22 mm
Dämmstärke:  20 mm
Menge: 4,000 m

**1.2.2.200 Mineralwolle, PVC-Mantel, alukaschiert, DN 25, 100%**
*** gemäß Ausführungsbeschreibung 15
Nenndurchmesser:  DN 25
Innendurchmesser:  28 mm
Dämmstärke:  30 mm
Menge: 4,000 m

**1.2.2.210 Mineralwolle, PVC-Mantel, alukaschiert, DN 32, 100%**
*** gemäß Ausführungsbeschreibung 15
Nenndurchmesser:  DN 32
Innendurchmesser:  35 mm
Dämmstärke:  30 mm
Menge: 6,000 m

**1.2.2.220 Mineralwolle, PVC-Mantel, alukaschiert, DN 40, 100%**
*** gemäß Ausführungsbeschreibung 15
Nenndurchmesser:  DN 40
Innendurchmesser:  42 mm
Dämmstärke:  40 mm
Menge: 8,000 m

**Ausführungsbeschreibung 16 Mineralwolle, Blech-Mantel, alukaschiert, 100%**
*Mineralwolle, Blech-Mantel, alukaschiert, 100%*
Rohrdämmung zur Wärmedämmung, 100%, nach GEG aus nichtbrennbarer Mineralwolle, kaschiert mit gitternetzverstärkter Aluminiumfolie. Wärmeleitfähigkeit 0,035 W/(mK) bei 40° C. Schmelzpunkt > 1000° C, Baustoffklasse A2L-s1 gem. DIN 13501-1.
Ummantelung aus nicht profiliertem Blech, Stahl, aluminiert,  Überlappungen verschrauben.

Rohrdämmschale mit Längsschlitz zur einfachen Montage. Rundstöße sind mit geeignetem Klebeband zu verschließen. Formteile wie Bögen und Abzweige sowie Anpassungen an Rohrschellen sind in die Arbeiten einzukalkulieren. Fixierung mit verzinktem Bindedraht; etwa 0,6 mm Durchmesser, ca. 6-8 Windungen pro lfd. Meter. Liefern und inkl. aller nötigen Klein- und Befestigungsmaterialien montieren.
Oberkante Dämmung über Fußboden bis 4,10 m

Bieterangaben:

angebotenes Fabrikat: '........................................................'

angebotener Typ: '.......................................................'

**1.2.2.230 Mineralwolle, Blech-Mantel, alukaschiert, DN 12, 100%**
*** gemäß Ausführungsbeschreibung 16
Nenndurchmesser:  DN 12
Innendurchmesser:  15 mm
Dämmstärke:  20 mm
Menge: 2,000 m

**1.2.2.240 Mineralwolle, Blech-Mantel, alukaschiert, DN 15, 100%**
*** gemäß Ausführungsbeschreibung 16
Nenndurchmesser:  DN 15
Innendurchmesser:  18 mm
Dämmstärke:  20 mm
Menge: 2,000 m

**1.2.2.250 Mineralwolle, Blech-Mantel, alukaschiert, DN 20, 100%**
*** gemäß Ausführungsbeschreibung 16
Nenndurchmesser:  DN 20
Innendurchmesser:  22 mm
Dämmstärke:  20 mm
Menge: 2,000 m

**1.2.2.260 Mineralwolle, Blech-Mantel, alukaschiert, DN 25, 100%**
*** gemäß Ausführungsbeschreibung 16
Nenndurchmesser:  DN 25
Innendurchmesser:  28 mm
Dämmstärke:  30 mm
Menge: 4,000 m

**1.2.2.270 Mineralwolle, Blech-Mantel, alukaschiert, DN 32, 100%**
*** gemäß Ausführungsbeschreibung 16
Nenndurchmesser:  DN 32
Innendurchmesser:  35 mm
Dämmstärke:  30 mm
Menge: 8,000 m

##### 1.2.3 Armaturen und Zubehör

*Hinweis: Trinkwasserhygiene*
Die Sicherstellung der Trinkwasserhygiene und qualitative Gewährleistung der Trinkwasserqualität ist die Grundlage der Planung und Maßgabe zum bestimmungsgemäßen Betrieb einer jeden Trinkwasser-Installation. Bei der Planung werden verschiedene Strategien erfolgt, um eine wirtschaftliche und effiziente Stagnationsvermeidung sicherzustellen. Abschnittsweise werden Trinkwasserleitungen im  Reihen- und Ringsystem geführt, ergänzt durch dynamische Strömungsteiler zur zwangsweisen Durchströmung der Ringleitungen. Endständig werden Hygienespüleinrichtungen verbaut, um für eine Zwangsdurchströmung in allen vorherigen Anlagenteilen zu sorgen.

**1.2.3.10 Kaltwasser - Hygienespülung**
Hygienespülung mit Durchflusssensor, mit einem Anschluss,
besonders geeignet für hygienerelevante Gebäude, für automatisch auslösende Wasserwechsel zur Sicherstellung des bestimmungsgemäßen Betriebs, ermöglicht turbulenten Wasserwechsel in Trinkwasserleitungen bis DN 50, mit einem Anschluss (Wasserwechselgruppe) für Trinkwasser kalt (PWC), mediumberührte Metallteile aus entzinkungsfreiem und korrosionsbeständigem Rotguss, beständig gegen aggressives Wasser, Edelstahl und trinkwasserzugelassenen Kunststoffen, zum Einbau für alle Einbausituationen (Auf- und Unterputz), zum Einbau im Nassbau oder in Vorwandsystemen, kleines Einbaumaß, schnelle Montage mittelst Bohrschablone, Einbaurahmen (inkl. Tiefenausgleich) und Befestigungsmaterial, Wechseldeckel (inkl. Deckelsicherung) mit Push-to-open Magnetschnapper Funktion, großzügige Revisionsöffnung, Außengewinde für flachdichtende Verschraubungen, mit Absperrfunktion zur Wartung, Magnetventil mit integriertem Feinsieb, Durchfluss- und Temperaturmessamatur (Pt1000) zur Erfassung von Spülmengen, Durchfluss 10l/min (5l/min oder 15l/min mit optionalem Zubehör), werkseitig montiertes Spül-Set für Inbetriebnahme, alle funktionellen Bauteile werkzeugfrei wartbar, integrierte Überlaufüberwachung, integrierter Siphon (> 45 l/min) mit entnehmbarer Geruchsverschlusskappe, Freier Ablauf nach DIN EN 1717, Sperrwasserhöhe 50mm nach DIN 1986-100, Abflussnennweite (DN 40 und DN 50), Steuereinheit PRO, Bedienung über WLAN (abschaltbar) mittels moderner Access-Point-Technologie, Sieben Timer für individuelle Spülstrategie, intervall-, zeit- und volumengesteuerte Spülmaßnahmen, temperatur- und nutzungsgesteuerte Spülmaßnahmen, digitaler Inbetriebnahme- und Wartungsassistent, Auslesen von Analysen und Protokollen über WLAN und USB, visualisierte Spülhistorie, bis zu 100.000 Ereigniseinträge zum Nachweis des bestimmungsgemäßen Betriebes, potentialfreier Störmeldekontakt, Einbindung in GLT (BACnet & Modbus),, Anbindung an GLT über Digital I/O, automatische Erkennung und Überprüfung aller funktionalen Bauteile, Erfassung der Medientemperatur, Summer für Störmeldungen (in drei Lautstärkestufen), LED-Statusanzeige, externe Verbindungen ausnahmslos als Festanschluss im Gehäuse (keine externen Anschlussdosen notwendig), Regler im Gehäuse vormontiert (Ausgangskabel Länge 5m), erweiterbar um eine zweite Wasserwechselgruppe z.B. für Trinkwasser warm (PWH), DVGW-Zulassung, SVGW-Zulassung, WRAS-Zulassung, KIWA-Zulassung, BELGAQUA-Zulassung, nach UBA-Bewertungsgrundlage, Schallschutzzulassung nach DIN EN ISO 3822 Klasse 1 (bis 30 l/min), Druckstufe PN 10, max. Betriebstemperatur 70 °C, Schutzart IP44, Spannungsversorgung 230 V AC, elektrische Leistungsaufnahme 4,5 W, Leistungsaufnahme Standby 3,9 W

Fabr. der Planung:  Kemper
Typ:  KHS PRO
Figur:  689 03 007

Bieterangaben:

angebotenes Fabrikat: '........................................................'

angebotener Typ: '.......................................................'

liefern und betriebsfertig montieren
Menge: 1,000 St

**1.2.3.20 Aufputz-Rahmenabdeckung für Hygienespülung, Edelstaht**
Aufputz-Rahmenabdeckung mit Zugriffsschutz
passend für Hygienespülung
umlaufende Aufputz-Rahmenabdeckung inkl. Befestigungsmaterial zum nachrüsten bei zuvor verbauter Hygienespülung Unterputz
großzügige Revisionsöffnung
Material Edelstahl geschliffen

Fabr. der Planung:  Kemper
Typ:  KHS PRO
Figur:  689 04 029

Bieterangaben:

angebotenes Fabrikat: '........................................................'

angebotener Typ: '.......................................................'

liefern und betriebsfertig montieren
Menge: 1,000 St

**1.2.3.30 Inbetriebnahme Hygienespülung**
Inbetriebnahme und Parametrierung der Hygienespülung,
Einweisung in das System, Durchführung und Protokollierung aller erforderten Tests, Durchführung der Sichtkontrolle (soweit bauseits möglich)
Menge: 1,000 St

**1.2.3.40 Temperaturmessarmatur Pt1000**
Temperaturmessarmatur Pt1000, Gehäuse mit Volldurchgang, zum Anschluss die Hygienespülung oder zur Anbindung an die Gebäudeleittechnik GLT für die Spülart Temperatursteuerung
Außengewinde für flachdichtende Verschraubungen, mediumberührte Metallteile aus entzinkungsfreiem und korrosionsbeständigem Rotguss, beständig gegen aggressives Wasser, totraumfrei, inkl. Messelement Pt1000 4 oder 2-Leiter, WRAS-Zulassung, nach UBA-Bewertungsgrundlage, DIN EN 60751, ÜA-Reg.-Nr. R-15.2.3-21-17048, WIEN-ZERT, Druckstufe PN 16, min. Betriebstemperatur 0 °C, max. Betriebstemperatur 105 °C, Anschlusskabellänge 1 m, Kabelquerschnitt 4 x 0,22 mm², Sensordurchmesser 6 mm, Toleranzklasse A

Fabr. der Planung:  Kemper
Typ:  Figur 628 0G

Bieterangaben:

angebotenes Fabrikat: '........................................................'

angebotener Typ: '.......................................................'

liefern und betriebsfertig montieren
Menge: 1,000 St

**1.2.3.50 Venturi-Strömungsteiler DN15/15/15**
*** Bezugsbeschreibung
Venturi-Strömungsteiler-Gruppe -dynamisch-, zur AP-Montage, Durchgang IG
verhindert Stagnation in Ringleitungsinstallationen durch Zwangsdurchströmung bei nachgeschalteten Entnahmen, einsetzbar in Trinkwasser kalt (PWC) und Trinkwasser warm (PWH), Strömungsteiler nach dem Venturi-Prinzip, einschließlich dynamischer Kartusche, mit Nasszellenzu- und Nasszellenrückleitung, mediumberührte Metallteile aus entzinkungsfreiem und korrosionsbeständigem Rotguss, beständig gegen aggressives Wasser, Strömungsteiler-Durchgang mit Innengewinde, Nasszellenzuleitung mit Innengewinde, Nasszellenrückleitung mit Innengewinde, wartungsfrei, totraumfrei,
inkl. VAV Vollstrom-Absperrventile mit Innengewinde, wartungsfreie EPDM-Spindelabdichtung, herausnehmbares Innenoberteil, mit EPDM-Dichtungskörper und Rotguss-Schließkörper,
inkl. Dämmschale aus geschlossenzelligem geschäumten Polyethylen,
Ventil(e) mit DVGW-Zulassung, WRAS-Zulassung, nach DVGW-Arbeitsblatt W 570, nach UBA-Bewertungsgrundlage, bis DN 32 Schallschutzzulassung nach DIN EN ISO 3822 Klasse 1, Dämmschalen Baustoffklasse B1 nach DIN 4102, DIN EN 13828, ÜA-Reg.-Nr. R-15.2.3-21-17048, WIEN-ZERT, Druckstufe PN 16, max. Betriebstemperatur 90 °C

einschl VAV Vollstrom-Absperrventile und Dämmschale

Fabr. der Planung:  Kemper
Typ:  Figur 650 06

Bieterangaben:

angebotenes Fabrikat: '........................................................'

angebotener Typ: '.......................................................'

liefern und betriebsfertig montieren
Menge: 1,000 St

**1.2.3.60 Venturi-Strömungsteiler DN20/20/15**
*** wie Position 1.2.3.50
DN20/15/20
Menge: 1,000 St

**1.2.3.70 Venturi-Strömungsteiler DN20/20/20**
*** wie Position 1.2.3.50
DN20/15/20
Menge: 2,000 St

**1.2.3.80 Venturi-Strömungsteiler DN25/20/15**
*** wie Position 1.2.3.50
DN25/20/15
Menge: 2,000 St

**1.2.3.90 Venturi-Strömungsteiler DN25/20/20**
*** wie Position 1.2.3.50
DN25/20/15
Menge: 1,000 St

**1.2.3.100 Venturi-Strömungsteiler DN32/20/20**
*** wie Position 1.2.3.50
DN32/20/20
Menge: 7,000 St

**1.2.3.110 man. Zirkulations-Regulierventil, DN20**
manuelles Zirkulations-Regulierventil
Entleerstopfen, AG, Figur 150 6G, zum hydraulischen, fixen Strangabgleich, mediumberührte Metallteile aus entzinkungsfreiem und korrosionsbeständigem Rotguss, beständig gegen aggressives Wasser, PTFE-Sitzdichtung, wartungsfreie Spindelabdichtung mit selbstfettender EPDM-Lippendichtung, Außengewinde für flachdichtende Verschraubungen, mit Entleerstopfen, inkl. Thermometer,
Aufnahme für Temperaturfühler Pt1000,
totraumfrei, absperrbar bei gleichbleibender Einstellfixierung, mit Stellungsanzeige, DVGW-Zulassung, ÖVGW-Zulassung, SVGW-Zulassung, WRAS-Zulassung, KIWA-Zulassung, Kunststoffteile mit KTW- und W 270-Zulassung, für Anlagen nach DVGW-Arbeitsblatt W 551/W 553/DIN 1988-300, nach UBA-Bewertungsgrundlage, DIN EN 1213, ÜA-Reg.-Nr. R-15.2.3-21-17048, WIEN-ZERT, Druckstufe
PN 16, max. Betriebstemperatur 100 GradC

DN 15 (15 mm), mit Pressanschluss

Fabr. der Planung:  Kemper
Typ:  MULTI-THERM

Bieterangaben:

angebotenes Fabrikat: '........................................................'

angebotener Typ: '.......................................................'

liefern und betriebsfertig montieren
Menge: 1,000 St

**1.2.3.120 autom. Zirkulations-Regulierventil, DN15**
*** Bezugsbeschreibung
automatisches Zirkulations-Regulierventil, 56 °C bis 58 °C,

automatisches Feinregulierventil für den hydraulischen Abgleich von kleinsten Zirkulationskreisen ab kv-min 0,05, zum  hermischen selbstregelnden, hydraulischen Abgleich, mit automatischer Regelbereichsumstellung für die thermische Desinfektion,
mediumberührte Metallteile aus entzinkungsfreiem und korrosionsbeständigem Rotguss, beständig gegen aggressives Wasser, PTFE-Sitzdichtung, wartungsfreie EPDM-Spindelabdichtung, thermostatische Reguliereinheit, Außengewinde für flachdichtende Verschraubungen,
Betätigungsgriff mit Signierplättchen, totraumfrei, mit Absperr-, Regulier- und Voreinstellfunktion
DVGW-Zulassung, ÖVGW-Zulassung, SVGW-Zulassung,
WRAS-Zulassung, Kunststoffteile mit KTW und W 270-Zulassung, für Anlagen nach DVGW-Arbeitsblatt W 551/W 553/DIN 1988-300,
 Regelbereich 56 GradC
- 58 GradC, Druckstufe PN 16, max.
Betriebstemperatur 90 GradC

DN 15 (15 mm), mit Pressanschluss

Fabr. der Planung:  Kemper
Typ:  ETA-THERM

Bieterangaben:

angebotenes Fabrikat: '........................................................'

angebotener Typ: '.......................................................'

liefern und betriebsfertig montieren
Menge: 11,000 St

**1.2.3.130 autom. Zirkulations-Regulierventil, DN20**
*** wie Position 1.2.3.120
DN 20 (22 mm)
Menge: 1,000 St

**1.2.3.140 Dämmschale für Zirkulations-Regulierventile**
Dämmschale für vorgenannte, automatische Zirkulations-Regulierventile, geschlossenzellig geschäumtes Polyethylen, schalldämmend, einfache Montage durch Verschlussclipse oder mit handelsüblichen Klebern diffusionsdicht verschließbar, min. Betriebstemperatur -40 °C, max. Betriebstemperatur 90 °C, Baustoffklasse B1 nach DIN 4102, zur Einhaltung der Anforderung gemäß EnEV 2014, CE-Kennzeichnung
Menge: 13,000 St

**1.2.3.150 Zeigerthermometer**
Zeigerthermometer, zur optischen Temperaturanzeige in Zirkulationsanlagen, Anzeigebereich 0 °C-80 °C, Toleranzklasse 2, zum Einstecken in die Absperreinheit des automatisches Zirkulations-Regulierventil, passend für alle Nennweiten

Fabr. der Planung:  Kemper
Typ:  Figur T5100 150 00

Bieterangaben:

angebotenes Fabrikat: '........................................................'

angebotener Typ: '.......................................................'

liefern und betriebsfertig montieren
Menge: 13,000 St

**1.2.3.160 Probenahmeventil**
Probenahmeventil aus Rotguss, zur Probenahme von Trinkwasser zur Bestimmung mikrobiologischer und chemischer Parameter nach TrinkwVO in Kalt - und
Warmwasserinstallationssystemen,
bestehend aus Rotguss im mediumberührten Bereich, absperrbar mittels beiliegendem Inbusschlüssel SW 5,
Rotguss-Ventilkörper 360° drehbar, mit abflammbarem und drehbarem Edelstahl-Auslaufbogen,
DN 8 (G 1/4) für Ventile und Verschraubungen von DN 15 bis DN 50 (bei Flanscharmaturen von DN 15 bis DN 25)

Fabr. der Planung:  Kemper
Typ:  18700

Bieterangaben:

angebotenes Fabrikat: '........................................................'

angebotener Typ: '.......................................................'

liefern und betriebsfertig montieren
Menge: 5,000 St

**1.2.3.170 Entleerungsventil DN 8**
Entleerungsventil DN 8
Entleerventil aus Rotguss/Kunststoff
passend für alle Armaturen und Verschraubungen mit Entleerungsbohrung, mit drehbarem seitlichen Schlauchanschluss G 3/4 und Abdeckkappe mit Befestigungsband, mediumberührte Metallteile aus entzinkungsfreiem und korrosionsbeständigem Rotguss, beständig gegen aggressives Wasser,
EPDM-Sitzdichtung, Abdeckkappe dreh- und steckbar, nach UBA-Bewertungsgrundlage, ÜA-Reg.-Nr. R-15.2.3-21-17048, WIEN-ZERT, max. Betriebstemperatur 110 GradC

Fabr. der Planung:  Kemper
Typ:  Figur J7109 173 00

Bieterangaben:

angebotenes Fabrikat: '........................................................'

angebotener Typ: '.......................................................'

liefern und betriebsfertig montieren
Menge: 20,000 St

**1.2.3.180 Entleerungsventil DN15**
Entleerungsventil aus Rotguss,  mediumberührte Metallteile aus entzinkungsfreiem und korrosionsbeständigem Rotguss, beständig gegen aggressives Wasser, mit Eignungsnachweis gem. DIN 1988, wartungsfreie EPDM-Spindelabdichtung, Eingang Innengewinde, Ausgang Schlauchverschraubung mit Kappe und Kette, mit schwarzem Handrad, totraumfrei, mit Offenstellungsanzeige, EPDM-Sitzdichtung, nach DVGW-Bestimmungen, nach UBA KTW BWGL, nach UBA-Bewertungsgrundlage, gem. DIN EN 1213, ÜA-Reg.-Nr. R-15.2.3-21-17048, WIEN-ZERT, Druckstufe PN 16, max. Betriebstemperatur 110 °C

Fabr. der Planung:  Kemper
Typ:  Figur 185 07

Bieterangaben:

angebotenes Fabrikat: '........................................................'

angebotener Typ: '.......................................................'

liefern und betriebsfertig montieren
Menge: 10,000 St

**1.2.3.190 Vollstrom-Absperrventile DN15**
*** Bezugsbeschreibung
VAV Vollstrom-Absperrventil, IG,druckverlustarm,
mediumberührte Metallteile aus entzinkungsfreiem und korrosionsbeständigem Rotguss, beständig gegen aggressives Wasser, Gehäuse mit Volldurchgang, Innengewinde, herausnehmbares Innenoberteil TOP-ENTRY, mit EPDM-Dichtungskörper und Rotguss-Schließkörper, Bediengriff 90 Grad drehbar, totraumfrei, DVGW-Zulassung, WRAS-Zulassung, KIWA UK Zulassung, Kunststoffteile mit KTW- und W 270-Zulassung, nach DVGW-Arbeitsblatt W 570, nach UBA-Bewertungsgrundlage, bis DN 32 Schallschutzzulassung nach DIN EN ISO 3822 Klasse 1, DIN EN 13828, ÜA-Reg.-Nr. R-15.2.3-21-17048, WIEN-ZERT, Druckstufe PN 16, max. Betriebstemperatur 90 GradC

Fabr. der Planung:  Kemper
Typ:  Figur 385 00

Bieterangaben:

angebotenes Fabrikat: '........................................................'

angebotener Typ: '.......................................................'

liefern und betriebsfertig montieren
Menge: 11,000 St

**1.2.3.200 Vollstrom-Absperrventile DN20**
*** wie Position 1.2.3.190
VAV Vollstrom-Absperrventil, DN20
Menge: 6,000 St

**1.2.3.210 Vollstrom-Absperrventile DN25**
*** wie Position 1.2.3.190
VAV Vollstrom-Absperrventil, DN25
Menge: 3,000 St

**1.2.3.220 Freistrom-Absperrventil DN15**
*** Bezugsbeschreibung
Freistrom-Absperrventil, mit Entleerstopfen, AG, Figur 174 2G, Gehäuse Rotguss, Oberteil Messing, wartungsfreie Spindelabdichtung mit selbstfettender EPDM-Lippendichtung, Außengewinde für flachdichtende Verschraubungen, mit Entleerstopfen, mit Möglichkeit zur Aufnahme für Temperaturfühler Pt 1000 oder Thermometer mittels optional erhältlicher Tauchhülse, Spindelgewinde außerhalb des Mediums, mit grünem Handrad, totraumfrei, DVGW-Zulassung, ÖVGW-Zulassung, WRAS-Zulassung, Kunststoffteile mit KTW- und W270-Zulassung, bis DN 32 Schallschutzzulassung nach DIN EN ISO 3822 Klasse 1, DIN EN 1213, Druckstufe PN 16, max. Betriebstemperatur 110 °C

Fabr. der Planung:  Kemper
Typ:  Figur 174 2G
  DN 15

Bieterangaben:

angebotenes Fabrikat: '........................................................'

angebotener Typ: '.......................................................'

liefern und betriebsfertig montieren
Menge: 4,000 St

**1.2.3.230 Freistrom-Absperrventil DN20**
*** wie Position 1.2.3.220
DN 20
Menge: 4,000 St

**1.2.3.240 Freistrom-Absperrventil DN25**
*** wie Position 1.2.3.220
DN 25
Menge: 2,000 St

**1.2.3.250 Freistrom-Absperrventil DN32**
*** wie Position 1.2.3.220
DN32
Menge: 2,000 St

**1.2.3.260 Dämmschale für Schrägsitzventile DN15**
*** Bezugsbeschreibung
Dämmschale für Schrägsitzventile, für Freistrom-Absperrventile, geschlossenzellig geschäumtes Polyethylen, schalldämmend, einfache Montage durch Verschlussclipse oder mit handelsüblichen Klebern diffusionsdicht verschließbar, min. Betriebstemperatur -40 °C, max. Betriebstemperatur 90 °C, Baustoffklasse B1 nach DIN 4102, zur Einhaltung der Anforderung gemäß EnEV 2014, CE-Kennzeichnung

Fabr. der Planung:  Kemper
Typ:  Figur 471 10
  DN 15

Bieterangaben:

angebotenes Fabrikat: '........................................................'

angebotener Typ: '.......................................................'

liefern und betriebsfertig montieren
Menge: 4,000 St

**1.2.3.270 Dämmschale für Schrägsitzventile DN20**
*** wie Position 1.2.3.260
DN 20
Menge: 4,000 St

**1.2.3.280 Dämmschale für Schrägsitzventile DN25**
*** wie Position 1.2.3.260
DN 25
Menge: 4,000 St

**1.2.3.290 Dämmschale für Schrägsitzventile DN32**
*** wie Position 1.2.3.260
DN 32
Menge: 2,000 St

**1.2.3.300 Innengewinde-Verschraubung DN15**
*** Bezugsbeschreibung
Innengewinde-Verschraubung aus Rotguss,
mediumberührte Metallteile aus entzinkungsfreiem und korrosionsbeständigem Rotguss, beständig gegen aggressives Wasser, mit Überwurfmutter für flachdichtendes Anschlussgewinde inkl. EPDM-Dichtung, nach UBA-Bewertungsgrundlage, DIN EN 1213, ÜA-Reg.-Nr. R-15.2.3-21-17048, WIEN-ZERT

Fabr. der Planung:  Kemper
Typ:  Figur 476 06
  DN 15

Bieterangaben:

angebotenes Fabrikat: '........................................................'

angebotener Typ: '.......................................................'

liefern und betriebsfertig montieren
Menge: 33,000 St

**1.2.3.310 Innengewinde-Verschraubung DN20**
*** wie Position 1.2.3.300
Innengewinde-Verschraubung aus Rotguss, DN 20
Menge: 7,000 St

**1.2.3.320 Innengewinde-Verschraubung DN25**
*** wie Position 1.2.3.300
Innengewinde-Verschraubung aus Rotguss, DN 20
Menge: 6,000 St

**1.2.3.330 Innengewinde-Verschraubung DN32**
*** wie Position 1.2.3.300
Innengewinde-Verschraubung aus Rotguss, DN 32
Menge: 7,000 St

##### 1.2.4 Abwasserleitungen

**Ausführungsbeschreibung 17 Schallgedämmtes Abwasserrohr, Schweißverbindung**
*Schallgedämmtes Abwasserrohr, Schweißverbindung*
Schallgedämmtes Abwasserrohr aus mineralstoffverstärktem Polyethylen (PE) mit geprüften Schallwerten im Bereich von ca. 17 dB(A) bis ca. 27 dB(A) für Entwässerungsanlagen in Gebäuden nach DIN EN 12056 und DIN 1986-100.

Glattwandige Rohre, Form- und Passstücke für die Verlegung in Gebäuden und Zentralen, Montagehöhe über Gelände/Fußboden bis 3,5 m, geprüft und zugelassen. Verbindung von Rohren und Formstücken durch Elektro-Muffenschweißen, Spiegelschweißen und Spannverbinder.

Abwassersystem temperaturbeständig bis kurzfristig 100 °C, Baustoffklasse E nach DIN EN 13501-1, normal entflammbar, nicht brennbar abtropfend nach DIN 4102-1 B2. Detaillierte Anwendungsgrenzen und Zulassungen für Brandschutzlösungen sind beim Hersteller zu erfragen und liegen in der Pflicht des Auftragnehmers.

Zusätzliches Material wie Rohrschellen, Spannverbinder, Elektro-Schweißmuffen und Spiegelschweißungen sind separat ausgeschrieben. Verschnitt und  notwendiges Kleinmaterial ist in die Einheitspreise einzukalkulieren.

Die Verarbeitung und Verlegung sind nach den  herstellerspezifischen Vorschriften, sowie unter Einhaltung einschlägiger Normen durchzuführen.

Fabrikat der Planung:  Geberit
Typ:  Silent dB-20

Verbindung durch Schweißen mit Schweißmuffe

Bieterangaben:

angebotenes Fabrikat: '........................................................'

angebotener Typ: '.......................................................'

liefern und betriebsfertig montieren

**1.2.4.10 Abwasserltg. schallgedämmt, d56x3,2**
*** gemäß Ausführungsbeschreibung 17
d56x3,2
Menge: 60,000 m

**1.2.4.20 Abwasserltg. schallgedämmt, d75x3,6**
*** gemäß Ausführungsbeschreibung 17
d75x3,6
Menge: 50,000 m

**1.2.4.30 Abwasserltg. schallgedämmt, d110x6**
*** gemäß Ausführungsbeschreibung 17
d110x6
Menge: 130,000 m

**1.2.4.40 Abwasserltg. schallgedämmt, d135x6**
*** gemäß Ausführungsbeschreibung 17
d135x6
Menge: 10,000 m

**1.2.4.50 Zulage für Paßenden d56, unter 50cm**
*** gemäß Ausführungsbeschreibung 17
Menge: 5,000 St

**1.2.4.60 Zulage für Paßenden d75, unter 50cm**
*** gemäß Ausführungsbeschreibung 17
Menge: 5,000 St

**1.2.4.70 Zulage für Paßenden d110, unter 50cm**
*** gemäß Ausführungsbeschreibung 17
Menge: 5,000 St

**1.2.4.80 Zulage für Paßenden d135, unter 50cm**
*** gemäß Ausführungsbeschreibung 17
Menge: 2,000 St

**1.2.4.90 Abzweig schallgedämmt, d56**
*** gemäß Ausführungsbeschreibung 17
Abzweig d56
in allen handelsüblichen Winkelgraden
Menge: 5,000 St

**1.2.4.100 Abzweig schallgedämmt, d75**
*** gemäß Ausführungsbeschreibung 17
Abzweig d75
in allen handelsüblichen Winkelgraden
Menge: 16,000 St

**1.2.4.110 Abzweig schallgedämmt, d110**
*** gemäß Ausführungsbeschreibung 17
Abzweig d110
in allen handelsüblichen Winkelgraden
Menge: 30,000 St

**1.2.4.120 Abzweig schallgedämmt, d135**
*** gemäß Ausführungsbeschreibung 17
Abzweig d135
in allen handelsüblichen Winkelgraden
Menge: 4,000 St

**1.2.4.130 Bogen schallgedämmt, d56**
*** gemäß Ausführungsbeschreibung 17
Bogen d56
in allen handelsüblichen Winkelgraden
Menge: 90,000 St

**1.2.4.140 Bogen schallgedämmt, d75**
*** gemäß Ausführungsbeschreibung 17
Bogen d75
in allen handelsüblichen Winkelgraden.
Menge: 50,000 St

**1.2.4.150 Bogen schallgedämmt, d110**
*** gemäß Ausführungsbeschreibung 17
Bogen d110
in allen handelsüblichen Winkelgraden.
Menge: 85,000 St

**1.2.4.160 Bogen schallgedämmt, d135**
*** gemäß Ausführungsbeschreibung 17
Bogen d135
in allen handelsüblichen Winkelgraden.
Menge: 4,000 St

**1.2.4.170 Reduzierstück schallgedämmt, d75/56**
*** gemäß Ausführungsbeschreibung 17
Reduzierstück d75/56
Menge: 12,000 St

**1.2.4.180 Reduzierstück schallgedämmt, d110/75**
*** gemäß Ausführungsbeschreibung 17
Reduzierstück d110/75
Menge: 12,000 St

**1.2.4.190 Reduzierstück schallgedämmt, d110/56**
*** gemäß Ausführungsbeschreibung 17
Reduzierstück d110/56
Menge: 10,000 St

**1.2.4.200 Reduzierstück schallgedämmt, d135/110**
*** gemäß Ausführungsbeschreibung 17
Reduzierstück d135/110
Menge: 2,000 St

**1.2.4.210 Reinigungsstück schallgedämmt, d110**
*** gemäß Ausführungsbeschreibung 17
Reinigungsstück, d110
Menge: 5,000 St

**1.2.4.220 Reinigungsstück schallgedämmt, d135**
*** gemäß Ausführungsbeschreibung 17
Reinigungsstück, d135
Menge: 1,000 St

**1.2.4.230 Enddeckel d56**
*** gemäß Ausführungsbeschreibung 17
Menge: 5,000 St

**1.2.4.240 Enddeckel d75**
*** gemäß Ausführungsbeschreibung 17
Menge: 4,000 St

**1.2.4.250 Enddeckel d110**
*** gemäß Ausführungsbeschreibung 17
Menge: 6,000 St

**1.2.4.260 Enddeckel d135**
*** gemäß Ausführungsbeschreibung 17
Menge: 1,000 St

**1.2.4.270 Langmuffe, d75**
*** gemäß Ausführungsbeschreibung 17
Menge: 10,000 St

**1.2.4.280 Langmuffe, d110**
*** gemäß Ausführungsbeschreibung 17
Menge: 10,000 St

**1.2.4.290 Langmuffe, d135**
*** gemäß Ausführungsbeschreibung 17
Menge: 2,000 St

**1.2.4.300 Stütz- und Dehnmuffe d56**
*** gemäß Ausführungsbeschreibung 17
Menge: 6,000 St

**1.2.4.310 Stütz- und Dehnmuffe d75**
*** gemäß Ausführungsbeschreibung 17
Menge: 4,000 St

**1.2.4.320 Stütz- und Dehnmuffe d110**
*** gemäß Ausführungsbeschreibung 17
Menge: 12,000 St

**1.2.4.330 Stütz- und Dehnmuffe d135**
*** gemäß Ausführungsbeschreibung 17
Menge: 2,000 St

**1.2.4.340 Anschlussbogen d56/56**
*** gemäß Ausführungsbeschreibung 17
Menge: 17,000 St

**1.2.4.350 Anschlussbogen d110/90**
*** gemäß Ausführungsbeschreibung 17
Menge: 15,000 St

**1.2.4.360 Elektroschweißmuffe, d56**
*** gemäß Ausführungsbeschreibung 17
Elektroschweissmuffe d56
Menge: 125,000 St

**1.2.4.370 Elektroschweißmuffe, d75**
*** gemäß Ausführungsbeschreibung 17
Menge: 160,000 St

**1.2.4.380 Elektroschweißmuffe, d110**
*** gemäß Ausführungsbeschreibung 17
Menge: 200,000 St

**1.2.4.390 Elektroschweißmuffe, d135**
*** gemäß Ausführungsbeschreibung 17
Menge: 20,000 St

**1.2.4.400 Spannverbinder, d56**
*** gemäß Ausführungsbeschreibung 17
Menge: 30,000 St

**1.2.4.410 Spannverbinder, d75**
*** gemäß Ausführungsbeschreibung 17
Menge: 20,000 St

**1.2.4.420 Spannverbinder, d110**
*** gemäß Ausführungsbeschreibung 17
Menge: 35,000 St

**1.2.4.430 Spannverbinder, d135**
*** gemäß Ausführungsbeschreibung 17
Menge: 10,000 St

**1.2.4.440 Übergangsmuffe d50/56**
*** gemäß Ausführungsbeschreibung 17
Menge: 10,000 St

**1.2.4.450 Übergangsmuffe d75/75**
*** gemäß Ausführungsbeschreibung 17
Menge: 7,000 St

**1.2.4.460 Übergangsmuffe d110/110**
*** gemäß Ausführungsbeschreibung 17
Menge: 10,000 St

**1.2.4.470 Übergangsmuffe d125/135**
*** gemäß Ausführungsbeschreibung 17
Menge: 2,000 St

**1.2.4.480 Übergangsspannverbinder Edelstahl, d56-58/56-58**
*** gemäß Ausführungsbeschreibung 17
Menge: 5,000 St

**1.2.4.490 Übergangsspannverbinder Edelstahl, d75mm d1=68mm**
*** gemäß Ausführungsbeschreibung 17
Menge: 6,000 St

**1.2.4.500 Übergangsspannverbinder Edelstahl, d108-110mm d1=108-110mm**
*** gemäß Ausführungsbeschreibung 17
Menge: 10,000 St

**1.2.4.510 Übergangsspannverbinder Edelstahl, d125mm d1=131-135mm**
*** gemäß Ausführungsbeschreibung 17
Menge: 2,000 St

**Ausführungsbeschreibung 18 Schallgedämmtes Abwasserrohr, Steckverbindung**
*Schallgedämmtes Abwasserrohr, Steckverbindung*
schalloptimiertes Entwässerungssystem,  zum Stecken mit geprüften Schallwerten (LAFmax,n) von  20 dB(A) bis 30 dB(A), abhängig von der Bauaufgabe,
entsprechend der DIN 4109 im diagonal darunterliegenden Raum.

Für Entwässerungsanlagen von Gebäuden nach DIN EN 12056

Glattwandige PP Rohre DN 30 bis DN 150 mit Muffen und werkseitig vormontierter Lippendichtung aus EPDM bestehen aus einem schalloptimierten 3-Schicht-Rohr.

Die PP Formstücke DN 30 bis DN 150 mit Muffen  und werkseitig vormontierter Lippendichtung aus EPDM  bestehen aus PP, mit angeformten Rippen zur leichteren  Verarbeitung, mit visueller Einstecktiefenkontrolle,  sowie Markierungen für einfache Montageausrichtung

Verlegung nach Herstellerrichtlinien unter Einhaltung  der DIN EN 12056 und DIN 1986-100.

Werkstoff: Polypropylen-Copolymer, mineralverstärkt,
halogenfrei Längenausdehnung: 0,08 mm/m*K
Temperaturbeständig: kurzzeitig 100°C
Baustoffklasse: DIN 4102-1-B2, normal entflammbar,
nicht brennend abtropfend, Klasse E nach DIN EN
13501-1, normal entflammbar, nicht brennend abtropfend
Ringsteifigkeit: 4 kN/m²

Das Entwässerungssystem ist gemäß DIN 4109 gegen Körperschallübertragung vom Baukörper zu trennen.

Die Verarbeitung und Verlegung sind nach den herstellerspezifischen Vorschriften, sowie unter Einhaltung einschlägiger Normen durchzuführen.

Zusätzliches Material wie Rohrschellen, Spannverbinder, sind separat ausgeschrieben. Verschnitt und  notwendiges Kleinmaterial ist in die Einheitspreise einzukalkulieren.

Die Verarbeitung und Verlegung sind nach den  herstellerspezifischen Vorschriften, sowie unter Einhaltung einschlägiger Normen durchzuführen.

Fabrikat der Planung:  Geberit
Typ:  Silent PP

Verbindung durch Stecken

Bieterangaben:

angebotenes Fabrikat: '........................................................'

angebotener Typ: '.......................................................'

**1.2.4.520 Abwasserltg. PP-Rohr d40x2**
*** gemäß Ausführungsbeschreibung 18
Menge: 15,000 m

**1.2.4.530 Abwasserltg. PP-Rohr d50x2**
*** gemäß Ausführungsbeschreibung 18
Menge: 15,000 m

**1.2.4.540 Abwasserltg. PP-Rohr d75x2**
*** gemäß Ausführungsbeschreibung 18
Menge: 10,000 m

**1.2.4.550 Abwasserltg. PP-Rohr d110x3,6**
*** gemäß Ausführungsbeschreibung 18
Menge: 17,000 m

**1.2.4.560 Abwasserltg. PP-Rohr d125x4,2**
*** gemäß Ausführungsbeschreibung 18
Menge: 5,000 m

**1.2.4.570 Zulage für Paßenden d40, unter 50cm**
*** gemäß Ausführungsbeschreibung 18
Menge: 15,000 St

**1.2.4.580 Zulage für Paßenden d56, unter 50cm**
*** gemäß Ausführungsbeschreibung 18
Menge: 10,000 St

**1.2.4.590 Zulage für Paßenden d75, unter 50cm**
*** gemäß Ausführungsbeschreibung 18
Menge: 5,000 St

**1.2.4.600 Zulage für Paßenden d110, unter 50cm**
*** gemäß Ausführungsbeschreibung 18
Menge: 10,000 St

**1.2.4.610 Zulage für Paßenden d125, unter 50cm**
*** gemäß Ausführungsbeschreibung 18
Zulage für Paßenden d135, unter 50cm
Menge: 3,000 St

**1.2.4.620 Abzweig PP, d50**
*** gemäß Ausführungsbeschreibung 18
Abzweig PP, d50
in allen handelsüblichen Winkelgraden
Menge: 6,000 St

**1.2.4.630 Abzweig PP, d75**
*** gemäß Ausführungsbeschreibung 18
Abzweig PP, d75
in allen handelsüblichen Winkelgraden
Menge: 2,000 St

**1.2.4.640 Abzweig PP, d110**
*** gemäß Ausführungsbeschreibung 18
Abzweig PP, d110
in allen handelsüblichen Winkelgraden
Menge: 4,000 St

**1.2.4.650 Abzweig PP, d125**
*** gemäß Ausführungsbeschreibung 18
Abzweig PP, d125
in allen handelsüblichen Winkelgraden
Menge: 1,000 St

**1.2.4.660 Doppelabzeig PP, d110/110**
*** gemäß Ausführungsbeschreibung 18
Menge: 2,000 St

**1.2.4.670 Bogen PP, d50**
*** gemäß Ausführungsbeschreibung 18
Bogen PP, d50
in allen handelsüblichen Winkelgraden
Menge: 20,000 St

**1.2.4.680 Bogen PP, d75**
*** gemäß Ausführungsbeschreibung 18
Bogen PP, d75
in allen handelsüblichen Winkelgraden
Menge: 10,000 St

**1.2.4.690 Bogen PP, d110**
*** gemäß Ausführungsbeschreibung 18
Bogen PP, d110
in allen handelsüblichen Winkelgraden
Menge: 15,000 St

**1.2.4.700 Bogen PP, d125**
*** gemäß Ausführungsbeschreibung 18
Bogen PP, d125
in allen handelsüblichen Winkelgraden
Menge: 2,000 St

**1.2.4.710 Red-Stück PP, d75/50**
*** gemäß Ausführungsbeschreibung 18
Menge: 3,000 St

**1.2.4.720 Red-Stück PP, d110/50**
*** gemäß Ausführungsbeschreibung 18
Menge: 2,000 St

**1.2.4.730 Red-Stück PP, d110/75**
*** gemäß Ausführungsbeschreibung 18
Menge: 3,000 St

**1.2.4.740 Red-Stück PP, d125/110**
*** gemäß Ausführungsbeschreibung 18
Reduzierstück DN100-70
Menge: 1,000 St

**1.2.4.750 Steckmuffe PP, d50**
*** gemäß Ausführungsbeschreibung 18
Doppelsteckmuffe PP, d50
Menge: 5,000 St

**1.2.4.760 Steckmuffe PP, d75**
*** gemäß Ausführungsbeschreibung 18
Doppelsteckmuffe PP, d75
Menge: 3,000 St

**1.2.4.770 Steckmuffe PP, d110**
*** gemäß Ausführungsbeschreibung 18
Doppelsteckmuffe PP, d110
Menge: 4,000 St

**1.2.4.780 Steckmuffe PP, d125**
*** gemäß Ausführungsbeschreibung 18
Doppelsteckmuffe PP, d125
Menge: 2,000 St

*Hinweis: Körperschalldämmung*
Körperschalldämmung in Vorwänden und Schächten

**1.2.4.790 Dämmschlauch D 4mm, d56/63**
*** Bezugsbeschreibung
Schalldämmung an Rohrleitung, aus PE
als Schlauch, Dicke 4 mm, d56/63

Fabrikat der Planung:  Geberit
Typ:  Dämmschlauch aus PE

Bieterangaben:

angebotenes Fabrikat: '........................................................'

angebotener Typ: '.......................................................'
Menge: 15,000 m

**1.2.4.800 Dämmschlauch D 4mm, d75/90**
*** wie Position 1.2.4.790
Menge: 5,000 m

**1.2.4.810 Dämmschlauch D 4mm, d110/135**
*** wie Position 1.2.4.790
DN 100
Menge: 20,000 m

**1.2.4.820 Dämmschlauch D 4mm, d135**
*** wie Position 1.2.4.790
DN 125
Menge: 2,000 m

**1.2.4.830 Rohraufhängung Stahl verz. d56, DN 50**
*** Bezugsbeschreibung
Rohraufhängung, aus Stahl, verzinkt, mit schalldämmenden Einlagen, mit Gewindemuffe M10 / G1/2, Befestigung über Gewindestäbe, gelenkig an bauaufsichtlich zugelassenen Dübeln, für Abwasserleitung,
inkl. Klein- und Befestigungsmaterial wie Stockschraube, Dübel, Gewindestange
- Zur Fixpunktbefestigung von Rohren in Verbindung
 mit Stütz- und Dehnmuffe oder Langmuffe
- Zur Gleitbefestigung von Rohren
Montagehöhe über Gelände/Fußboden bis 4,10 m.
Liefern und betriebsfertig montieren.

für Rohr d56, DN 50
Menge: 55,000 St

**1.2.4.840 Rohraufhängung Stahl verz. d75, DN 70**
*** wie Position 1.2.4.830
für Rohr d75, DN 70
Menge: 50,000 St

**1.2.4.850 Rohraufhängung Stahl verz. d110, DN 100**
*** wie Position 1.2.4.830
für Rohr d110, DN 100
Menge: 120,000 St

**1.2.4.860 Rohraufhängung Stahl verz. d135, DN 125**
*** wie Position 1.2.4.830
für Rohr d135, DN 125
Menge: 10,000 St

**1.2.4.870 Fallrohrstütze DN 100**
*** Bezugsbeschreibung
Fallrohrkonsole für Kunststoffschmutzwasserrohr DN 100, inkl. Auflagerung und Gummieinlage, einschl. Befestigungsmaterial;  liefern und montieren.

Bieterangaben:

angebotenes Fabrikat: '........................................................'

angebotener Typ: '.......................................................'
Menge: 2,000 St

**1.2.4.880 Fallrohrstütze DN 125**
*** wie Position 1.2.4.870
Fallrohrkonsole DN 125
Menge: 1,000 St

##### 1.2.5 Sanitärobjekte

*Hinweis: WC-Anlagen*

**1.2.5.10 Wand-Tiefspül-WC, 70cm**
Wandtiefspül-WC, ohne Spülrand
Kristallporzellan, Kompatibel mit UP-Spülkasten,
Spülwassermenge: 6 Liter,
Wasserausgang: Horizontal hinten verdeckt
Zulauf-Anschlußposition: hinten verdeckt
Norm: Barrierefrei gemäß DIN 18040, DIN EN 33, DIN EN 997 CL1-6A
Gewicht:  23,500 kg
Außenm. (BxTxH):  355x700x380 mm
Farbe / Oberfläche:  Weiß (Alpin)

Fabr. d.  Planungt:  Ideal Standard
Modell:  Contour 21

Angaben des Bieters:

Fabr.: '..................................'

Typ: '....................................'

liefern und betriebsfertig montieren
Menge: 15,000 St

**1.2.5.20 Schallschutzset**
Geeignet zur Schallreduzierung bei Montage zwischen
der Sanitärkeramik und der Wand.
Der Schallschutz wird um 6-10 dB gegenüber der „Weiss-Bett“ Installation nach DIN 1386 reduziert.
Der verwendete weisse PE-Schaum ist silikonverträglich.

liefern und betriebsfertig montieren
Menge: 15,000 St

**1.2.5.30 WC-Sitz mit Deckel**
WC-Sitz,
Sandwich, aus Duroplast, Scharnierblätter aus Edelstahl
mit Deckel und Schnellbefestigung
reinigungsfreundlich
abnehmbar zur einfachen Reinigung
Montage von oben
Gewicht:  2,700 kg
Außenm. (BxTxH):  375x440x70 mm
Farbe / Oberfläche:  Weiß (Alpin)
einschl. Befestigungsmaterial

Fabr. d.  Planungt:  Ideal Standard
Modell:  Contour 21, WC-Sitz

Angaben des Bieters:

Fabr.: '..................................'

Typ: '....................................'

liefern und betriebsfertig montieren
Menge: 15,000 St

**1.2.5.40 Montageelement für Leichtbau- Ständerwand, für Stützklappgriffe**
Montageelement für Wand-WC,
UP-Spülkasten 12 cm, barrierefrei
für Stütz- und Haltegriffe

Verwendungszwecke
- Für Trockenbau
- Für barrierefreies Bauen geeignet
- Für Wand-WCs mit Anschlussmaßen nach DIN EN 33:2011-11
- Für Wand-WCs mit Ausladung bis 70 cm geeignet
- Für 1-Mengen-, 2-Mengen- oder Spül-Stopp-Spülung
- Für Fußbodenaufbauten 0–20 cm

Eigenschaften
- Montage- und Instandhaltungsarbeiten am UP-Spülkasten werkzeuglos
- Montagehöhe WC in der Rohbauphase einstellbar
- 20 Jahre Ersatzteilsicherheit

Lieferumfang
- Wasseranschluss R 1/2, MeplaFix-fähig, mit integriertem Eckventil und Handrad
- Bauschutz für Serviceöffnung
- 2 Schutzstopfen
- 4 Wandanker
- Anschlussset für WC, D 90 mm
- Anschlussbogen 90G aus PE-HD, D 90 mm
- Übergangsmuffe aus PE-HD, D 90 / 110 mm
- 2 Gewindestangen M12
- UP-Dose für Bohrloch D 68 mm, für Elektroanschluss
- Befestigungsmaterial

Fabr. d. Planung:  Geberit
Typ:  Duofix
Artikel-Nr.:  111.375.00.5

Angaben des Bieters:

Fabr.: '..................................'

Typ: '....................................'

liefern und betriebsfertig montieren
Menge: 15,000 St

**1.2.5.50 Betätigungsplatte für UP-Spülkästen, weiß**
Betätigungsplatte für 2-Mengen-Spülung

- Zur Spülauslösung UP-Spülkästen
- Betätigung von vorne
- Drückerstangen schallgedämmt, werkzeuglose Schnelleinstellung

Technische Eigenschaften
- Farbe: weiß-alpin
- Platte und Tasten: weiß
- Designringe: weiß matt
- Nettogewicht: 0,310 kg
- Breite: 24,6 cm
- Höhe: 16,4 cm
- Tiefe: 1,2 cm
- Betätigungskraft: < 20 N
- Werkstoffbezeichnung: Kunststoff

zusätzlicher Lieferumfang
- Befestigungsrahmen
- 2 Distanzbolzen
- 2 Drückerstangen

Fabr. d. Planung:  Geberit
Typ:  Sigma 20
Artikel-Nr.:  115.882.11.1

Angaben des Bieters:

Fabr.: '..................................'

Typ: '....................................'

liefern und betriebsfertig montieren
Menge: 15,000 St

**1.2.5.60 Stützklappgriff, L= 850 mm**
Stützklappgriff, L:850mm, Stahlkern

- zwei parallele, übereinander angeordnete, durch einen Verbindungsbogen zusammengefügte Stangen
- dient zum Festhalten und Abstützen- mit durchgehendem, korrosionsgeschütztem Stahlkern und Wandplatte aus Polyamid mit integriertem Stahlkern
- kann nach oben und gebremst nach unten geklappt werden
- Montage an der Wand mit wandspezifischem Befestigungsmaterial
- Dichtband zur Abdichtung der Befestigungspunkte ist im Lieferumfang enthalten
- verdeckte Befestigung
- getestet bis 150 kg bei Verwendung mit spez. Befestigungsmaterial
- empfohlenes maximales Gewicht des Anwenders: 150 kg
- Ausladung 850 mm, 259 mm hoch und 78 mm breit, Stangendurchmesser 33 mm
- aus hochglänzendem Polyamid
- WC-Papierhalter und Bodenstützen nachrüstbar
- erfüllt die Anforderungen nach DIN 18040, ÖNORM B1600/1601 und SIA 500

Fabr. d. Planung:  Hewi
Artikel-Nr.:  801.50.220
Farbe:  weiß

Angaben des Bieters:

Fabr.: '..................................'

Typ: '....................................'

liefern und betriebsfertig montieren
Menge: 30,000 St

**1.2.5.70 Toilettenbürsten-Garnitur**
WC-Bürstengarnitur
- Bürstengriff mit auswechselbarem schwarzem Bürstenkopf aus Polyamid
- Bürstentopf mit gewölbtem Boden und sphärenförmigem, teilweise offenem Oberteil in ringförmigem Halter
- Oberteil stufenlos drehbar
- der Behälter ist herausnehmbar, kann aber auch diebstahlgeschützt montiert werden
- einfaches Auswechseln des Bürstenkopfs durch Bajonettverschluss
- diebstahlgeschützt durch verdeckte Verschraubung
- 141 mm breit, 470 mm hoch und 140 mm tief
- aus hochglänzendem Polyamid
Fabr. d. Planung:  Hewi
Artikel-Nr.:  477.20.100.98
Farbe:  weiß

Angaben des Bieters:

Fabr.: '..................................'

Typ: '....................................'

liefern und betriebsfertig montieren
Menge: 15,000 St

**1.2.5.80 Toilettenpapierhalter**
WC-Papierhalter
- rechtwinklig gebogener, U-förmiger Halter
- diebstahlgeschützt durch verdeckte Verschraubung
- 160 mm breit, 120 mm hoch, Stange 20 mm im
 Durchmesser
- aus hochglänzendem Polyamid

Fabr. d. Planung:  Hewi
Artikel-Nr.:  477.21.100.98
Farbe:  weiß

Angaben des Bieters:

Fabr.: '..................................'

Typ: '....................................'

liefern und betriebsfertig montieren
Menge: 15,000 St

**1.2.5.90 Toilettenpapier-Ersatzrollenhalter**
Reservepapierhalter
- zylindrischer Papierhalter mit runder Rosette
- diebstahlgeschützt durch verdeckte Verschraubung
- 120 mm lang, Durchmesser 33 mm, Rosette 70 mm
 Durchmesser
- aus hochglänzendem Polyamid

Fabr. d. Planung:  Hewi
Artikel-Nr.:  477.21.200.98
Farbe:  weiß

Angaben des Bieters:

Fabr.: '..................................'

Typ: '....................................'

liefern und betriebsfertig montieren
Menge: 15,000 St

**1.2.5.100 Winkelgriff**
*** Bedarfsposition ohne GB
Winkelgriff
- in einem flachen Winkel verbundene Stangen mit  Stahl-Befestigungsrosetten
- dient zum Festhalten und Abstützen
- mit durchgehendem, korrosionsgeschütztem Stahlkern
- Achsmaße 620 mm und 200 mm, Winkel 135 Grad, 200 mm hoch
- 88 mm tief, lichter Abstand zur Wand 55 mm,  Stangendurchmesser 33 mm, Rosettendurchmesser 70 mm
- erhöhte Stabilität durch 3 Befestigungsstützen
- Montage an der Wand mit wandspezifischem  Befestigungsmaterial und Rosetten von HEWI
- links- und rechtsseitig montierbar
- aus hochglänzendem Polyamid

Fabr. d. Planung:  Hewi
Artikel-Nr.:  801.22.200.98
Farbe:  weiß

Angaben des Bieters:

Fabr.: '..................................'

Typ: '....................................'

liefern und betriebsfertig montieren
Menge: 1,000 St

**1.2.5.110 Hygienebeutelspender**
Hygienebeutelspender
aus Aluminium, mattsilber eloxiert,
für Hygienebeutel aus Papier
B x H x T: 130 x 275 x 30
Hygienebeutel bauseits

Fabr. d. Planung:  Ingo-man
Herstl-Nr.:  311500
Farbe:  Edelstahl

Angaben des Bieters:

Fabr.: '..................................'

Typ: '....................................'

liefern und betriebsfertig montieren
Menge: 15,000 St

**1.2.5.120 Abfalleimer, bodenstehend, 12 Liter**
Tret-Abfalleimer
mit herausnehmbaren Inneneimer aus Kunststoff
mit  Tretmechanik zur öffnung des Deckels ohne Handkontakt.

Maße für 12 Liter Fassungsvermögen: 40,0 x 31,0 x 25,0 cm (Höhe x Tiefe x Breite)
Einfach zu reinigen und zu desinfizieren
Flacher Deckel mit Tragegriff
Kompakte Bauform

Fabr. d. Planung:  Mar Plast
Art.-Nr.:  MP110123
Farbe:  weiß

Angaben des Bieters:

Fabr.: '..................................'

Typ: '....................................'

liefern und betriebsfertig montieren
Menge: 15,000 St

**1.2.5.130 Abfallkorb, wandhängend, 25 Liter**
*** Bedarfsposition ohne GB
Papierkorb, Stahldraht weiß
pulverbeschichtet. Widerstandsfähig gegen Säuren, Laugen und mechanische
Beschädigungen.
Volumen: 25 Liter
Komplett mit Befestigungsmaterial.
Maße (HxBxT): 450 x 300 x 200 mm
Abfalltüten bauseits

Fabr. d. Planung:  CWS
Art.-Nr.:  903102100
Farbe:  weiß

Angaben des Bieters:

Fabr.: '..................................'

Typ: '....................................'

liefern und betriebsfertig montieren
Menge: 1,000 St

**1.2.5.140 Wand-WCs reinigen und versiegeln**
Wand-WCs und Urinale reinigenund mit dauerelastischem
Silikon, Farbe nach Wahl des Bauherrn, wasserdicht zur
Wand abdichten

liefern und betriebsfertig montieren
Menge: 15,000 St

*Hinweis: Waschtischanlagen*

**1.2.5.150 Mineralguss-Waschtisch, 60 x 55 cm, mit Hahnloch, ohne Überlauf, weiß**
Mineralguss-Waschtisch 60 x 55 cm, mit Griffmulden,
mit Hahnloch, ohne Überlauf, weiß

Waschtisch
- aus Mineralguss mit porenfreier Oberfläche, alpinweiß
- mit Ablagefläche und rundem, leicht zu reinigendem Becken
- integrierte abgerundete Haltemöglichkeit seitlich, als Handtuchhalter nutzbar
- hervorstehende Waschmulde zur besseren Erreichbarkeit
- ohne Überlauf
- für Einlocharmatur vorgerichtet
- unterfahrbar nach DIN 18040 und ÖNORM B1600/1601
- belastbar nach DIN EN 14688
- 600 mm breit und 550 mm tief
- 30 mm Materialstärke der Ablageflächen
- Waschmuldengröße: Ø 410 mm
- Waschmuldentiefe 80 mm
- für Stockschraubenbefestigung
- CE- und UKCA-Kennzeichnung nach Bauprodukteverordnung Nr. 305/2011

Fabr. d. Planung:  Hewi
Art.-Nr.:  950.11.101
Farbe:  weiß

Angaben des Bieters:

Fabr.: '..................................'

Typ: '....................................'

liefern und betriebsfertig montieren
Menge: 15,000 St

**1.2.5.160 Einhand-Waschtischbatterie**
Waschtischthermostat zur Standmontage DN15
Auslauf selbstentleerend
Geeignet für thermische Desinfektion
Rückflussverhinderer
Ausladung: 110 mm
Auslaufhöhe: 107 mm
Luftsprudler (innenliegend)
Ohne Ablaufgarnitur
Flexible Anschlussschläuche G3/8
DVGW-Eigensicher
Schaftverschraubung M28x1,5
Griff aus Metall
Thermostatkartusche mit Wachsdehnstoffelement
Heißwassertemperaturbegrenzer
Norm: DIN EN 248
Geräuschverhalten DIN 4109: Gruppe 1
Lebensdauer: DIN EN 817, DIN EN 200, DIN EN 1111
Gewicht: 2,257 kg
Außenmaße (BxTxH): 136x146x207 mm
Durchfluss bei 3 bar: 11 l/min
Farbe / Oberfläche: Chrom

Fabr. d. Planung:  Ideal Standard
Type:  Ceraplus Safe SQ
Art.-Nr.:  A6692AA

Angaben des Bieters:

Fabr.: '..................................'

Typ: '....................................'

liefern und betriebsfertig montieren
Menge: 15,000 St

**1.2.5.170 Schaftventil**
Nicht verschliessbares Schaftventil

Fabr. d. Planung:  Ideal Standard
Art.Nr.:  J3291AA

Angaben des Bieters:

Fabr.: '..................................'

Typ: '....................................'

liefern und betriebsfertig montieren
Menge: 15,000 St

**1.2.5.180 Thermischer Verbrühschutz**
Thermischer Verbrühschutz/
Untertischthermostat Temperatureinstellung 15-43 Grad C
(+/- 2 Grad C) thermische Desinfektion ohne erneute
Temperatureinstellung Anschluss unten: 3/8"
Überwurfmutter Anschluss oben: 3/8" Außengewinde
eingebaute Rückflussverhinderer Schmutzfangsieb
max. Druckdifferential 5:1
einschl. Anschlußset.

Fabr. d. Planung:  Grohe
Type:  Grohtherm Mikro
Art.-Nr.:  34487000
Farbe:  chrom

Angaben des Bieters:

Fabr.: '..................................'

Typ: '....................................'

liefern und betriebsfertig montieren
Menge: 15,000 St

**1.2.5.190 Probenahme-Eckventil**
Kombiarmatur bestehend aus Eckventil und Probenahme-Ventil zur Entnahme von Trinkwasserproben nach DIN ISO 19 458.Betätigung des Eckventils mittels Schraubendreher (unter Schutzkappe).
Werkstoff: Gehäuse Messing konform TrinkwV, Entnahmerohr Edelstahl, Überwurfmutter Messing verchromt, Oberfläche Armatur chrom Oberfläche: chrom Gewicht: 0.44 kg/St. Verpackungseinheit: 1 Dimension: DN 15 G 1/2 AG x DN 10 G 3/8 AG

Fabr. d. Planung:  SCHELL
Art.-Nr.:  03 835 0699

Angaben des Bieters:

Fabr.: '..................................'

Typ: '....................................'

liefern und betriebsfertig montieren
Menge: 4,000 St

**1.2.5.200 Eckventil**
Eckventil mit Regulierfunktion
Gemäß DIN 3227.
Lieferumfang
- Eckventil
- Griff
- Selbstdichtendes Anschlussgewinde
- Langer Schubschaft
- Zugfeste Messing-Konus-Quetschverschraubung mit Längenausgleich
- Schubrosette d: 54 mm
Technische Daten
- Werkstoff: Messing konform TrinkwV
- Oberfläche: chrom
- Anschluss: DN 15 G 1/2 AG mit ASAG
easy
- Abgang: d: 10 mm (DN 10 G 3/8 AG)
- Zertifikate: P-IX 212/IA, DIN-DVGW,
ACS, NF, WRAS beantragt
- Geräuschklasse: I
- Durchflussklasse: A

Fabr. d. Planung:  SCHELL
Art.-Nr.:  04 917 06 99

Angaben des Bieters:

Fabr.: '..................................'

Typ: '....................................'

liefern und betriebsfertig montieren
Menge: 30,000 St

**1.2.5.210 Montageelement für WT. Standarmatur**
Montageelement für Waschtisch, 112 cm, schmale Ausführung, Standarmatur

Verwendungszwecke
- Für Trockenbau
- Für Standarmaturen

Eigenschaften
- Ermöglicht mehr Positionierungsmöglichkeiten für  dieMöbelunterbaubefestigung neben Element,
 gegenüber Element mit 50 cm Breite
- Befestigung für Anschlussbogen höhenverstellbar und schallgedämmt
- Traverse Armatur höhen- und tiefenverstellbar

Technische Eigenschaften
- Werkstoff: Stahl
- Nettogewicht: 10,819 kg
- Breite: 44 cm
- Höhe: 112 cm
- Tiefe: 7,5 cm

zusätzlicher Lieferumfang
- 2 Anschlusswinkel Rp 1/2" / R 1/2", MF-fähig
- 2 Schalldämmunterlagen
- 2 Dämmhülsen
- Anschlussbogen aus PE-HD, D 50 mm
- Dichtung D 44 / 32 mm
- 2 Gewindestangen M10
- Befestigungsmaterial

Fabr. d. Planung:  Geberit
Typ:  Duofix
Artikel-Nr.:  111.266.00.1

Angaben des Bieters:

Fabr.: '..................................'

Typ: '....................................'

liefern und betriebsfertig montieren
Menge: 15,000 St

**1.2.5.220 Röhrengeruchverschluss, Messing verchromt**
Plus-Siphon - Röhrengeruchverschluss
Messing verchromt
Ausstattung
Verstellrohr 75 mm, Ablaufbogen 220 mm
güteüberwacht nach DIN EN 274
1 1/4 X 32

Fabr. d. Planung:  VIEGA
Type  :  803803

Angaben des Bieters:

Fabr.: '..................................'

Typ: '....................................'

liefern und betriebsfertig montieren
Menge: 15,000 St

**1.2.5.230 HEWI Ablage Sys 800, chrom, B:600mm**
*** Bedarfsposition ohne GB
Ablage System
- Ablage mit umlaufendem Rand und weißer Platte aus  hochwertigem Acrylglas
- reduziert und funktional in einer harmonischen, zeitlosen Formensprache gestaltet
- die Platte kann bündig zum Halter aufliegen bzw. abgesenkt als Schale verwendet werden
- zur Wandmontage, verdeckte Befestigung
- 600 mm breit, 20 mm hoch und 100 mm tief
- Halter aus Metall, hochwertig verchromt
- inklusive korrosionsfreiem HEWI Befestigungsmaterial

Fabr. d. Planung:  Hewi
Type:  Sys 800
Art.-Nr.:  800.03.10041

Angaben des Bieters:

Fabr.: '..................................'

Typ: '....................................'

liefern und betriebsfertig montieren
Menge: 1,000 St

**1.2.5.240 Handtuchhalter**
Handtuchhalter, 2-armig,
antimikrobielle Ausrüstung
- Handtuchhalter mit zwei übereinander angeordneten, zylindrischen Haltearme
- dient zum Aufhängen von Handtüchern und anderen Wäschestücken
- die Haltearme können unabhängig voneinander seitlich geschwenkt werden
- 446 mm lang und 160 mm hoch, Durchmesser der Haltearme 28 mm
- aus hochglänzendem Polyamid in HEWI Farbe 98 (Signalweiß), mit antimikrobiell wirksamem Mikrosilber.

Fabr. d. Planung:  HEWI
Art.-Nr.:  477.09D100
Farbe:  weiß

Angaben des Bieters:

Fabr.: '..................................'

Typ: '....................................'

liefern und betriebsfertig montieren
Menge: 15,000 St

**1.2.5.250 Handtuch-Wandhaken**
Einzelhaken
- rechtwinklig gebogener, zylindrischer Haken mit  Befestigungsrosette
- dient zum Aufhängen von Kleidungsstücken und anderen  Utensilien
- diebstahlgeschützt durch verdeckte Verschraubung
- 30 mm tief, Rosettendurchmesser 40 mm
- aus hochwertigem, mattem Polyamid

Fabr. d. Planung:  HEWI
Art.-Nr.:  801.90B010.98
Farbe:  weiß

Angaben des Bieters:

Fabr.: '..................................'

Typ: '....................................'

liefern und betriebsfertig montieren
Menge: 30,000 St

**1.2.5.260 Haartrockner**
Haartrockner
- Hand-Haartrockner, Ausführung chrom-weiß
- mit Ondulierdüse
- Schalter mit 3 Heizstufen bis max. 1300 Watt
- zum Betrieb dauerhaftes Drücken des Wippschalters  notwendig
- 2 Luftgeschwindigkeiten
- Wandhalterung aus hochwertigem Kunststoff, weiß
- ausgeführt mit Universalrasiersteckdose 115/230 V
- CE-Kennzeichnung nach EMV 2004/108/EV
- zur Wandmontage, Netzstecker
- Spiralkabel 0,4 m, ausziehbar auf 1,60 m
- Wandhalter 200 mm hoch, 120 mm breit, 70 mm tief
 (ohne Haartrockner)
- Tiefe mit Haartrockner 140 mm
- inklusive korrosionsfreiem HEWI Befestigungsmaterial

Fabr. d. Planung:  HEWI
Type:  950.08.100

Angaben des Bieters:

Fabr.: '..................................'

Typ: '....................................'

liefern und betriebsfertig montieren
Menge: 15,000 St

**1.2.5.270 Waschbecken reinigen und versiegeln**
Wachbecken reinigen
und mit dauerelastischem Silikon, Farbe nach Wahl des
Bauherrn, wasserdicht zur Wand abdichten.
Menge: 15,000 St

**1.2.5.280 Kristallspiegel 1000 x 400 mm**
Kristallspiegel, rechteckig mit 4 abgerundeten Ecken
mit C-Kantenschliff, einschl. verdeckter Befestigung
mittels Magnethalter, mit Gütesiegel,
Größe: 1000 x 400 mm

liefern und betriebsfertig montieren
Menge: 15,000 St

*Hinweis: Duschanlagen*
Duschanlagen GKV

**1.2.5.290 Duschvorhang**
*** Bedarfsposition ohne GB
Duschvorhang, weiß
100% Trevira, 80g/m²
Farbe: weiß

seitlich gesäumt, Verstärkungsband für Edelstahlösen
Abstand der Ösen ca. 20 cm
Edelstahl-Rollsaum auf rechts genäht, per Meter 50 g
duschdicht, fungizid, antibakteriell, antistatisch,
kalandert, bei 30 Grad waschbar, Einlaufquote 1-2%
schadstoffgeprüft nach Öko-Tex-Standard 100
komplett mit Vorhangringen, weiß

Maße (BxH): 170 x 200 cm

Fabr. d. Planung:  Keuco
Typ:  PLAN uni

Angaben des Bieters:

Fabr.: '..................................'

Typ: '....................................'

liefern und betriebsfertig montieren
Menge: 1,000 St

**1.2.5.300 Brausevorhangstangen-Set, verchromt**
*** Bedarfsposition ohne GB
Brausevorhangstangen-Set, verchromt
KEUCO PLAN Brausevorhangstangen-Set für Viereck-Dusche (U-form)
1200 x 1200 mm
Hochglanzverchromt, Durchmesser 25 mm
komplett bestehend aus:

4 x Wandbefestigung
3 x Brausevorhangstange
2 x Rohrbogen 90° für Viereck-Duschwannen
2 x Deckenstütze
30 x Vorhangringe, weiß
2 x Verbindungsstück
inkl. korrosionsfreiem Befestigungsmaterial

Fabr. d. Planung:  Keuco
Art-Nr.:  14940011200

Angaben des Bieters:

Fabr.: '..................................'

Typ: '....................................'

liefern und betriebsfertig montieren
Menge: 1,000 St

**1.2.5.310 Bodenablauf DN 70, mit Brandschutz, senkrecht**
Bodenablauf DN 70
Kunststoff grau
Brandschutz R120
Grundkörper für Einbau in Decke mit  Feuerwiderstandsklasse F30-F120 mit Dicke von mind. 150 mm
Kunststoff
Systemmaß 145
ohne:  Aufsatz
Ausstattung
Abdichtungsflansch
Geruchverschluss, herausnehmbar,
Stopfen
güteüberwacht nach DIN EN 1253
mit allgemeiner Bauartgenehmigung (aBG)
Z-19.53-2535
Ablauf senkrecht

Fabr. d. Planung:  Viega
Modell.  4951.20
Art-Nr.:  491666

Angaben des Bieters:

Fabr.: '..................................'

Typ: '....................................'

liefern und betriebsfertig montieren
Menge: 14,000 St

**1.2.5.320 Aufstockelement für Verbundabdichtung**
Aufstockelement, Kunststoff
für Verbundabdichtung (geflieste Dusche) mit Abdichtungsmatte
Kunststoff
Systemmaß 145
Ausstattung
Bauschutz
Abdichtungsmanschette
Ablauf senkrecht

Fabr. d. Planung:  Viega
Modell.  4994
Art-Nr.:  471064

Angaben des Bieters:

Fabr.: '..................................'

Typ: '....................................'

liefern und betriebsfertig montieren
Menge: 14,000 St

**1.2.5.330 Aufsatzrost, verschraubt, 150x150 mm, Edelstahl**
Aufsatz-Rost, Edelstahl gezogen
Edelstahl 1.4301
Systemmaß 145, gezogen
Technische Daten
Belastungsklasse K=300 kg
L:  143
B:  143
H:  5

Fabr. d. Planung:  Viega
Modell.  4933.4
Art-Nr.:  554040

Angaben des Bieters:

Fabr.: '..................................'

Typ: '....................................'

liefern und betriebsfertig montieren
Menge: 14,000 St

**1.2.5.340 Höhenausgleichsstück, Kunststoff**
Höhenausgleichsstück, Kunststoff
für Höhenausgleich von 45-100 mm
Kunststoff
Systemmaß 145
Rückstaudichtung

Fabr. d. Planung:  Viega
Modell.  4933.4
Art-Nr.:  554040

Angaben des Bieters:

Fabr.: '..................................'

Typ: '....................................'

liefern und betriebsfertig montieren
Menge: 14,000 St

**1.2.5.350 Montageelement für Dusche**
für AP-Armaturen, Bauhöhe 112cm

für den Einbau in einer Ständerwand oder in einer
Trockenbau Vorwand vor einer Massiv- oder Ständerwand

Vormontierte Einheit, bestehend aus:
-selbsttragendem Montageelement, Oberfläche
pulverbeschichtet,  Farbe Geberit blau,
-verstellbaren Fußstützen, verzinkt, für Fußbodenaufbau
0-20 cm,
-Löcher 9 mm im Montageelement für Befestigung im
Holzständerbau,
-Armaturenanschlussplatte,  höhen- und
tiefenverstellbar, mit zwei universellen
Wasseranschlüssen R1/2", Befestigungsmaterial einschl.
2 Stk. Dichtscheiben um Durchdringung in der Beplanung
vor Feuchtigkeit zu schützen.

Fabr. d. Planung:  Geberit
Typ:  Duofix
Art.Nr.  111.740.00.1

Angaben des Bieters:

Fabr.: '..................................'

Typ: '....................................'

liefern und betriebsfertig montieren
Menge: 14,000 St

**1.2.5.360 Aufputz-Thermostat Brausebatterie**
Aufputz-Brausethermostat, mit Rückflussverhinderer, eigensicher gem. DVGW-Prüfung. Griffe aus Metall, Heißwassertemperaturbegrenzer und Temperatursperre bei 40 °C, Verbrühschutz und ECO-Spartaste. Geräuschverhalten Gruppe 1 (DIN 4109). Oberfläche chrom.

Technische Daten
Breite:  325 mm
Tiefe:  99 mm
Durchfluss:  22 l/min (bei 3 bar)

Inkl. aller Klein-, Dicht- und Befestigungsmaterialien liefern und montieren.

Fabrik. d. Planung:  Ideal Standard
Typ:  Ceratherm T50
Art.-Nr.:  A7214AA, chrom

Angaben des Bieters:

Fabr.: '..................................'

Typ: '....................................'

liefern und betriebsfertig montieren
Menge: 14,000 St

**1.2.5.370 Entleerungsventil 1/2"**
Entleerungsventil 1/2"
zur Anordnung zwischen Absperrventil und Brause gem.
Krankenhausrichtlinien, Innengewinde 1/2".

Fabr. d. Planung:  Grohe
Type:  28988

Angaben des Bieters:
Hersteller:  '...............................'
Typ :  '...............................'

liefern und betriebsfertig montieren
Menge: 14,000 St

**1.2.5.380 T-Stück 1/2"**
T-Stück 1/2"
zum Anschluss an Brause- und Wannenbatterie,
Überwurfmutter 1/2", 2 Anschlüsse 1/2" zum Anschluß
des Brauseschlauches bzw. des Entleerungsventils.

Fabr. d. Planung:  Grohe
Type:  28874

Angaben des Bieters:
Hersteller:  '...............................'
Typ :  '...............................'

liefern und betriebsfertig montieren
Menge: 14,000 St

**1.2.5.390 Duschhandlauf, gerade, ohne Brausehalterstange**
Duschhandlauf, Haltegriff.gerade
- waagerecht angeordnete, Stange mit Stahl-Befestigungsrosetten
- dient im Dusch- und Wannenbereich zum Festhalten und
 Abstützen
- waagerechte Länge 1000 mm
- 88 mm tief, lichter Abstand zur Wand 55 mm,
 Stangendurchmesser 33 mm, Rosettendurchmesser 70 mm
- mit durchgehendem, korrosionsgeschütztem Stahlkern
- Montage an der Wand mit wandspezifischem Befestigungsmaterial und Rosetten von HEWI
- links- und rechtsseitig montierbar
- aus hochglänzendem Polyamid

Fabr. d. Planung:  Hewi
Art.-Nr.:  801.36.170 98
Länge:  1.000 mm

Angaben des Bieters:

Fabr.: '..................................'

Typ: '....................................'

liefern und betriebsfertig montieren
Menge: 14,000 St

**1.2.5.400 Handbrause**
Handbrause mit 3 Strahlarten (Regen, Massage und sanft) und Druckknopfumschaltung. Anschluss G 1/2", Oberfläche chrom.
Inkl. aller Klein-, Dicht- und Befestigungsmaterialien liefern und montieren.

Fabrikat der Planung:  Ideal Standard
Typ:  Idelarain Evo
Art.-Nr.:  B2231AA

Bieterangaben:

angebotenes Fabrikat: '........................................................'

angebotener Typ: '.......................................................'
Menge: 14,000 St

**1.2.5.410 Brausestange, 900 mm**
Brausestange, 900 mm
Brausehalter verstellbar mit Druckknopf
Höhenverstellbare Wandhalterung
Inklusive Fliesenausgleichsscheibe
Außenmaße (BxTxH): 103x76x944 mm
Farbe / Oberfläche: Chrom
Inkl. aller Klein- und Befestigungsmaterialien

Fabrikat der Planung:  Ideal Standard
Typ:  Idelarain
Art.-Nr.:  BE401AA

Bieterangaben:

angebotenes Fabrikat: '........................................................'

angebotener Typ: '.......................................................'

liefern und betriebsfertig montieren
Menge: 14,000 St

**1.2.5.420 Brauseschlauch, 2.000 mm**
Brauseschlauch 2000 mm Länge, Oberfläche chrom. Mit Anschluss G 1/2".

Inkl. aller Klein- und Dichtmaterialien liefern und montieren.

Fabrikat der Planung:  Ideal Standard
Typ:  Idelarain Idealflex
Art.-Nr.:  B2231AA

Bieterangaben:

angebotenes Fabrikat: '........................................................'

angebotener Typ: '.......................................................'
Menge: 14,000 St

**1.2.5.430 Bademantel/Handtuch-Wandhaken**
Einzelhaken
- rechtwinklig gebogener, zylindrischer Haken mit  Befestigungsrosette
- dient zum Aufhängen von Kleidungsstücken und anderen  Utensilien
- diebstahlgeschützt durch verdeckte Verschraubung
- 30 mm tief, Rosettendurchmesser 40 mm
- aus hochwertigem, mattem Polyamid

Fabr. d. Planung:  HEWI
Art.-Nr.:  801.90B010.98
Farbe:  weiß

Angaben des Bieters:

Fabr.: '..................................'

Typ: '....................................'

liefern und betriebsfertig montieren
Menge: 28,000 St

**1.2.5.440 Ablageschale**
Ablageschale
- längliche Schale mit flachem Boden und zwei Ablauflöchern
- Montage an der Wand mit Wandhalter
- abnehmbar
- 250 mm breit, 35 mm hoch und 115 mm tief
- aus hochglänzendem Polyamid

Fabr. d. Planung:  Hewi
Art.-Nr.:  477.03.300
Farb:  weiß

Angaben des Bieters:

Fabr.: '..................................'

Typ: '....................................'

liefern und betriebsfertig montieren
Menge: 14,000 St

**1.2.5.450 Duschhocker, H:507mm, B:489mm**
Duschhocker
- mobiler, leichter Hocker
- für den Duschbereich geeignet
- filigranes Rundrohrdesign kombiniert mit einer
 ergonomisch gewölbten Sitzfläche
- großzügige, angenehm warme Sitzfläche aus
 hochwertigem Kunststoff, leicht texturiert
- mit integrierten Griffmulden zum einfachen Hinsetzen
 und Aufstehen
- dient zum sicheren Sitzen in der Dusche
- belastbar bis 150 kg
- Eigengewicht: 5,2 kg
- 507 mm hoch, 489 mm breit
- Sitzfläche 462 mm breit
- Gestell hochwertig verchromt
- mit rutschhemmenden Fuß-Stopfen ausgerüstet
- Sitzfläche in weiß

Fabr. d. Planung:  Hewi
Art.-Nr.:  950.51.30098

Angaben des Bieters:

Fabr.: '..................................'

Typ: '....................................'

liefern und betriebsfertig montieren
Menge: 14,000 St

**1.2.5.460 Spültischbatterie**
Küchenarmatur
Einhebel-Küchenarmatur DN 15
Luftsprudler (sichtbar)
Ausladung: 228 mm
Auslaufhöhe: 143 mm
Griff aus Metall mit Rot-/Blau-Markierung
Schwenkbereich Auslauf: 360°
Schnellmontagesystem
35 mm erforderlicher Hahnlochdurchmesser
Kartusche: Ø 38 mm
Kartuschenschwenkbereich: 100°
Kartuschenübersetzung aus Edelstahl
Heißwassertemperaturbegrenzer
Norm: DIN EN 248
Lebensdauer: DIN EN 817, DIN EN 200
Geräuschverhalten DIN 4109: Gruppe 1
Gewicht: 1,211 kg
Außenmaße (BxTxH): 47x267x172 mm
Durchfluss bei 3 bar: 9 l/min
Farbe / Oberfläche: Chrom

Fabr. d. Planung:  Ideal Standard
Type:  Ceraflex
Art.-Nr.:  BC129AA

Angaben des Bieters:

Fabr.: '..................................'

Typ: '....................................'

liefern und betriebsfertig montieren
Menge: 1,000 St

**1.2.5.470 Spülentischanschluß erstellen**
bestehend aus 1 Eckventil als WAS-Ventil für zusätzlichen Spülmaschinenanschluß - Kaltwasser,
1 Eckventil für Warmwasser,
1 PVC-Geruchverschluß mit Muffenstopfen DN 50 für Abwasser,
komplett anschlußfertig.
Menge: 2,000 St

**1.2.5.480 Wand-Waschtischarmatur Personal- & Gäste-WC**
*** Bedarfsposition ohne GB
Wand-Waschtischarmatur zur Aufputzmontage, Aerosolarmer Auslauf mit Ausladung ca. 105 mm, Auslauf starr. Griff aus Metall. Kartusche mit keramischen Dichtscheiben. Kartuschenschwenkbereich ca. 100 Grad, wasser- und energiesparend. Durchfluss ca. 5 l/min. Anschluss DN 15 per S-Bögen, Abdeckung mit runden Schutzrosetten. Oberfläche chrom. Liefern und betriebsfertig montieren.

Eigenschaften
Länge:  167 mm
Höhe:  113 mm

Fabrikat der Planung:  Ideal Standard
Typ:  Ceraplus
Art.-Nr.:  BC108AA

Bieterangaben:

angebotenes Fabrikat: '........................................................'

angebotener Typ: '.......................................................'
Menge: 1,000 St

**1.2.5.490 Wand-Waschtischarmatur Hyg. Waschplatz**
Wand-Waschtischarmatur zur Aufputzmontage, mit selbstentleerendem Auslauf, zur thermischen Desinfektion geeignet. Ausladung 200 mm, Auslauf schwenkbar. Mit sequentieller Drehsicherheitskartusche und thermischer Entkopplung zwischen Warm- und Kaltwasser bei geschlossener Armtur. Thermostatfunktion, wasser- und energiesparend. Durchfluss ca. 8 l/min. Anschluss DN 15 per S-Anschluss, Abdeckung mit Schutzrosetten. Oberfläche chrom. Liefern und betriebsfertig montieren.

Eigenschaften
Breite:  ca. 400 mm
Höhe:  ca. 222 mm
Ausladung:  ca. 200 mm
Gewicht:  ca. 3,75 kg

Fabrikat der Planung:  Ideal Standard
Typ:  Ceraplus Safe SQ
Art.-Nr.:  A6692AA

Bieterangaben:

angebotenes Fabrikat: '........................................................'

angebotener Typ: '.......................................................'
Menge: 2,000 St

**1.2.5.500 Eckventil Pflegekombination**
Eckventil, DN 15 angerauhtes Gewinde zum vereinfachten Eindichten, Wandanschluss 1/2" Abgang 1/2", wassergeschützte Spindelabsperrung, Messing, mit Fettkammer und doppelter O-Ring Abdichtung ergonomischer Griff Markierung neutral ohne Wandrosette
GROHE StarLight Oberfläche

Fabr. d. Planung:  Grohe
Art.-Nr.:  22026000
Farbe:  chrom

Bieterangaben:

angebotenes Fabrikat: '........................................................'

angebotener Typ: '.......................................................'
Menge: 4,000 St

*Hinweis: Seifen-Papier-und Hygienespender*

**1.2.5.510 Präparatespender 500ml, einschl Schalenhalter**
*** Bezugsbeschreibung
Desinfektionsspender
Für die Applikation von Händedesinfektionsmitteln, Wasch-und Pflegelotionen. Für 500 ml Einwegflaschen.Gehäuse aus Aluminium mattsilber eloxiert,Betätigungshebel und Pumpe aus Edelstahl.Verstellbarer Dosierhub von ca. 0,75 bis ca. 1,5 ml.Spender sind autoklavierbar und spülmaschinenfest.Einfache Frontentnahme der Dosierpumpe möglich.
Wandhalteplatte aus unzerbrechlichem Kunststoff
inkl. Schalenhalter mit herausnehmbarer Kunststoffschale für Wandmontage

Fabr. d. Planung:  Schülke
Type:  KHK 500

Bieterangaben:

angebotenes Fabrikat: '........................................................'

angebotener Typ: '.......................................................'

liefern und betriebsfertig montieren
Menge: 30,000 St

**1.2.5.520 Präparatespender 1.000ml, einschl Schalenhalter**
*** Bedarfsposition ohne GB
*** wie Position 1.2.5.510
Type:  KHK 1000
Menge: 1,000 St

**1.2.5.530 Hygiene-Abfallbehälter**
Hygiene-Abfallbehälter
für AP.-Montage, aus Aluminium, weiß pulverbeschichtet,
mit Klappdeckel, 6 Liter, mit Spender für Wandmontage,
abnehmbar.

Fabr. d. Planung:  ingo-man
Type:  AB 6 A

Bieterangaben:

angebotenes Fabrikat: '........................................................'

angebotener Typ: '.......................................................'

liefern und betriebsfertig montieren
Menge: 15,000 St

**1.2.5.540 Auslaufventil WAS**
Geräteanschlussventil
Armaturenkombination aus Pressmessing, Absperrung
übereinander
für Trinkwasser, RV und Schlauchverschraubung,
für Trinkwasser, PN 10, Temperaturbeständig 90°C, mit
Rohrbelüfter, mit Kronengriff, liefern und montieren.

Angaben des Bieters:
Hersteller:  '...............................'
Typ :  '...............................'

liefern und betriebsfertig montieren
Menge: 2,000 St

##### 1.2.6 Brandschutzmaßnahmen

*Hinweis: Brandschutzmaßnahmen brennbare Abwasserleitungen*
Im Gebäude sind teilweise brennbare Leitungen verlegt. Die Leitungsführungen sind an erforderlichen Stellen gemäß Musterbauordnung (MBO) und Muster-Leitungsanlagen-Richtlinie (MLAR) brandschutztechnisch zu schotten. Gefordert sind geeignete Abschottungen mit Nachweisen zur Feuerwiderstandsdauer, fachgerechte Einbaumaßnahmen sowie Prüf- und Dokumentationspflichten. Der Bieter hat alle erforderlichen Maßnahmen, Nachweise und Koordinationsaufwände in sein Angebot einzubeziehen und die einschlägige Gesetzes- und Normenlage bei der Angebotsabgabe vollständig zu berücksichtigen. Abweichungen bedürfen gesonderter, schriftlicher Vereinbarung.

**1.2.6.10 Rohrschott d32-56**
*** Bezugsbeschreibung
Rohrschott zur Montage an PE- und PP-Abwasserrohren; zum Schutz vor Feuerausbreitung und Rauchausbreitung in Gebäuden. Für Rohre von DN 32 bis DN 56. Anbringung für Rohrdurchführungen in Wänden und Decken in Winkeln zwischen 0 - 90 Grad. Einsetzbar in Trockenbauwänden und Wänden in Massivbauweise.

Brandverhalten Klasse E/A1 nach EN 13501-1, Feuerwiderstandsklasse EI90-U/U nach EN 135012. Mit allgemeiner Bauartgenehmigung. Klebestreifen, Körperschalldämmung und Hinweisschild sind anzubringen. Inkl. aller Klein- und Befestigungsmaterialien liefern und montieren.

Fabrikat der Planung:  Geberit
Typ:  Rohrschott90 Plus EN
  d32-56

Bieterangaben:

angebotenes Fabrikat: '........................................................'

angebotener Typ: '.......................................................'

liefern und betriebsfertig montieren
Menge: 16,000 St

**1.2.6.20 Rohrschott d63/75**
*** wie Position 1.2.6.10
Menge: 3,000 St

**1.2.6.30 Rohrschott d110**
*** wie Position 1.2.6.10
Menge: 22,000 St

**1.2.6.40 Rohrschott d125/135**
*** wie Position 1.2.6.10
Menge: 4,000 St

**1.2.6.50 Rohrschott d160**
*** wie Position 1.2.6.10
Menge: 7,000 St

**1.2.6.60 Verpressen Durchbruch Rohrleitungen DN 50-DN 65**
*** Bezugsbeschreibung
Fachgerechtes Ausmörteln einer Rohrdurchführung durch eine Mauer-/Betonwand oder - Decke, Stärke der Fugen von 10 bis 50 mm rundherum um das Rohr. Folgende Arbeiten sind auszuführen:

- Säubern des Wand- bzw. Deckendurchbruches
- Einschalen einer Frontseite gemäß Angabe des Bauleiters
- Ausmörteln der Zwischenräume gemäß den Vorschriften mit Mörtelgruppe II oder III nach DIN 1053
- Anbringen der gemäß MLAR erforderlichen Aufkleber
für den Nachweis des fachgerechten Einbaus der
Brandschutzdurchführungen neben der Rohrtrasse.

Für die Durchmesser: DN 50 bis DN 65
Menge: 16,000 St

**1.2.6.70 Verpressen Durchbruch Rohrleitungen DN 70**
*** wie Position 1.2.6.60
Fachgerechtes Ausmörteln einer Rohrdurchführung

wie zuvor beschrieben, jedoch:
Für Durchmesser DN 70
Menge: 3,000 St

**1.2.6.80 Verpressen Durchbruch Rohrleitungen DN 100**
*** wie Position 1.2.6.60
Für Durchmesser DN 100
Menge: 22,000 St

**1.2.6.90 Verpressen Durchbruch Rohrleitungen DN 125**
*** wie Position 1.2.6.60
Für Durchmesser DN 125
Menge: 4,000 St

**1.2.6.100 Verpressen Durchbruch Rohrleitungen DN 150**
*** wie Position 1.2.6.60
Für Durchmesser DN 150
Menge: 7,000 St

*Hinweis: Brandschutzmaßnahmen nichtbrennbare Leitungen*
Im Gebäude sind brennbare und nichtbrennbare Leitungen verlegt. Die Leitungsführungen sind an erforderlichen Stellen gemäß Musterbauordnung (MBO) und Muster-Leitungsanlagen-Richtlinie (MLAR) brandschutztechnisch abzuschotten. Gefordert sind geeignete Abschottungen mit Nachweisen zur Feuerwiderstandsdauer, fachgerechte Einbaumaßnahmen sowie notwendige Prüf- und Dokumentationspflichten. Der Bieter hat alle erforderlichen Maßnahmen, Nachweise und Koordinationsaufwände in sein Angebot einzubeziehen und die einschlägige Gesetzes- und Normenlage bei der Angebotsabgabe vollständig zu berücksichtigen. Abweichungen bedürfen gesonderter, schriftlicher Vereinbarung.

**1.2.6.110 Rohrdurchführung DN 12**
*** Bezugsbeschreibung
Rohrdurchführung als Dämmschale. Aus nichtbrennbarer Mineralwolle, ummantelt mit gitternetzverstärkter Aluminiumfolie. Schmelzpunkt > 1000° C, Baustoffklasse A2 gem. DIN 4102-1.

Nenndurchmesser:  DN 12
Innendurchmesser:  15 mm
Dämmstärke:  22,5 mm

Einbau in nichttragende, raumabschließende, Trennwände in Metallständerbauweise oder in massive Wände aus Mauerwerk; Bauteilstärke mind. 100 mm  bis 3,5 m Höhe.

Der Einbau erfolgt in Rechteck-Öffnungen oder Kernbohrungen; verbleibende Spalte sind holhraumfüllend gem. der Zulassung zu verschließen. Ein Einbau ohne Mindestabstand zu anderen Abschottungen ist entsprechend der abP-Anwendbarkeitsnachweise zulässig.

Das Kennzeichnungsschild ist nach Fertigstellung der Arbeiten in der Nähe der Abschottung anzubringen.

Liefern und inkl. aller erforderlichen Klein- und Befestigungsmaterialien montieren.

Fabrikat der Planung:  Rockwool
Typ:  Conlit 150 U
  DN 12

Bieterangaben:

angebotenes Fabrikat: '........................................................'

angebotener Typ: '.......................................................'
Menge: 22,000 St

**1.2.6.120 Rohrdurchführung DN 15**
*** wie Position 1.2.6.110
Nenndurchmesser:  DN 15
Innendurchmesser:  18 mm
Dämmstärke:  21 mm
Menge: 25,000 St

**1.2.6.130 Rohrdurchführung DN 20**
*** wie Position 1.2.6.110
Nenndurchmesser:  DN 20
Innendurchmesser:  22 mm
Dämmstärke:  19 mm
Menge: 25,000 St

**1.2.6.140 Rohrdurchführung DN 25**
*** wie Position 1.2.6.110
Nenndurchmesser:  DN 25
Innendurchmesser:  28 mm
Dämmstärke:  26 mm
Menge: 20,000 St

**1.2.6.150 Rohrdurchführung DN 32**
*** wie Position 1.2.6.110
Nenndurchmesser:  DN 32
Innendurchmesser:  35 mm
Dämmstärke:  22,5 mm
Menge: 20,000 St

**1.2.6.160 Rohrdämmung weiterführend DN 12**
*** Bezugsbeschreibung
Rohrdämmschale, als brandschutztechnisch notwendige weiterführende Dämmung vor und hinter einer Brandschutzdurchführung. Aus nichtbrennbarer Mineralwolle, ummantelt mit gitternetzverstärkter Aluminiumfolie. Schmelzpunkt > 1000° C, Baustoffklasse A2L-s1 gem. DIN 13501-1.

Nenndurchmesser:  DN 12
Innendurchmesser:  15 mm
Dämmstärke:  20 mm

Der Einbau erfolgt an Brandschutzdurchführungen beidseitig mit einer Länge von je 1 Meter  bis 3,5 m Höhe. Ein Einbau ohne Mindestabstand zu anderen Abschottungen bzw. weiterführenden Dämmungen ist entsprechend der abP-Anwendbarkeitsnachweise zulässig.  Fixierung mit verzinktem Bindedraht; etwa 0,6 mm Durchmesser, ca. 6-8 Windungen pro lfd. Meter.

Liefern und inkl. aller erforderlichen Klein- und Befestigungsmaterialien montieren.

Fabrikat der Planung:  Rockwool
Typ:  Rockwool 800

Bieterangaben:

angebotenes Fabrikat: '........................................................'

angebotener Typ: '.......................................................'
Menge: 22,000 St

**1.2.6.170 Rohrdämmung weiterführend DN 15**
*** wie Position 1.2.6.160
Nenndruchmesser:  DN 15
Innendruchmesser:  18 mm
Dämmstärke:  20 mm
Menge: 25,000 St

**1.2.6.180 Rohrdämmung weiterführend DN 20**
*** wie Position 1.2.6.160
Nenndruchmesser:  DN 20
Innendruchmesser:  22 mm
Dämmstärke:  20 mm
Menge: 25,000 St

**1.2.6.190 Rohrdämmung weiterführend DN 25**
*** wie Position 1.2.6.160
Nenndruchmesser:  DN 25
Innendruchmesser:  28 mm
Dämmstärke:  30 mm
Menge: 20,000 St

**1.2.6.200 Rohrdämmung weiterführend DN 32**
*** wie Position 1.2.6.160
Nenndruchmesser:  DN 32
Innendruchmesser:  35 mm
Dämmstärke:  30 mm
Menge: 20,000 St

**1.2.6.210 Verpressen Durchbruch Rohrleitungen DN 12 -15**
*** Bezugsbeschreibung
Fachgerechtes Ausmörteln einer Rohrdurchführung durch eine Mauer-/Trockenbau-/Betonwand oder - Decke. Stärke der Fugen von 10 bis 50 mm rundherum um das Rohr. Verwendung von Mörtel nach DIN 18580, Klasse M10, für Klassifizierung EI 30 nach DIN 13501-3, beidseitig geprüft nach DIN EN 1366-2.

Zusätzlich Anbringen der gemäß MLAR erforderlichen Aufkleber für den Nachweis des fachgerechten Einbaus der
Brandschutzdurchführungen neben der Rohrtrasse.

Für die Durchmesser: DN 12 bis DN 15
Menge: 50,000 St

**1.2.6.220 Verpressen Durchbruch Rohrleitungen DN 20 -25**
*** wie Position 1.2.6.210
Für die Durchmesser: DN 20-DN 25
Menge: 20,000 St

**1.2.6.230 Verpressen Durchbruch Rohrleitungen DN 32 -40**
*** wie Position 1.2.6.210
Für die Durchmesser: DN 32 - DN 40
Menge: 5,000 St

##### 1.2.7 Pflegekombinationen

*Hinweis: Arbeitsraum Unrein, Baulänge 3.547 mm*
Arbeitsraum Unrein

**1.2.7.10 Ausguss mit Randspülung**
Randspülung über eingebautem Tank und Pumpensystem, netzgetrennt nach DIN EN 1717, Ø Abfluss DN 70
bestehend aus:
- Ausgussplatte mit Trichterbecken
- Trichterbecken Ø 363 mm, DN 75, inkl. Eimerrost  und Sieb.
Ausgussunterschrank mit angeschraubter Tür
stabile selbsttragende Konstruktion ohne Boden und ohne Rückwand, Tür doppelwandig, 27mm dick und schalldämmend isoliert
Spritzwand hinten B/TH:  450x20x300 mm
Umlaufender, stabiler Sockelrahmen, 100 mm hoch

einschl.Gitterrost für Ausguss

Abmessungen: B/TH: 450x570x600 mm

Fabr. d.  Planungt:  Arjo
Art.-Nr.::  SLPBD011DE

Angaben des Bieters:

Fabr.: '..................................'

Typ: '....................................'

liefern und betriebsfertig montieren
Menge: 1,000 St

**1.2.7.20 Tischplatte mit Einweich- und Handwaschbecken**
Tischplatte mit Handwaschbecken

Materialdicke 1,5 mm, allseitig 37 mm abgekantet,
mit Wulstrand umlaufend, vordere Längsseite mit Abtropfkante, mit Spanplatte V100 wasserfest verleimt und mit einem Schutzanstrich versehen, nahtlos eingeschweißt ein Einweichbecken.

Abmessungen: B/T/H:  2617 x 600 x 30 mm

Abmessungen Einweichbecken
BxTxH: 500/400/300 mm

Abmessungen Handwaschbecken
BxTxH: 370/370/150 mm
Ø Abfluss DN 50

Fabr. d.  Planungt:  Arjo
Art.-Nr.::  SRC11100900-1

Angaben des Bieters:

Fabr.: '..................................'

Typ: '....................................'

liefern und betriebsfertig montieren
Menge: 1,000 St

**1.2.7.30 Unterschrank mit 2 Flügeltüren**
Unterschrank mit 2 Flügeltüren

Materialdicke 1,0 mm, stabile selbsttragende Konstruktion, 3-seitig geschlossen, Grundboden exakt eingebaut und abgedichtet, Seitenwände und Flügeltür doppelwandig mit EPS-Platten ausgesteift und schalldämmend isoliert, bedienseitig mit 2 Flügeltüren, doppelwandig, 25 mm dick, mit umlaufender Gummidichtung und justierbaren, selbst zuhaltenden Weitwinkelschrnieren, Öffnungswinkel 165° bis 120°, mit Bügelgriffen aus Edelstahl, Ecken verschweißt und verschliffen,
1 Zwischen-boden, höhenverstellbar.

Sockel:
Umlaufender, stabiler Sockelrahmen, in Abkantbauweise 100 mm hoch, mit integrierter Nivelliereinrichtung (Stellschrauben).

einschl. Blende für Unterschrank

Abmessungen (BxTxH): 900x480x870 mm

Fabr. d.  Planungt:  Arjo
Art.-Nr.::  81209002

Angaben des Bieters:

Fabr.: '..................................'

Typ: '....................................'

liefern und betriebsfertig montieren
Menge: 2,000 St

**1.2.7.40 Unterschrank mit 1 Flügeltür**
Unterschrank mit 2 Flügeltüren

Materialdicke 1,0 mm, stabile selbsttragende Konstruktion, 3-seitig geschlossen, Grundboden exakt eingebaut und abgedichtet, Seitenwände und Flügeltür doppelwandig mit EPS-Platten ausgesteift und schalldämmend isoliert, bedienseitig mit 2 Flügeltüren, doppelwandig, 25 mm dick, mit umlaufender Gummidichtung und justierbaren, selbst zuhaltenden Weitwinkelschrnieren, Öffnungswinkel 165° bis 120°, mit Bügelgriffen aus Edelstahl, Ecken verschweißt und verschliffen,
1 Zwischen-boden, höhenverstellbar.

Sockel:
Umlaufender, stabiler Sockelrahmen, in Abkantbauweise 100 mm hoch, mit integrierter Nivelliereinrichtung (Stellschrauben).

einschl. Blende für Unterschrank

Abmessungen (BxTxH): 600x480x870 mm

Fabr. d.  Planungt:  Arjo
Art.-Nr.::  81209003

Angaben des Bieters:

Fabr.: '..................................'

Typ: '....................................'

liefern und betriebsfertig montieren
Menge: 1,000 St

**1.2.7.50 Reinigungs- und Desinfektionsgerät**
Reinigungs- und Desinfektionsgerät, freistehend, zur Restentleerung, Reinigung und thermischen Desinfektion von Steckbecken, Urinflaschen, Nachtstuhleimern etc.

Erfüllt die Anforderungen der DIN EN ISO 15883-1 und 15883-3, der EN 61010-1 und EN 61010-2-040, DIN EN ISO 9001, DIN EN ISO 13485, SEMKO, DVGW und EMC, ist eigensicher gemäß DIN EN 1717 gegen ein eventuelles Rückfließen von Schmutzwasser in das Trinkwassernetz und entspricht der Richtlinie 93/42 EWG bezüglich medizinischer Geräte der Klasse II a.

Das Grundgestell, die Verkleidung und die obere Abdeckung sind aus Edelstahl, Werkstoff 1.4301 geschliffen 240 Korn. Die Abdeckung um das Bedienfeld, sowie der Türgriff bestehen aus PC/ABS (Polycarbonat/ABS).

Die Spülkammer und Kammertür sind aus Edelstahl, Werkstoff 1.4404. Das Türdichtungssystem verhindert das Austreten von Dampf und Wasser während des Programmablaufs. Die Isolierung ist so ausgelegt, dass die Außentemperatur der Tür an keiner Stelle 38º C erreicht, ein sicherer Schutz gegen Verbrennungen.

Das HMI-Display ermöglicht Anzeigen und Zustandsmeldungen im Klartext und eine einfache Bedienung. Das Display erfasst insgesamt 2 Zeilen mit jeweils 20 Zeichen.
Anzeigemöglichkeiten:
Temperatur / A0-Wert / Restlaufzeitanzeige
Direktwahltasten für 3 aus insgesamt 20 verfügbaren Programmen:
- P1 Urinflaschen
- P2 Bettpfannen und Steckbecken
- P3 Intensivprogramm

Automatischer Programmablauf: Entleeren, Reinigen, Desinfizieren. Optimale Geräteauslastung durch Universalhaltersystem. Gleichzeitiges Reinigen von Urinflaschen und Steckbecken oder Nachtstuhleimer möglich.

Sicherer Schutz vor Verkalkung des Dampferzeugers durch serienmäßige Wasserenthärtungs-/ Klarspüleinrichtung mit 1 Dosierpumpe.
Die neuentwickelten Reinigungsdüsen sind als 9 feste+2 rotierende Sprühdüsen so angeordnet, dass eine effektive Reinigung gewährleistet ist.

Durch den Universalhalter aus Edelstahl, Werkstoff 1.4301, können gleichzeitig folgende Behälter entleert, gereinigt und thermisch desinfiziert werden:

- 1 Urinflasche + 1 Steckbecken mit Deckel oder
- 1 Eimer mit Deckel oder
- 3 Urinflaschen

PSD-Pipe System Disinfection
Die schnelle Desinfektion durch alle festen und rotierenden Düsen hat den einzigartigen Vorteil, dass das gesamte Rohr- und Düsensystem bei jedem Zyklus mit desinfiziert und so das Risiko einer Kontamination eliminiert wird. Der Dampf wird gleichzeitig durch sämtliche Düsen in die Spülkammer geleitet und heizt das Spülgut schnell auf. Gleichzeitig wird das Düsensystem desinfiziert. Diese Methode sorgt für sichere, schnelle Desinfektion bei geringem Energieverbrauch.

A0-Wert-kontrollierter Prozess
Der A0-Wert lässt sich auf 60 oder 600 und bis 3000 einstellen, um die Wirkung gegen hitzeresistente Mikroorganismen zu erhöhen. Darüber hinaus lässt sich die Desinfektionsphase über die Zeit und Temperatur oder den gewählten A0-Wert einstellen.

Rückkühlungsgebläse
Die Rückkühlung erfolgt mit einem HEPA-Filter (H13) zur Kühlung des Spülgutes nach der Desinfektionsphase. Es besteht die Möglichkeit einer zusätzlichen Rückkühlungsphase nach Prozessende.

Dosierpumpe für Reiniger
Fügt dem Spülgang durch eine 2. Dosierpumpe automatisch Reinigungsmittel hinzu. Arjo kann nachweisen, dass das Bakterium C. Difficile durch den Einsatz von Reinigungsmittel eliminiert wird und bestätigt dies mit einem offiziellen Zertifikat.

Geräteinaktivitätswarnung und Auto Start
War das Reinigungs- und Desinfektionsgerät 72 Stunden inaktiv, startet das Gerät automatisch einen Desinfektionsprozess.

Schnittstelle RS 232 zur Datenübertragung

Gerätevertiefung 450/40/1267mm (B/T/H)

Technische Daten
Abmessungen (BxTxH):  450 x 580 x 1320 mm
Gewicht:  100 Kg
Ablaufanschluss:  Boden/Wand Ø 90 oder 110 mm
Wasseranschluss:  Druck 1-8 bar
  15mm,
Durchflussmenge  > 0,3 l/s
Stromversorgung:  230V/1N/50 HZ, 1x16A, 3KW
Geräuschpegel:  53 dB(A)
  gemäß EN ISO 3747:2000
Max. Außentemperatur:  40Cº
Leistung:  0,16 kWh/Zyklus
Wasserverbrauch:  P1 11l±10%/Zyklus
  P2 18l±10%/Zyklus
  P3 25l±10%/Zyklus

Fabr. d.  Planungt:  Arjo
Typ:  Tornado Standgerät
Modell:  FD1800DE06W-KIT

Angaben des Bieters:

Fabr.: '..................................'

Typ: '....................................'

liefern und betriebsfertig montieren
Menge: 1,000 St

**1.2.7.60 Steckbecken und Urinflaschen-Paneel**
Steckbecken und Urinflaschen-Paneel
Flat Design

Korpus aus Edelstahl Werkstoff 1.4301, alle sichtbaren Teile geschliffen 240 Korn, mit CNS Bügelhalterung für waagerechte Steckbeckenlagerung, mit CNS Aufsteckbügel für Urinflaschen, mit Boden als Abtropffläche. Kann mit 2 Steckbecken und 3 Urinflaschen bestückt werden.

Abmessungen (BxTxH): 900 x 350 x 770 mm

Fabr. d.  Planungt:  Arjo
Art.-Nr.:  81139000

Angaben des Bieters:

Fabr.: '..................................'

Typ: '....................................'

liefern und betriebsfertig montieren
Menge: 1,000 St

**1.2.7.70 Wandhängeschrank, Edelstahl**
Wandhängeschrank, Edelstahl
Chromnickelstahlbleche in der Werkstoff-Nr. 1.4301, Oberflächen in Korn 320 seidenmatt geschliffen, 2 x 1,0 bis 2,0 mm.

Wandschrank:
stabiler, doppelwandiger, mit Wabenmaterial ausgesteifter und entdröhnter Möbelkorpus mit aufgesetztem, doppelwandigen Boden und doppelwandiger Decke.

Türen:
in doppelwandiger, mit Wabenmaterial versteifter Schalenbauweise, mit umlaufendem Dichtungsprofil. Alle Ecken verschweißt und verschliffen. Die Türen sind mit stabilen, breiten Bügelgriffen ausgestattet und mit selbst-schließenden, 2-dimensionalen und justierbaren Weitwinkelscharnieren mit dem Korpus verbunden. Öffnungswinkel ca. 180.

Abmessungen (BxTxH): 900x383x770 mm

Fabr. d.  Planungt:  Arjo
Art.-Nr.::  81219000

Angaben des Bieters:

Fabr.: '..................................'

Typ: '....................................'

liefern und betriebsfertig montieren
Menge: 1,000 St

**1.2.7.80 Anschluss Reinigungs- und Desinfektionsautomat**
Trinkwasser- und abwasserseitiger Anschluss beigestellter Reinigungs- und Desinfektionsautomaten. Verbindung der angelieferten und ausgerichteten Geräte an das neu erstellte Trinkwasser- und Abwassernetz. Inkl. aller Klein-, Dicht- und Befestigungsmaterialien. Schnittstellen zu anderen Gewerken und Termine sind eigenständig und mit der Fachbauleitung zu koordinieren.

Anschluss Trinkwasser:  DN 15
Anschluss Abwasser:  DN 100
Menge: 1,000 St

**1.2.7.90 Dosiergerät für Flächendesinfektion**
Mikroprozessorgesteuertes Gerät zur automatischen Herstellung von gebrauchsfertigen, Desinfektionsmittellösungen. Wandmontage über einem Spülbecken; inkl. Anschluss an die Wasserleitung 3/8" Außengewinde an der Unterseite des Geräts. Gehäuse aus Edelstahl, Sauglanze aus Kunststoff. Elektro-Anschluss per Schuko-Stecker. Inkl. aller Klein-, Dicht- und Befestigungsmaterialien liefern und betriebsfertig montieren.

Abmessungen & Technische Daten
Breite x Tiefe x Höhe:  51 x 18 x 57,8 cm
Abgabemenge:  7 Liter/Minute
Netzspannung:  AC 230 V - 50 Hz
Leistung:  75 Watt
Wasseranschluss:  3/8" Außengewinde

Fabrikat der Planung:  Schülke & Mayr GmbH
Typ:  dosit des

Bieterangaben:

angebotenes Fabrikat: '........................................................'

angebotener Typ: '.......................................................'
Menge: 2,000 St

##### 1.2.8 Feuerlöschanlagen

**Ausführungsbeschreibung 19 Edelstahlrohr 1.4521**
*Edelstahlrohr 1.4521*
Rohrleitungen aus Edelstahl nach DIN EN 10088 für Löschwasseranlagen nach DIN 14462 und DIN 1988-600.  Rohre und Verbindungsstücke im Systemverbund mit Systemzulassung. Produkt mit Eignungsnachweis des Herstellers. Rohrleitungen in Stangen, aus nichtrostendem Chrom-Molybdän-Titan-Stahl Werkstoff-Nr.: 1.4521 oder 1.4401 in den Außendurchmessern 54-64 mm; Druckstufe PN 16.

Herstellen der Verbindung durch Pressen nach DVGW W 534 mit Pressverbindern aus Edelstahl. Pressverbinder mit FKM-Dichtung und Prüfsicherheit bei unverpressten Verbindungsstellen.
Der für Pressverbinder nach DIN 14462 erforderliche Eignungsnachweis für Trockensprinkleranlagen PN16 nachzuweisen.
Die Verlegung der Rorhleitungen erfolgt  an bzw. innerhalb der aussenliegenden Fluchtreppe des Gebäudes.

Fabrikat der Planung:  Viega
Typ:  Sanpress Inox / XL

Bieterangaben:

angebotenes Fabrikat: '........................................................'

angebotener Typ: '.......................................................'

liefern und betriebsfertig montieren

**1.2.8.10 Edelstahlrohr DN 50, 54 x 1,5**
*** gemäß Ausführungsbeschreibung 19
Edelstahl-Rohr, DN 50, da*s = 54 x 1,5 mm.
Dichtelemente FKM
Menge: 10,000 m

**1.2.8.20 Edelstahlrohr DN 65, 64 x 2,0**
Edelstahl-Rohr, DN 65, da*s = 64 x 2,0 mm.
Menge: 5,000 m

**1.2.8.30 Edelstahlrohr DN 80, 88,9 x 2,0**
*** gemäß Ausführungsbeschreibung 19
Edelstahl-Rohr, DN 80, da*s = 88,9 x 2,0 mm.
Menge: 4,000 m

**1.2.8.40 Reduzierstück Edelstahl DN 65/DN 50**
Reduzierstück, mit einseitiger Pressmuffe und Einsteckende, in allen Größen, Einsteckdimension DN 65; Pressanschluss DN 50
Menge: 1,000 St

**1.2.8.50 Reduzierstück Edelstahl DN 80/DN 50**
*** gemäß Ausführungsbeschreibung 19
Reduzierstück, mit einseitiger Pressmuffe und Einsteckende, in allen Größen, Einsteckdimension DN 80; Pressanschluss DN 50.
Menge: 1,000 St

**1.2.8.60 Reduzierstück Edelstahl DN 80/DN 65**
Reduzierstück, mit einseitiger Pressmuffe und Einsteckende, in allen Größen, Einsteckdimension DN 80; Pressanschluss DN 65
Menge: 1,000 St

**1.2.8.70 Bogen 90° Edelstahl DN 50/AD 54mm**
*** gemäß Ausführungsbeschreibung 19
Bogen als Pressfitting für Rohrleitungen aus Edelstahl; Nenngröße DN 50 (AD 54 mm), 90°
Menge: 4,000 St

**1.2.8.80 Bogen 90° Edelstahl DN 65/AD 64mm**
*** gemäß Ausführungsbeschreibung 19
Bogen als Pressfitting für Rohrleitungen aus Edelstahl; Nenngröße DN 65 (AD 64 mm), 90°
Menge: 3,000 St

**1.2.8.90 Bogen 90° Edelstahl DN 80/AD 88,9mm**
*** gemäß Ausführungsbeschreibung 19
Bogen als Pressfitting für Rohrleitungen aus Edelstahl; Nenngröße DN 80 (AD 88,9 mm), 90°
Menge: 2,000 St

**1.2.8.100 Muffe Edelstahl DN 50/AD 64mm**
*** gemäß Ausführungsbeschreibung 19
Muffe als Pressfitting für Rohrleitungen aus Edelstahl; Nenngröße DN 50 (AD 54 mm).
Menge: 3,000 St

**1.2.8.110 Muffe Edelstahl DN 65/AD 64mm**
*** gemäß Ausführungsbeschreibung 19
Muffe als Pressfitting für Rohrleitungen aus Edelstahl; Nenngröße DN 65 (AD 64 mm).
Menge: 3,000 St

**1.2.8.120 Muffe Edelstahl DN 80/AD 88,9mm**
*** gemäß Ausführungsbeschreibung 19
Muffe als Pressfitting für Rohrleitungen aus Edelstahl; Nenngröße DN 80 (AD 88,9 mm).
Menge: 2,000 St

**1.2.8.130 Abzweig rechtwinklig DN 65**
*** gemäß Ausführungsbeschreibung 19
T-Stück / Abzweig rechtwinklig, mit allseitigen Pressmuffen, 90°, Hauptleitung DN 65 (AD 64 mm).
Menge: 1,000 St

**1.2.8.140 Abzweig rechtwinklig DN 80**
*** gemäß Ausführungsbeschreibung 19
T-Stück / Abzweig rechtwinklig, mit allseitigen Pressmuffen, 90°, Hauptleitung DN 80 (AD 88,9 mm).
Menge: 1,000 St

**1.2.8.150 Übergangsstück DN 50 / 2"**
*** gemäß Ausführungsbeschreibung 19
Übergangsstück mit R-Gewinde (außen und innen) und einseitigem Pressanschluss, aus Messing, verschiedene Größen, Pressanschluss DN 50, Gewindeanschluss 2".
Menge: 2,000 St

**1.2.8.160 Be- und Entlüfter DN 50**
Be und Entlüfter, DN 50, PN 16
nach DIN 14463 3 zur automatischen Be- und Entlüftung von Zubringer und Versorgungsleitungen, Löschwasserleitungen
TROCKEN nach DIN 14462.
Ausführung aus Messing, eine Kammer,
Schwimmer aus geschäumtem Vollkunststoff, Dichtungen Perbunan, Gewindeanschluss nach DIN, für senkrechte Montage
Fabrikat der Planung:  FSG
Typ:  BEV DN50

Bieterangaben:

angebotenes Fabrikat: '........................................................'

angebotener Typ: '.......................................................'

liefern und betriebsfertig montieren
Menge: 1,000 St

**1.2.8.170 Rohraufhängung Stahl verz. DN 50**
*** Bezugsbeschreibung
Rohraufhängung, aus Stahl, verzinkt, mit schalldämmenden Einlagen aus EPDM, Anforderungen entsprechend DIN 4109, Temperaturbereich -40 °C bis +100 °C, Brandverhalten nach DIN 4102: Klasse B2. Befestigung über Gewindestäbe, an bauaufsichtlich zugelassenen Dübeln für Brandschutzanlagen. Rechnerische Zugfestigkeit max. 500 N. Befestigung einer Löschwasserleitung DN 50, liefern und montieren.
Menge: 10,000 St

**1.2.8.180 Rohraufhängung Stahl verz. DN 65**
*** wie Position 1.2.8.170
Rohraufhängung, aus Stahl
Für Rohrleitung DN 80
Menge: 10,000 St

**1.2.8.190 Rohraufhängung Stahl verz. DN 80**
*** wie Position 1.2.8.170
Rohraufhängung, aus Stahl
Für Rohrleitung DN 80
Menge: 4,000 St

**1.2.8.200 Löschwasser-Entnahmeschrank, Aufputz**
Löschwasser Entnahme Garnitur nach DIN 14461.2
Entnahme Garnitur nach DIN bestehend aus:
1x Entnahmearmatur DIN 14461.5
Mit folgenden Teilen:
  1xVerschraubung DN 501 Kugelhahn DN 50 mit
  schwenkbarem Krümmer DN 50
  1x Festkupplung DIN 14307 C
  1x Blindkupplung DIN 14311 C mit Kette
  1x Schrank

Aufputzschrank
340 x 440 x 140 B x H x T
aus Stahlblech gekantet und verschweißt
mit einer in den Rahmen einschlagenden Tür, 180 Grad öffnend, mit verschraubten Scharnieren 60 hoch, Tür auswechselbar
Verschluss DIN 14925 für Feuerwehrbeil und Hydrantenschlüssel
alle Stahlteile Ral 3001 beschichtet
Wasseranschlussbohrung Mitte Seitenwand 70 von vorne,rechts und links verwendbar
Beschilderung:
1x Schild „Steigleitung trocken für Feuerwehr“ DIN 4066.2 210 x 74 B x H, Selbstklebefolie
1x Installationsanweisung 194.3 x

Fabrikat der Planung:  FSG
Typ:  Modell 320, Bauart C

Bieterangaben:

angebotenes Fabrikat: '........................................................'

angebotener Typ: '.......................................................'

liefern und betriebsfertig montieren
Menge: 1,000 St

**1.2.8.210 Personal für Sachkundigenabnahme**
*** Bedarfsposition ohne GB
Nach Fertigstellung bzw. nach einer wesentlichen Änderung der Feuerlösch-Anlage ist eine Inbetriebnahme und eine Abnahmeprüfung durch einen Sachkundigen gem. den Anforderungen der Landesbauordnung. Für die Prüfung ist entsprechendes Fachpersonal des Erbauers beizustellen und nachfolgende Dokumente sind vorzulegen:

- Bauauflagen/Brandschutzkonzept
- Planungsgrundlagen nach der Norm DIN 14462
- Kontrollbuch
- Spül- und Druckprotokolle
Menge: 1,000 psch

**1.2.8.220 Vlies-Schlauch zur Rohrdämmung DN 80**
Vlies-Schlauch zur Rohrdämmung inkl. Dampfsperre. Ummantelt mit Folie aus LDPE. Brandverhalten Klasse B2 gem. DIN 4102. Stärke des Dichtvlies ca. 3 mm; für Rohrleitung DN 80.

Liefern und inkl. erforderlicher Klein- und Befestigungsmaterialien, wie z.B. Klebeband an Rohrleitung montieren.
Menge: 1,000 m

**1.2.8.230 Vlies-Schlauch zur Rohrdämmung DN 50**
Vlies-Schlauch zur Rohrdämmung inkl. Dampfsperre. Ummantelt mit Folie aus LDPE. Brandverhalten Klasse B2 gem. DIN 4102. Stärke des Dichtvlies ca. 3 mm; für Rohrleitung DN 50.

Liefern und inkl. erforderlicher Klein- und Befestigungsmaterialien, wie z.B. Klebeband an Rohrleitung montieren.
Menge: 1,000 m

##### 1.2.9 Besondere Leistung

**1.2.9.10 Dichtheits- und Belastungsprüfung**
Trockene Dichtheits- und Belastungsprüfung bestehend aus:

Dichtheitsprüfung nach DIN EN 806-4, VDI 6023 und ZVSHK Merkblatt mit ölfreier Druckluft, mit mindestens 150 hPa (150 mbar). Nach Erreichen des Prüfdrucks muss bei einem Leitungsvolumen von bis zu 100 Liter die Prüfzeit mindestens 120 Minuten betragen. Bei Anlagen grösser 100 Liter verlängert sich die Prüfzeit pro 100 Liter um jeweils 20 Minuten.

Belastungsprüfung mit maximal 0,3 MPa (3 bar) Prüfdruck bei Nennweiten bis DN 50 und maximal 0,1 MPa (1 bar) Prüfdruck bei Nennweiten grösser DN 50. Nach Erreichen des Prüfdrucks muss die Prüfzeit mindestens 10 Minuten betragen.

Nach Abschluss der Druckprobe ist vom verantwortlichen Fachunternehmer ein Druckprobenprotokoll zu erstellen, in dem eine Bewertung entsprechend dem verwendeten Werkstoff und dem zulässigen Druckabfall enthalten ist. Die Dichtheit der Anlage muss gegeben und protokolliert sein und ist dem AG zu bestätigen.
Menge: 2,000 St

**1.2.9.20 Desinfektion und Spülen**
Desinfektion und Spülen der installierten Trinkwasserleitung nach DIN EN 806-4 und DVGW W 557 einschl. Gestellung der dazu erforderlichen Geräte und Betriebsstoffe sowie anschließender Protokollierung in folgender Ausprägung:

- Thermische Desinfektion zur Legionellenbekämpung und Inaktivierung weiterer Mikroorganismen nach DVGW W 551 und W 557.

- Spülung der Trinkwasser-Installation mit Wasser zur Entfernung von Schmutzpartikeln nach DIN 1988-200.

Länge: ca. 2000,0 m, Nennweite der Verteilleitung: DN 15 - 50 Anzahl der Entnahmestellen: 254 Stück

Die Reinigung und Desinfektion der Trinkwasseranlage erfolgt gemäß gültiger und anerkannter Richtlinien erst kurz vor Inbetriebnahme der Einzel- oder Gesamtanlage. Das Spülen und Reinigen abschnittsweiser Anlagenteile ist mit der Fachbauleitung abzustimmen und zu protokollieren.
Menge: 1,000 psch

**1.2.9.30 Wasserprobe zum Nachweis**
Wasserprobe nach § 42 TrinkwV zum Nachweis der einwandfreien mirkrobiologischen Beschaffenheit des Trinkwassers der Gebäudeinstallation. Zu erbringen sind alle Untersuchungspflichten gemäß der Trinkwasserverordnung (TrinkwV) in der aktuell gültigen Fassung zum Zeitpunkt der Leistungsausführung in folgendem Umfang:

- Systemische Untersuchung. Probenahme nach DIN EN ISO 19458 an entsprechenden Probenahmearmaturen in Warm- und Kaltwasser.
- Zufälligkeitsuntersuchung. Probenahme nach DIN EN ISO 19458 an entsprechenden Probenahmearmaturen in Warm- und Kaltwasser.

Die Wasserproben sind in der Gebäudeinstallation nach Vorgaben der Bauleitung in Abstimmung mit dem zuständigen Gesundheitsamt zu entnehmen. Einschl. aller erforderlichen Kleinmaterialien und Betriebsmittel. Die Untersuchung auf mikrobielle und chemische Parameter erfolgt durch ein akkreditiertes Labor.
Menge: 1,000 St

**1.2.9.40 Bezeichnungsschild**
Bezeichnungsschild, Farbe und Beschriftung nach Angaben
des AG, aus Schicht-Pressstoff mit Kunststoffabdeckung,
Beschriftung zweizeilig, gedruckt, Höhe 52 mm, Breite
100 mm, Befestigung mit Schildträger aus verzinktem
Stahl, Halter und Spannband.
Menge: 30,000 St

**1.2.9.50 Erstellen von Werk- und Montageplänen**
Erstellen von Werkplänen zur Vorlage und Freigabe beim Ingenieurbüro, in 2-facher Ausfertigung, in Papierform, sowie in digitaler Form.
Sämtliche Pläne sind mind. 4 Wochen vor Montagebeginn dem Ingenieurbüro zur Freigabe vorzulegen.
Menge: 1,000 psch

**1.2.9.60 Revisionsunterlagen**
Die Revisionsunterlagen sind grundsätzlich zwei Wochen vor der Abnahme der Anlage zu übergeben, und zwar insgesamt 1-fach, zusätzlich Zeichnungsunterlagen auf CD ROM oder USB-Stick im DWG- und PDF-Format.

Nachfolgende Revisionsunterlagen sind zu übergeben:

Revisionszeichnungen entspr. dem tatsächlich installierten Stand der Anlage, mit eingetragenen Hauptmaßen zum Baukörper
Wartungs- und Bedienungsanweisungen für alle Anlagenteile, mit einer Checkliste über der regelmäßig durchzuführenden Wartungsarbeiten, unter Angabe der jeweiligen Wartungsintervalle
Ersatzteillisten für alle Anlagenteile, die einem natürlichen Verschleiß unterliegen, ferner generell für alle Maschinenteile, und zwar mit Angabe des Herstellers und der Artikel-/ Bestellnr. des Herstellers
Grundrisszeichnung(en) im Maßstab 1:50 mit Eintragung aller Bauteile und deren Benennung.

Das Fehlen und/oder die fehlerhafte Darstellung eines Teiles oder sämtlicher Revisionsunterlagen berechtigen den Auftraggeber, die Abnahme zu verweigern. Für sämtliche auftretenden Schäden und/oder Folgekosten ist der Auftragnehmer haftbar.
Sollten die Revisions- und Dokumentationsunterlagen nicht wie geplant rechtzeitig zur Abnahme vorliegen, behält sich der Auftraggeber vor, bis zu 5000,00€ vom Betrag der Schlussrechnung einzubehalten.
Menge: 1,000 psch

**1.2.9.70 Einregulierung**
Einregulierung sämtlicher Strangregulierventile,
Einstellen sämtlicher Einhebelmischer mit
Temperaturbegrenzung nach Angaben der Bauleitung.
Menge: 1,000 psch

**1.2.9.80 Profilstahlkonstruktion für Sonderkonstruktionen**
Profilstahlkonstruktion für Sonderkonstruktionen, die nicht in die Einheitspreise einkalkuliert sind.
einschl. Befestigungsmaterial, komplett aus Stahl ST-37 oder S235JR, als Tragkonstruktion, insgesamt in feuerverzinkter Ausführung, zur Herstellung zusätzlicher Befestigungs- und Unterstützungskonstruktionen.

Die Abrechnung erfolgt anhand der Stahllisten und der darin angegebenen Gewichte der verwendeten Bauteile. Die Verwendung handelsüblcher Unterstützungs- und Befestigungselemente ist vorab mit der Bauleitung abzustimmen.
Menge: 40,000 kg

**1.2.9.90 Vorh. Deckendurchbruch nacharbeiten**
Vorh. Deckendurchbruch nacharbeiten geringfügige Nacharbeit eines vorhandenen Deckendurchbruches durch Decke aus Beton.
Einschl. aller erforderlichen Materialien und Entsorgung des anfallenden Schutts.
Menge: 4,000 St

**1.2.9.100 Kernbohrung, über 5 bis 10 cm, durch Wand**
*** Bezugsbeschreibung
Kernbohrung durch Mauerwerk / Stahlbeton
Untergrundfläche senkrecht,
nicht schadstoffbelastet,
Ausführung innerhalb des Bauwerks,
aufgenommene Stoffe sammeln und entsorgen

Bohrdurchmesser über:  5 bis 10 cm
Bohrtiefe über  17,5 bis 20 cm,
Menge: 5,000 St

**1.2.9.110 Kernbohrung, über 10 bis 15 cm, durch Wand**
*** wie Position 1.2.9.100
Bohrdurchmesser über:  10 bis 15 mm
Bohrtiefe über  17,5 bis 20 cm,
Menge: 5,000 St

**1.2.9.120 Kernbohrung, über 10 bis 15 cm, durch Decke/Fußboden**
*** Bezugsbeschreibung
Kernbohrung durch Stahlbeton Decke/Fußboden
Untergrundfläche waagerecht,
nicht schadstoffbelastet, einschl. Baukernsicherung
Ausführung innerhalb des Bauwerks,
aufgenommene Stoffe sammeln und entsorgen

Bohrdurchmesser über:  10 bis 15 cm
Bohrtiefe über  20 bis 25 cm,
Menge: 5,000 St

**1.2.9.130 Kernbohrung, über 15 bis 20 cm, durch Decke/Fußboden**
*** wie Position 1.2.9.120
Bohrdurchmesser über:  über 15 bis 20 cm
Bohrtiefe über  20 bis 25 cm,
Menge: 5,000 St

**1.2.9.140 Bohrung in Trockenbauwände, über 5 bis 10 cm**
Bohrung durch Trockenbauwand
Untergrundfläche waagerecht,
nicht schadstoffbelastet,
Ausführung innerhalb des Bauwerks,
aufgenommene Stoffe sammeln und entsorgen

Bohrdurchmesser über:  5 bis 10 cm
Bohrtiefe über  10 bis 20 cm,
Menge: 5,000 St

##### 1.2.10 Stundenlohnarbeiten

**Ausführungsbeschreibung 20 Stundenlohnarbeiten**
*Stundenlohnarbeiten*
Stundenlohnarbeiten dürfen nur auf ausdrückliche Anordnung der örtlichen Bauleitung/Fachbauleitung ausgeführt werden, die zugehörigen Stundenlohnzettel sind arbeitstäglich zur Gegenzeichnung vorzulegen.

Stundenlohnzettel müssen alle erforderlichen Angaben enthalten, die zur eindeutigen Festlegung der Arbeit(en) erforderlich sind. Es sind neben dem Datum auch der Name und der Status des Mitarbeiters (Monteur, Helfer etc.), eine kurze Beschreibung der Tätigkeit, Zeitangaben mit Beginn und Ende der Bearbeitungszeit, sowie etwaige Verbrauchsmaterialien anzugeben. Weiter müssen auch Bauherr und Auftraggeber für die Arbeitenbenannt werden.

Stundenlohnsätze müssen grundsätzlich sämtliche Nebenkosten, Auslösungen etc. enthalten, sowie die Gestellung der zur Bearbeitung erforderlichen Werkzeuge, soweit im Text nichts anderes angegeben ist.
Für die bauaufsichtsführenden Personen (Bauleiter, Meister etc.) erfolgt, wenn nicht besonders angeordnet, keine gesonderte Vergütung.

**1.2.10.10 Obermonteurstunden**
*** gemäß Ausführungsbeschreibung 20
Obermonteurstunden
oder Stunden für einen bauleitenden Monteur
Menge: 10,000 Std

**1.2.10.20 Monteurstunden**
*** gemäß Ausführungsbeschreibung 20
Menge: 10,000 Std

**1.2.10.30 Helferstunden**
*** gemäß Ausführungsbeschreibung 20
Menge: 10,000 Std

**1.2.10.40 Auszubildendenstunden**
*** gemäß Ausführungsbeschreibung 20
Auszubildendenstunden
für einen Auszubildenden im 3. Lehrjahr,
Menge: 10,000 Std

##### 1.2.11 Wartungsverträge

*Hinweis: Die Wartung ist den örtlichen Gegebenheiten anzupassen*

**1.2.11.10 Wartung und Instandhaltung 1. Jahr**
*** Bedarfsposition ohne GB
*** Bezugsbeschreibung
Wartung und Instandhaltung während der Gewährleistung
gemäß VDMA 24186, Teil: 6 - Sanitärinstallation und AMEV-Schriftenreihe

Anzahl der angebotenen Wartungen pro Jahr '....................'
Menge: 1,000 St

**1.2.11.20 Wartung und Instandhaltung 2. Jahr**
*** Bedarfsposition ohne GB
*** wie Position 1.2.11.10
Wartung und Instandhaltung 2. Jahr.

Anzahl der angebotenen Wartungen pro Jahr '....................'
Menge: 1,000 St

**1.2.11.30 Wartung und Instandhaltung 3. Jahr**
*** Bedarfsposition ohne GB
*** wie Position 1.2.11.10
Wartung und Instandhaltung 3. Jahr.

Anzahl der angebotenen Wartungen pro Jahr '....................'
Menge: 1,000 St

**1.2.11.40 Wartung und Instandhaltung 4. Jahr**
*** Bedarfsposition ohne GB
*** wie Position 1.2.11.10
Wartung und Instandhaltung 4. Jahr.

Anzahl der angebotenen Wartungen pro Jahr '....................'
Menge: 1,000 St
